# Wiesmoor, Neubau Rettungswache
Angebotsaufforderung (GAEB 90, DA83)
DV-Nummer: 2023-166
Währung: EUR
Auftraggeber: Landkreis Aurich, Fischteichweg 7-13, 26603 Aurich,

## Heizungs-, Lüftungs- und Sanitärtechnik
Datum: 20.05.26

### Titel 01 410 Sanitärtechnik

#### Bereich 01.01 Grundleitungen unter der Sohle und Zubeh

*Hinweis*
Grundleitungen unter der Sohle
Abwasser Grundleitungen sind im bauseits vorh.
Sandkoffer zu
verlegen. Das Schachten der Rohrgräben ist in
Handschachtung durchzuführen. Rohrgräben in Tiefe von
0,2 -
0,8 m UK Sandplanum (im Mittel 0,6m). Nach der
Verlegung der
Leitung ist sind die Rohrgräben wieder zu verfüllen
und zu
verdichten. Das Planum ist wiederherzustellen.
Die Rohrleitung sind alle 1,5 m sowie bei Formstücken
mit
Edelstahllochband zu umwickeln, um diese später an der
unteren Bewehrung befestigen zu können. Sämtliche
Rohrendenden sind während der Bauzeit mit Enddeckeln zu
verschließen, um Verschmutzungen zu vermeiden. Diese
Leistungen sind mit den Einheitspreisen abgegolten.

Die Vertragsgrundlagen für die Ausführung nachfolgender
Arbeiten sind:

VOB Verdingungsordnung für Bauleistungen
Teil A: Allgemeine Bestimmungen für die Vergabe von
Bauleistungen (DIN 1960)
Teil B: Allgemeine Vertragsbedingungen für die
Ausführung von
Bauleistungen (DIN 1961)
Teil C: Allgemeine technische Vorschriften für
Bauleistungen
Entwässerungskanalarbeiten (DIN 18306)
DIN 1986 Entwässerungsanlagen für Gebäude und
Grundstücke
DIN EN 752 Entwässerungssysteme außerhalb von Gebäuden
DIN EN 476 Allgemeine Anforderungen an Bauteile für
Abwasserkanäle und -leitungen für
Schwerkraftentwässerungssysteme
DIN EN 1610 Verlegung und Prüfung von Abwasserleitungen
und -kanälen.
ZTVA StB 97 Zusätzliche Technische Vertragsbedingungen
und
Richtlinien für Aufgrabungen in Verkehrsflächen
(Herausgeber:
Forschungsgesellschaft für Straßen- und
Verkehrsflächen)
DIN 4124 Baugruben und Gräben, Böschungen,
Arbeitsraumbreiten, Verbau
DIN 18300 VOB, Teil C Allgemeine technische
Vorschriften für
Erdarbeiten.
DIN EN 14758 Kunststoff-Rohrleitungssysteme für
erdverlegte
drucklose Abwasserkanäle und -leitungen PP-MD,
Anforderungen an Rohre, Formstücke und das
Rohrleitungssystem

*Hinweis*
Kanalgrundrohreund Formstücke
Vollwandrohrsystem aus Polypropylen (PP-MD) gemäß DIN
EN
14758-1 mit werksseitig eingelegter patentierter
Lippendichtung,
Hochlastkanalrohr mit hoher Ringsteifigkeit > 10 kN/m²
(durch
MPA-Gutachten nach DIN EN ISO 9969 bestätigt), grün
eingefärbt, im Schwerlastbereich (SLW 60) einsetzbar
Die Rohrleitungen sind zur Baustelle zu liefern und
unter
Beachtung der DIN EN 1610 und der
Herstellerverlegeanleitung
zu verlegen.

**01.01.1 Einmessen des Entwässerungspunktes**
Einmessen des Entwässerungspunktes
Lage des Entwässerungspunktes mit einem Laser einmessen
und im Baufeld markieren.
Menge: 16,000 St

**01.01.2 KG2000-Rohr, DN/OD 110**
Menge: 130,000 m

**01.01.3 KG2000-Rohr, DN/OD 125**
Menge: 2,000 m

**01.01.4 KG2000-Rohr Bogen, DN/OD 110**
KG2000-Rohr Bogen, DN/OD 110
mit einem Winkel von 15-87,5°
Menge: 70,000 St

**01.01.5 KG2000-Rohr Bogen, DN/OD 125**
KG2000-Rohr Bogen, DN/OD 125
mit einem Winkel von 15-87,5°
Menge: 4,000 St

**01.01.6 KG2000-Rohr Abzweig, DN/OD 110**
KG2000-Rohr Abzweig, DN/OD 110
mit einem Winkel von 45-88,9°
Menge: 20,000 St

**01.01.7 KG2000-Rohr Abzweig, DN/OD 125, 45°**
KG2000-Rohr Abzweig, DN/OD 125
mit einem Winkel von 45-88,9°
Menge: 2,000 St

**01.01.8 KG2000-Rohr Reduktion, DN/OD 125**
KG2000-Rohr Reduktion, DN/OD 125
exzentrisch, bis 3 Nennweiten reduziert
Menge: 2,000 St

**01.01.9 KG2000-Rohr Doppelmuffe, DN/OD 110**
Menge: 35,000 St

**01.01.10 KG2000-Rohr Doppelmuffe, DN/OD 125**
Menge: 2,000 St

**01.01.11 KG2000-Rohr Muffenstopfen, DN/OD 110**
Menge: 18,000 St

**01.01.12 KG2000-Rohr Muffenstopfen, DN/OD 125**
Menge: 2,000 St

**01.01.13 Mauerkragen-Set, DN/OD 110**
Mauerkragen-Set, DN/OD 110
Dichtungskragen für den Anbau an die
Entwässerungsleitung
beim Durchdringen durch die Betonsohle
bestehend aus:
- Mauerkragen-Montageelement für DN/OD 110
- Mauerkragen aus EPDM
- 2 Edelstahl-Spannbänder
- Zugelassen für den Einbau in WU Beton
für die Abdichtung der Rohrdurchführung durch die
Betonsohle
komplett liefern und montieren
Menge: 16,000 St

**01.01.14 Dichtheitsprobe**
Dichtheitsprobe
abschnittsweise Dichtigkeitsprobe der
Entwässerungsleitungen
nach DIN EN 1610 vor dem Schließen der Rohrgräben
Die Probe ist vom Bauleiter zweifach bestätigen zu
lassen.
Hierüber sind Messprotokolle zu erstellen und bei der
Abnahme
zu übergeben. Bei Druckabfall ist der Fehler zu
beseitigen und
die Druckprobe wie beschrieben zu wiederholen.
Gesamtanlage
umfasst:
Bauteile gemäß Leistungsverzeichnis
Menge: 1,000 psch

**01.01.15 Hochdruck-Spülung**
Hochdruck-Spülung
Spülung der Abwasser Grundleitung nach Abschluss der
Bauarbeiten, vor Kamerabefahrung, zur Beseitugung von
eingetragenem Schmutz und Betonschlamm während der
Bauphase
Menge: 1,000 psch

**01.01.16 Kamerabefahrung**
Kamerabefahrung
Kamerabefahrung der Abwassergrundleitung vom
Fallstrang bis
zum Übergabeschacht nach Abschluss der Bauarbeiten
Die Aufnahme ist zur Dokumentation digtial den
Revisionsunterlagen beizufügen.
Menge: 1,000 psch

*Hinweis*

**01.01.17 Einsparten-Hauseinführung als runde Ausführung**
Einsparten-Hauseinführung als runde Ausführung

-Einsatz in noch zu erstellenden Bauwerken aus WU-Beton
-Hauseinführungen zur Abdichtung größerer
Leitungsdimensionen (z.B. Wasser oder Strom)

bestehend aus:

1 x Rohbauteil DN 100
Rohbauteil zum Einbetonieren in die Bodenplatte (Øi
100 mm),
mit Aufstellvorrichtung zur Fixierung,
inkl.1 Stk. biegesteifes Mantelrohr (Øi 110 mm) mit
auszugsicherer Verbindung, Länge = 3,0 m

1 x Dichtungseinsatz DN 100
Dichtungseinsatz zur flexiblen Abdichtung von
Leitungen mit
Außendurchmesser 20 bis 63 mm, steckbare Module zur
werkzeuglosen Anpassung.
wartungsfreie Ausführung (kein Nachspannen
erforderlich),
optional mit Fixierlaschen incl. Schrauben, *

Prüfungen/Normen:
Gas- und Druckwasserdichtigkeit 1 bar,
Radonsicher  gemäß FHRK Merkblatt MB 101,
druckgeprüfte Mantelrohrsysteme,
WU-Beton Beanspruchungsklasse 1 und 2,
DIN 18533 Wassereinwirkungsklasse W1.1-E

liefern und nach Einbauanleitung des Herstellers
montieren.
Menge: 2,000 St

**01.01.18 Mehrsparten-Hauseinführung 4-fach**
Mehrsparten-Hauseinführung 4-fach

für Gebäude ohne Keller, für die Gewerke Gas, Wasser,
Strom
oder Telekommunikation. Mehrsparten-Hauseinführung als
Reihen-Ausführung, bestehend aus:

1 x Rohbauteil zum Einbetonieren in die Bodenplatte,
mit
Klebeflansch nach DIN 18533 zur Anbindung von
Abdichtungen
oder Radonfolien auf der Bodenplatte,
Vierfach-Reihen-Variante mit Aufstellvorrichtung zur
Fixierung,
variable Höhenanpassung an Fertigfußboden bis 155mm,
inkl. 4 Stk. biegesteifen Mantelrohren DN/OD 90 (ID
78) mit
auszugsicherer Steckverbindung, grau, Länge = 3,0 m

1 x Installationsteil inkl. frei kombinierbarer
Gewerkeabdichtungen für:
2x Energie für Außendurchmesser 25 - 53 mm,
1x Telekommunikation für Außendurchmesser (2 x 5-7 mm,
4 x
7-13 mm, 1 x 13-21 mm)
1x Wasser für Außendurchmesser 32 - 50 mm
alle Gewerkeabdichtungen mit gas- und
druckwasserdichten
Blindstopfen, variable Anordnung der Sparten möglich.

Prüfungen/Normen:
Hauseinführung zugelassen nach: DVGW-VP 601 (B1),
geprüfte Gas- und Druckwasserdichtigkeit,
optional methangasbeständig, *
geprüfte Radondichtigkeit, druckgeprüfte
Mantelrohrsysteme,
keine bauseitige Dichtigkeitsprüfung nach DVGW G459-1
erforderlich,
WU-Beton Beanspruchungsklasse 1 und 2,
DIN 18533 Wassereinwirkungsklasse W1.1-E

liefern und nach Einbauanleitung des Herstellers
montieren.
Menge: 1,000 St

**01.01.19 Hauseinführung Fernwärme, DN 200**
Hauseinführung Fernwärme, DN 200
für Gebäude ohne Keller, zur gas- und
druckwasserdichten
Abdichtung von flexiblen vorisolierten Nah- und
Fernwärmerohren, Einsparten-Hauseinführung als runde
Ausführung
Bestehend aus:
1x Rohbauteil, DN 200
zum Einbetonieren in die Bodenplatte, mit
höhenverstellbarer
Aufstellvorrichtung zur Fixierung, mit starrem
Rohrbogen,
verlängerbar mit handelsüblichen Rohren (Steckmuffe),
mit
Anschlussmuffe inkl. Wassersperre (Mauerkragen),
Kunststofffutterohr zur Aufnahme eines
Dichtungseinsatzes,
Kunststofffutterohr für max. Fußbodenaufbau von 300 mm
(individuell bauseits einkürzbar),

Außendurchmesser der Nah- und Fernwärmeleitung: 175 mm

Prüfungen/Normen:
Gas- und Druckwasserdichtigkeit 1 bar, Radonsicher -
gemäß
FHRK Merkblatt MB 101, WU-Beton Beanspruchungsklasse 1
und 2, DIN 18533 Wassereinwirkungsklasse W1.1-E

liefern und nach Einbauanleitung des Herstellers
montieren

gew. Fabrikat: '.........'
gew. Typ: '.........'
Menge: 1,000 St

**01.01.20 Dichtungseinsatz, 175/200 mm, variabel**
Dichtungseinsatz, 175/200 mm, variabel
als nichtgeteilte Dichtung, geeignet für
Kunststoffmantelrohre,
mit asymmetrisch profilierten Stahlringen in
Edelstahl, mit
wasserdicht verschweißten Bolzen, mit extra breiter
und weicher
Elastomer-Dichtung aus EPDM, mit Mittelring aus EPDM,
geeignet für für Doppel- und Elementwände, Dichtigkeit
gegen
drückendes Wasser, gasdicht, mit geprüfter
Radondichtigkeit,
erfüllt Anforderungen nach FHRK-Standard 60, geprüft
nach
FHRK Prüfgrundlage GE 101, wartungsfreie Ausführung
(kein
Nachspannen erforderlich),einschl.
Kernbohrungsversiegelung
bei Einsatz in Kernbohrungen

Außendurchmesser der Medienleitung: 175 mm
Futterrohr-/Kernbohrungsinnendurchmesser: 200 mm

liefern und nach Einbauanleitung des Herstellers
montieren

gew. Fabrikat: '.........'
gew. Typ: '.........'
Menge: 1,000 St

#### Bereich 01.02 Leichtflüssigkeitsabscheider und Zubehör

**01.02.1 Leichtflüssigkeitsabscheider**
Leichtflüssigkeitsabscheider
nach DIN EN 858, DIN 1999-100
und -101, Klasse I, aus Stahlbeton, zum Einbau ins
Erdreich,
mit integriertem Schlammfang und
selbsttätiger Verschlusseinrichtung,
tariert für Leichtflüssigkeiten
von 0,85 bis 0,95 g/cm³,
mit herausnehmbarem Koaleszenzeinsatz,
wasserdicht, beständig gegen aggressive Abwässer.
Innendurchmesser 1.400-1600 mm

Nenngröße: NS 10
Schlammfanginhalt: mind. 2.500 Liter
Ölspeichermenge: mind. 500 Liter

liefern und montieren

gew. Fabrikat: '..........'
gew. Typ: '..........'
Menge: 1,000 St

**01.02.2 Auflagering aus Beton**
Auflagering aus Beton
625x400 mm o.Dichtung verschiebesicher
Höhe : 400 mm ohne Mörtelfuge,
mit bauseitiger Mörtelfuge: 410 mm

liefern und montieren
Menge: 2,000 St

**01.02.3 Probenahmeschacht, 450 mm**
Probenahmeschacht, 450 mm
aus Polyethylen zum Erdeinbau, inkl.
Lastverteilerplatte für
Schwerlastverkehr (Klasse D 400), Zu- und Ablauf DN/OD
160
für entsprechende Rohranschlüsse
für waagerechte Rohrleitungen nach Abscheideranlagen,
für Einbautiefen T = 540 bis 1420 mm, aus Polyethylen
(Werkstoff PE-HD), in runder Bauform, Grundkörper mit
Muffendichtung am Zulauf und Rohrspitzende am Ablauf,
je für
Anschlussrohre mit Außendurchmesser OD 160 mm,
Zwischenstück zum bauseitigen Anpassen der Einbautiefe,
Aufsatzstück mit Dichtung stufenlos höhenverstellbar,
auftriebssicher bis OK Gelände, Abdeckung geruchdicht
mit
Aushebeschlüssel
Nenngröße: 450 mm
liefern und montieren'
Menge: 1,000 St

**01.02.4 Messgerät**
Messgerät
der Ölschicht und Warnung vor Aufstau.
Mit optischem und akustischem Signal. Inklusive
Befestigungsset.
Passend zu vorherig genanntem
Leichtflüssigkeitsabscheider.
Betriebsspannung 230 V

liefern und montieren
Menge: 1,000 St

**01.02.5 Verbindungskabel**
Verbindungskabel
zum Verbinden von Kabelkupplung und
Procurat-Überwachungsgerät,
für Ölschichtdicke und Aufstau,
zur Verlegung im bauseitigen Leerrohr,

liefern und montieren
Menge: 1,000 St

**01.02.6 Anschluss Hochlastkanalrohr**
Anschluss Hochlastkanalrohr
DN 100 bis DN 200 an vorhandene
Entwässerungs-Grundleitung herstellen, komplett
einschließlich
Lieferung und Montage der erforderlichen Form- und
Verbindungsteile sowie einschließlich Bodenaushub und
sonstiger Nebenarbeiten.
Menge: 2,000 St

**01.02.7 Erdarbeiten**
Erdarbeiten
Ausheben der Baugrube, Einbringung des zuvor gennanten
Leichtflüssigkeitsabscheiders sowie Auflagereing aus
Beton.
Inklusive verfüllen und verdichten sowie Abfuhr des
Überschüssigen Aushubs.
Menge: 1,000 St

#### Bereich 01.03 Entwässerungsleitungen im Gebäude und Zu

*Hinweis*
Bei den folgenden Positionen der Rohrwerkstoffe ist die
Lieferung und Montage aller erforderlichen
Verbindungs- und
Dichtungsmaterialien und sonstiger nicht einzeln
aufgeführter
Materialien in die Einheitspreise einzukalkulieren.
Desgleichen sind die Lieferung und Montage der
Befestigungsmaterialien, Rohrschellen, Gummieinlagen
zum
Schallschutz nach DIN 4109-5, sowie alle erforderlichen
Materialien zur Montage in fertiger Arbeit in die
Einheitspreise
einzukalkulieren.
Die folgenden Rohrleitungen sind zum Teil an vorhandene
Leitungen anzuschließen. Die entsprechenden Anschlüsse
einschließlich erforderliche Hilfsmittel und
Nebenarbeiten sind in
die Einheitspreise einzukalkulieren.

*Hinweis*
Die nachfolgenden Entwässerungsleitungen sind für die
Installation der Fall- und Sammelleitungen angedacht.

Schalloptimierte Abwasserrohre und Formstücke
Entwässerungssystem aus Polypropylen (PP-MD) zur
Verbindung mit Steckmuffen mit geprüften Schallwerten
(LAFmax,n) von max. 30 dB(A), zur Verlegung als
Abwasserleitung für Schwerkraftentwässerung innerhalb
von
Gebäuden nach DIN EN 12056 und DIN 1986-100,
Abmessungen der Rohre und Formteile entsprechend DIN EN
1451-1 sowie den Angaben in der allgemeinen
bauaufsichtlichen Zulassung, Systemkompatibilität zu
HT- und
KG-Rohrstecksystemen ohne Verwendung von zusätzlichen
Übergangsstücken, Nachweis der schalldämmenden
Eigenschaften des Systems auf Grundlage der
VDI-Richtlinie
4100 bzw. DIN 4109 durch entsprechende Prüfberichte
eines
unabhängigen und anerkannten Prüfinstituts nach DIN EN
14366
Die Rohrleitungen sind unter Beachtung der DIN EN
12056 und
DIN 1986-100 und der Herstelleranleitung zu verlegen.

**01.03.1 Anschluss an vorh. Grundleitungsanschluss**
Anschluss an vorh. Grundleitungsanschluss
Anschluss Abwasserrohr an vorhandene Grundleitung DN
100
herstellen, komplett einschließlich Lieferung und
Montage der
erforderlichen Form- und Verbindungsteile, Freilegen
der
Anschlüsse, Einbau eines entsprechenden
Übergangsstückes,
einschließlich der Paßarbeiten sowie sonstiger
Nebenarbeiten
Menge: 16,000 St

**01.03.2 Schalloptimiertes Abwasserrohr, DN/OD 50**
Menge: 10,000 m

**01.03.3 Schalloptimiertes Abwasserrohr, DN/OD 75**
Menge: 15,000 m

**01.03.4 Schalloptimiertes Abwasserrohr, DN/OD 110**
Menge: 10,000 m

**01.03.5 Schalloptimierter Bogen, DN/OD 50**
Schalloptimierter Bogen, DN/OD 50
wie vor
Menge: 20,000 St

**01.03.6 Schalloptimierter Bogen, DN/OD 75**
Schalloptimierter Bogen, DN/OD 75
wie vor
Menge: 10,000 St

**01.03.7 Schalloptimierter Bogen, DN/OD 110**
Schalloptimierter Bogen, DN/OD 110
wie vor
Menge: 10,000 St

**01.03.8 Schalloptimierter Abzweig, DN/OD 50**
Schalloptimierter Abzweig, DN/OD 50
wie vor
Menge: 10,000 St

**01.03.9 Schalloptimierter Abzweig, DN/OD 75**
Schalloptimierter Abzweig, DN/OD 75
wie vor
Menge: 5,000 St

**01.03.10 Schalloptimierter Abzweig, DN/OD 110**
Schalloptimierter Abzweig, DN/OD 110
wie vor
Menge: 5,000 St

**01.03.11 Schalloptimierter Doppelabzweig, DN/OD 75**
Schalloptimierter Doppelabzweig, DN/OD 75
mit Abzweigwinkel von 45°-88,5°, mit Innenradiusmit,
Abzweig
gleich oder reduziert
Menge: 1,000 St

**01.03.12 Schalloptimierter Doppelabzweig, DN/OD 110**
Schalloptimierter Doppelabzweig, DN/OD 110
wie vor
Menge: 2,000 St

**01.03.13 Schalloptimierter Doppeleckabzweig, DN/OD 75**
Schalloptimierter Doppeleckabzweig, DN/OD 75
mit Abzweigwinkel von 45°-88,5°, mit Innenradius,
Abzweig
gleich oder reduziert
Menge: 1,000 St

**01.03.14 Schalloptimierter Doppeleckabzweig, DN/OD 110**
Schalloptimierter Doppeleckabzweig, DN/OD 110
wie vor
Menge: 2,000 St

**01.03.15 Schalloptimierte Reduzierung, DN/OD 75**
Schalloptimierte Reduzierung, DN/OD 75
exzentrisch, bis 3 Nennweiten reduziert
Menge: 5,000 St

**01.03.16 Schalloptimierte Reduzierung, DN/OD 110**
Schalloptimierte Reduzierung, DN/OD 110
wie vor
Menge: 5,000 St

**01.03.17 Schalloptimierte Doppelmuffe, DN/OD 50**
Menge: 5,000 St

**01.03.18 Schalloptimierte Doppelmuffe, DN/OD 75**
Menge: 5,000 St

**01.03.19 Schalloptimierte Doppelmuffe, DN/OD 110**
Menge: 5,000 St

**01.03.20 Schalloptimiertes Reinigungsstück, DN/OD 75**
Schalloptimiertes Reinigungsstück, DN/OD 75
zur Revisions von Rohrleitungen, mit runder oder
eckiger
Serviceöffnung, Öffnung mit einem Winkel von 90°
Menge: 2,000 St

**01.03.21 Schalloptimiertes Reinigungsstück, DN/OD 110**
Schalloptimiertes Reinigungsstück, DN/OD 110
wie vor
Menge: 4,000 St

**01.03.22 Muffenstopfen, DN/OD 50**
Menge: 10,000 St

**01.03.23 Muffenstopfen, DN/OD 75**
Menge: 2,000 St

**01.03.24 Muffenstopfen, DN/OD 110**
Menge: 5,000 St

**01.03.25 Anschlussbogen 90°, DN/OD 50**
Anschlussbogen 90°, DN/OD 50
zum Apparatenanschluss, einschließlich Gumminippel auf
DN/OD 32
Menge: 15,000 St

**01.03.26 Anschluss an vorh. Dachdurchführung, DN/OD 75-110**
Anschluss an vorh. Dachdurchführung, DN/OD 75-110
Anschluss Abwasserrohr an vorhandene Lüftungsziegel
bzw.
Flachdachdurchführung herstellen, komplett
einschließlich
Lieferung und Montage der erforderlichen Form- und
Verbindungsteile sowie sonstiger Nebenarbeiten
Menge: 5,000 St

**01.03.27 Dichtheitsprobe der Entwässerungsleitungen**
Dichtheitsprobe der Entwässerungsleitungen
Dichtheitsprobe (auch in Teilabschnitten) im
Leistungsumfang
der vorheringen Positionen inkl. Erstellung und
Übergabe der
erforderlichen Messprotokolle, bei Druckabfall ist der
Fehler zu
beseitigen und die Druckprobe wie beschrieben zu
wiederholen
Menge: 1,000 psch

#### Bereich 01.04 Trinkwasserrohrleitungen und Zubehör

*Hinweis*
Präzisions-Edelstahlrohre und Formstücke
Rohrleitungen für Kalt- und Warmwasser in
Trinkwasserinstallationen nach DIN 1988-200 / EN
806-2, aus
nichtrostenden Cr-Mo-Ti Stahl, mit handelsüblichen
Biegegeräten bis 28 mm biegbar, Lieferbedingungen nach
DIN
EN 10305-4, Werkstoff-Nr. 1.4521 (V2A) nach DIN EN
10088,
PRE-Wert: 24,1, komplett einschließlich aller
erforderlichen
Form und Verbindungsstücke sowie Press-, Löt- und
Befestigungsmaterial liefern und montieren

**01.04.1 Edelstahlrohr, 15 x 1,0 mm**
Menge: 160,000 m

**01.04.2 Edelstahlrohr, 18 x 1,0 mm**
Menge: 20,000 m

**01.04.3 Edelstahlrohr, 22 x 1,2 mm**
Menge: 35,000 m

**01.04.4 Edelstahlrohr, 28 x 1,2 mm**
Menge: 30,000 m

**01.04.5 Edelstahlrohr, 35 x 1,5 mm**
Menge: 38,000 m

**01.04.6 Bogen, 15 mm**
Bogen, 15 mm
aus Edelstahl mit Dichtung aus EPDM und
Sicherheitskontur,
unverpresst zuverlässig undicht, mit einem Winkel von
15 bis
90°
Menge: 130,000 St

**01.04.7 Bogen, 18 mm**
Bogen, 18 mm
wie vor
Menge: 20,000 St

**01.04.8 Bogen, 22 mm**
Bogen, 22 mm
wie vor
Menge: 35,000 St

**01.04.9 Bogen, 28 mm**
Bogen, 28 mm
wie vor
Menge: 40,000 St

**01.04.10 Bogen, 35 mm**
Bogen, 35 mm
wie vor
Menge: 10,000 St

**01.04.11 T-Stück, 15 mm**
T-Stück, 15 mm
aus Edelstahl mit Dichtung aus EPDM und
Sicherheitskontur,
unverpresst zuverlässig undicht, Abgang gleich oder
reduziert
um bis zu 3 Nennweiten
Menge: 20,000 St

**01.04.12 T-Stück, 18 mm**
T-Stück, 18 mm
wie vor
Menge: 8,000 St

**01.04.13 T-Stück, 22 mm**
T-Stück, 22 mm
wie vor
Menge: 12,000 St

**01.04.14 T-Stück, 28 mm**
T-Stück, 28 mm
wie vor
Menge: 15,000 St

**01.04.15 T-Stück, 35 mm**
T-Stück, 35 mm
wie vor
Menge: 12,000 St

**01.04.16 Muffe, 15 mm**
Muffe, 15 mm
aus Edelstahl mit Dichtung aus EPDM und
Sicherheitskontur,
unverpresst zuverlässig undicht
Menge: 15,000 St

**01.04.17 Muffe, 18 mm**
Muffe, 18 mm
wie vor
Menge: 10,000 St

**01.04.18 Muffe, 22 mm**
Muffe, 22 mm
wie vor
Menge: 15,000 St

**01.04.19 Muffe, 28 mm**
Muffe, 28 mm
wie vor
Menge: 15,000 St

**01.04.20 Muffe, 35 mm**
Muffe, 35 mm
wie vor
Menge: 5,000 St

**01.04.21 Übergangsstück, 15 mm**
Übergangsstück, 15 mm
aus Edelstahl mit Dichtung aus EPDM und
Sicherheitskontur,
unverpresst zuverlässig undicht, auf alle Nennweiten
mit Innen-
oder Außengewinde, Ausführung Eck oder Durchgang
Menge: 8,000 St

**01.04.22 Übergangsstück, 18 mm**
Übergangsstück, 18 mm
wie vor
Menge: 8,000 St

**01.04.23 Übergangsstück, 22 mm**
Übergangsstück, 22 mm
wie vor
Menge: 8,000 St

**01.04.24 Übergangsstück, 28 mm**
Übergangsstück, 28 mm
wie vor
Menge: 8,000 St

**01.04.25 Übergangsstück, 35 mm**
Übergangsstück, 35 mm
wie vor
Menge: 2,000 St

**01.04.26 Wandscheibe, 15 mm**
Wandscheibe, 15 mm
aus Edelstahl mit Dichtung aus EPDM und
Sicherheitskontur,
unverpresst zuverlässig undicht, inkl.
Befestigungsflansch und
Topfhülse gemäß DIN 18534
Menge: 20,000 St

**01.04.27 Wandscheibe, 18 mm**
Wandscheibe, 18 mm
wie vor
Menge: 4,000 St

**01.04.28 Wandscheibe, 22 mm**
Wandscheibe, 22 mm
wie vor
Menge: 4,000 St

**01.04.29 Doppelwandscheibe, 15 mm**
Doppelwandscheibe, 15 mm
aus Edelstahl mit Dichtung aus EPDM und
Sicherheitskontur,
unverpresst zuverlässig undicht, inkl.
Befestigungsflansch und
Topfhülse gemäß DIN 18534
Menge: 7,000 St

**01.04.30 Doppelwandscheibe, 18 mm**
Doppelwandscheibe, 18 mm
wie vor
Menge: 2,000 St

**01.04.31 Doppelwandscheibe, 22 mm**
Doppelwandscheibe, 22 mm
wie vor
Menge: 10,000 St

*Hinweis*

**01.04.32 Hauswasser-Station, DN 32**
Hauswasser-Station, DN 32
mit entlastetem Einsitzventil
und rückspülbarem Feinfilter in Klarsicht-Filtertasse
mit
Gewindetüllenverschraubungen, im einzelnen bestehend
aus:
Vordruck-Manometer 0-16 bar, Feinfilter in
Klarsicht-Filtertasse,
Feinfilter aus nichtrostendem Stahl,
Filtrationsfeinheit mind. 50 µm,
DVGW-bauteilgeprüft in der entsprechenden
Anschlussgröße,
schallschutzgeprüft in der prüfpflichtigen
Anschlussgröße
Gruppe I ohne Auflage, Rückspülvorrichtung,
Ablassventil, Druckminderer mit
entlastetem Einsitzventil, Rückflussverhinderer,
Hinterdruck-Manometer 0-10 bar, Gehäuse aus Messing,
Federhaube, Innenteile und Klarsicht-Filtertasse aus
hochwertigem Kunststoff, mit Ringschlüssel für
Filtertasse
Verwendungsbereich: Kaltwasser bis 40° C

liefern und montieren.

gew. Fabrikat: '.........'
gew. Typ: '.........'
Menge: 1,000 St

**01.04.33 Freistromventil, DN 20**
Freistromventil, DN 20
in Schrägsitzausführung aus Edelstahl mit
Kunststoff-Handrad,
totraumfreies Oberteil, wartungsfreie
Spindelabdichtung durch
doppelten O-Ring, DIN-DVGW geprüft und mit
Schallschutzzulassung, mit Entleerung
beiderseits Außengewinde, einschließlich
Übergangsverschraubung auf das jeweilige Rohrsystem,
inkl.
Dämmschale
Nennweite: DN 20
liefern und montieren
Menge: 1,000 St

**01.04.34 Freistromventil, DN 25**
Freistromventil, DN 25
wie vor, jedoch
Nennweite: DN 25
liefern und montieren
Menge: 1,000 St

**01.04.35 Freistromventil, DN 32**
Freistromventil, DN 32
wie vor, jedoch
Nennweite: DN 32
liefern und montieren
Menge: 2,000 St

**01.04.36 Systemtrenner, DN 20**
Systemtrenner, DN 20
Systemtrenner BA, aus Edelstahl mit Außengewinde, zur
Absicherung von Trinkwasser gegen Nichttrinkwasser, mit
kontrollierter Trennung, Rückflussverhinderer,
Ablassventil und
Schmutzfänger, DVGW-Zulassung
Nennweite DN: 20
liefern und montieren

Fabrikat: '.........'
Typ: '.........'
Menge: 1,000 St

**01.04.37 Probenahmeventil**
Probenahmeventil
Probenahmeventil zur Probenahme von Trinkwasser, 360°
drehbar mit abflammbaren Auslaufbogen, einsetzbar an
Armaturen mit Entleerung
Nennweite: DN 8
liefern und montieren
Menge: 2,000 St

*Hinweis*

**01.04.38 Montageschiene**
Montageschiene
Montageschiene zur Herstellung von geschraubten
Traversen-
oder Rahmenkonstruktionen, geeignet als Führungs- und
Tragschiene für ein Gleitstück, Material: Stahl,
verzinkt nach
DIN EN 10346, einschl. Befestigungsmaterial zur
Befestigung
am Baukörper, sowie Anbinde Bauteile zur Befestigung
von
Rohrschellen und Endkappen, Abmessung min. 40 x 30 mm
liefern und montieren
Menge: 20,000 m

**01.04.39 Schienenkonsole**
Schienenkonsole
Schienenkonsole passend zum System der Montageschienen
Material: Stahl, verzinkt nach DIN EN 10346, einschl.
Befestigungsmaterial, Abmessung min. 40 x 30 mm
liefern und montieren
Menge: 15,000 St

**01.04.40 Bezeichnungsschild**
Bezeichnungsschild
Bezeichnungsschild aus Kunststoff, Beschriftung und
Ausführung für Einzel- oder Schilderleiste, mit
verchromten
Schrauben, Beschriftung und Farbe nach Wahl des
Auftraggebers
Abmessungen: min. 50 x 100 mm
liefern und montieren
Menge: 5,000 St

**01.04.41 Rohr- Kanalkennzeichnung**
Rohr- Kanalkennzeichnung
Rohr oder Kanalkennzeichnungen gemäß DIN 2403
Bestehend aus:
- Kennzeichnung Medium
- Kennzeichnung Fließrichtung
mittels Aufgebrachter Kennzeichnungsbändern an
Wanddurchbrüchen, Knotenpunkten, und zentralen
Verteilungstellen im Gebäude und in den
Technikzentralen
Menge: 10,000 St

**01.04.42 Druckprobe der Trinkwasserleitungen nach Installation**
Druckprobe der Trinkwasserleitung nach Installation
Druckprobe (auch in Teilabschnitten) nach DVGW DIN
1988,
TRWI Teil 2, als trockene Druckprüfung nach
Installation, inkl.
Erstellung und Übergabe der erforderlichen
Messprotokolle, bei
Druckabfall ist der Fehler zu beseitigen und die
Druckprobe wie
beschrieben zu wiederholen
Menge: 1,000 psch

**01.04.43 Druckprobe der Trinkwasserleitungen vor Inbetriebnahme**
Druckprobe der Trinkwasserleitung vor Inbetriebnahme
Druckprobe (auch in Teilabschnitten) nach DVGW DIN
1988,
TRWI Teil 2, mit filtriertem Trinkwasser unmittelbar
vor
Inbetriebnahme, inkl. Erstellung und Übergabe der
erforderlichen Messprotokolle, bei Druckabfall ist der
Fehler zu
beseitigen und die Druckprobe wie beschrieben zu
wiederholen
Menge: 1,000 psch

**01.04.44 Spülung der Trinkwasserleitungen**
Spülung der Trinkwasserleitungen
Spülung mit Wasser-Druckluft-Spülautomat, direkt nach
der
Druckprobe, vor der Inbetriebnahme

ImEinzelnen bestehen aus:
Entfernen der Baustopfen und Einbau von
Spülvorrichtungen
mit großem, freien Querschnitt und Ablaufschläuchen,
Überbrückung von Unterputzarmaturen, Anschluss des
Spülautomaten mit Wasser und ölfreier Druckluft,
Spülung der
Leitungsanlage nach DIN 1988 Teil 2, Ausbau des
Spülautomaten und der Spülvorrichtungen,
Wiederverschliessen der Baustopfen, Dichtheitsprüfung
der
Anlage sowie Ausstellen des Spülprotokolls und
Übergabe an
die Bauleitung
Menge: 1,000 psch

#### Bereich 01.05 Isolierung und Brandschutz Trinkwasser

*Hinweis*

*Hinweis*
Die nachfolgenden Dämmschläuche sind für alle nass
eingebauten Schmutzwasserleitungen in Boden, Wänden
oder
Vorwänden angedacht.

Dämmschlauch für Schmutzwasserleitungen, speziell für
Luft-
und Körperschalldämmung und zur Verhinderung von
Schwitzwasserbildung an HT-, PE- und SML-Abflussrohren,
reißfest und gepolstert, bestehend aus offenem
Schlauch und
vorgefertigten Formteilen für Bögen und Abzweige,
Dämmung
inkl. sämtlicher Stoß- und Längsnähte an Leitungen und
Form-
und Verbindungsteilen fachgerecht ausführen und
verkleben
Dämmstärke: 9 mm
liefern und montieren

**01.05.1 Dämmschlauch, DN 50**
Menge: 20,000 m

**01.05.2 Dämmschlauch, DN 70**
Menge: 15,000 m

**01.05.3 Dämmschlauch, DN 100**
Menge: 20,000 m

*Hinweis*

*Hinweis*
Die nachfolgenden Isolierschalen sind für alle
sichtbar verlegten
Trinkwasserleitungen und die Installation in Schächten
angedacht.

Rohrleitungs-Wärmedämmung mit Isolierschalen,
Isolierstärke:
100 % nach GEG, mit Aluminium-Folienmantel
Bestehend aus:
Mineralwolleschalen mit Oberflächenbeschichtung aus
gitternetzverstärkter Aluminiumfolie, nicht brennbar
nach DIN
4102/A2, fest und fugendicht um die Rohrleitung gelegt
und an
den Stößen, Längsnähten, abgeklebt mit nicht brennbaren
Alu-Folien-Selbstklebeband, umwickelt mit Draht mit
min. 5
Wicklungen pro Meter, einschl. aller Formstücke wie
Bogen,
Abzweige, Endmanschetten, Auschnitte, Rosetten usw.
liefern
und montieren

**01.05.4 Mineralwolleschale, 15 mm**
Mineralwolleschale, 15 mm
für Rohrleitungen mit einem Außendurchmesser von 15 mm
Menge: 50,000 m

**01.05.5 Mineralwolleschale, 18 mm**
Mineralwolleschale, 18 mm
für Rohrleitungen mit einem Außendurchmesser von 18 mm
Menge: 8,000 m

**01.05.6 Mineralwolleschale, 22 mm**
Mineralwolleschale, 22 mm
für Rohrleitungen mit einem Außendurchmesser von 22 mm
Menge: 10,000 m

**01.05.7 Mineralwolleschale, 28 mm**
Mineralwolleschale, 28 mm
für Rohrleitungen mit einem Außendurchmesser von 28 mm
Menge: 10,000 m

**01.05.8 Mineralwolleschale, 35 mm**
Mineralwolleschale, 35 mm
für Rohrleitungen mit einem Außendurchmesser von 35 mm
Menge: 28,000 m

*Hinweis*
Die nachfolgenden Isolierschalen sind für alle nicht
sichtbar
verlegten Trinkwasserleitungen auf dem Rohboden im
Fußbodenaufbau angedacht.

Flexible Kompaktdämmhülse, 100 %
Dämmhülse für Heizungs- und Sanitärrohrleitungen im
Fußbodenaufbau gegen erdreichberührte,
außenluftberührte
und unbeheizte Bauteile sowie zwischen beheizten Räumen
eines und verschiedener Nutzer; Dämmung 100 % gemäß GEG
Bestehend aus:
geschlossenzelliger Polyethylenschaum,
Faser-Polsterlage aus
fest miteinander vernadelten Fasern, zusätzlich
verstärkt durch
eine reißfeste Gittergewebefolie, Gittergewebe an den
Kreuzungspunkten verknotet, geeignet für alle
Rohrmaterialien
Eigenschaften:
- Lambda Wert 0,035 W/(m*K) bei 40 °C zur Reduzierung
der
Aufbauhöhen durch geringere Dämmschichtdicken
- robuste, reißfeste Oberfläche um Beschädigungen in
der
Bauphase vorzubeugen
- CE-Kennzeichnung nach EN 14313 für den gesamten
europäischen Markt
- Baustoffklasse nach DIN 4102-1 : B2
- Baustoffklasse nach DIN EN 13501-1 : EL
- Wärmeleitfähigkeit nach DIN EN 12667 : l40°C = 0,035
W/(m×K)
- Temperaturbeständigkeit nach DIN EN 14706
(dauerhaft) :
von -40°C bis +90°C
liefern, gleich bei der Rohrverlegung anbringen und
alle
Stoßstellen und Schweißverbindungs-Nachisolierungen
einwandfrei verkleben

**01.05.9 Kompaktdämmhülse, 15 mm**
Kompaktdämmhülse, 15 mm
für Rohrleitungen mit einem Außendurchmesser von 15 mm
Menge: 55,000 m

**01.05.10 Kompaktdämmhülse, 18 mm**
Kompaktdämmhülse, 18 mm
für Rohrleitungen mit einem Außendurchmesser von 18 mm
Menge: 8,000 m

**01.05.11 Kompaktdämmhülse, 22 mm**
Kompaktdämmhülse, 22 mm
für Rohrleitungen mit einem Außendurchmesser von 22 mm
Menge: 10,000 m

**01.05.12 Kompaktdämmhülse, 28 mm**
Kompaktdämmhülse, 28 mm
für Rohrleitungen mit einem Außendurchmesser von 28 mm
Menge: 10,000 m

*Hinweis*
Die nachfolgenden Isolierschalen sind für alle nicht
sichtbar
verlegten Trinkwasserleitungen und die Installation
auf dem
Rohboden und in Vorwänden angedacht.

Rohrleitungs-Wärmedämmung mit flexiblen
Isolierschlächen,
Isolierstärke: 100 % nach GEG
Bestehend aus:
Flexible Isolierschläuche, aus geschlossenzelligem
Schaumstoff
auf Basis synthetischem Kautschuks, schwer entflammbar,
liefern, gleich bei der Rohrverlegung anbringen und
alle
Stoßstellen und Schweißverbindungs-Nachisolierungen
einwandfrei verkleben

**01.05.13 Flexibler Isolierschlauch, 15 mm**
Flexibler Isolierschlauch, 15 mm
für Rohrleitungen mit einem Außendurchmesser von 15 mm
Menge: 55,000 m

**01.05.14 Flexibler Isolierschlauch, 18 mm**
Flexibler Isolierschlauch, 18 mm
für Rohrleitungen mit einem Außendurchmesser von 18 mm
Menge: 8,000 m

**01.05.15 Flexibler Isolierschlauch, 22 mm**
Flexibler Isolierschlauch, 22 mm
für Rohrleitungen mit einem Außendurchmesser von 22 mm
Menge: 15,000 m

**01.05.16 Flexibler Isolierschlauch, 28 mm**
Flexibler Isolierschlauch, 28 mm
für Rohrleitungen mit einem Außendurchmesser von 28 mm
Menge: 10,000 m

*Hinweis*

**01.05.17 Brandschutzmanschette, DN 50**
Brandschutzmanschette, DN 50
zugelassen für das verwendete Rohrmaterial, Montage in
bzw.
unter der Decke oder Wand möglich, intumeszierendem
Material reagiert ab 140 Grad C, inkl. zugelassenem
Befestigungsmaterial und Bezeichnungsschild
Nennweite: DN 50
liefern und montieren

passend für den Einbau in eine Kernbohrung Ø120 mm,
inkl
verschließen des Ringspalts

gew. Fabrikat: '..........'
gew. Typ: '..........'
Menge: 1,000 St

**01.05.18 Brandschutzmanschette, DN 100**
Brandschutzmanschette, DN 100
wie vor, jedoch
Nennweite: DN 100
liefern und montieren

passend für den Einbau in eine Kernbohrung Ø180 mm,
inkl
verschließen des Ringspalts
Menge: 1,000 St

**01.05.19 Rohrabschottung R90, 15 mm**
Rohrabschottung R90, 15 mm
Rohrabschottung mit Zulassung zur Dämmung von
brennbaren
und nichtbrennbaren Rohrleitungen bei der Durchquerung
von
Brandabschnitten, alle erforderlichen Zulassungen für
Deutschland
Nennweite: 15 mm (Außendurchmesser Rohr)
liefern und montieren

für den passgenauen Einbau in eine Kernbohrung Ø60 mm

gew. Fabrikat: '..........'
gew. Typ: '..........'
Menge: 3,000 m

**01.05.20 Rohrabschottung R90, 18 mm**
Rohrabschottung R90, 18 mm
wie vor, jedoch
Nennweite: 18 mm
liefern und montieren

für den passgenauen Einbau in eine Kernbohrung Ø60 mm
Menge: 2,000 m

**01.05.21 Rohrabschottung R90, 22 mm**
Rohrabschottung R90, 22 mm
wie vor, jedoch
Nennweite: 22 mm
liefern und montieren

für den passgenauen Einbau in eine Kernbohrung Ø60 mm
Menge: 2,000 m

**01.05.22 Rohrabschottung R90, 28 mm**
Rohrabschottung R90, 28 mm
wie vor, jedoch
Nennweite: 28 mm
liefern und montieren

für den passgenauen Einbau in eine Kernbohrung Ø80 mm
Menge: 2,000 m

**01.05.23 Feuerbeständige Abschottung für Brandschutzdurchführungen**
Feuerbeständige Abschottung für
Brandschutzdurchführungen
Abschottung zum Verschließen des Ringspalts zwischen
Brandschutzdurchfürung und Wand/Decke mit Mörtel Typ MG
III für Wände/Decken bestehen aus Beton, Porenbeton,
Mauerwerk bzw. Trockenbau
Maßgebend für den Einbau, sowie die Verpressung von
Brandschutzschalen mit Brandschutzmörtel, sind die
Vorgaben
aus den Allgemeinen bauaufsichtlichen Zulassungen bzw.
den
ETA`s der jeweiligen Brandschutzisolierung.
Herstellung der
Verpressung mit Handmörtelpumpe bzw. maschineller
Mörtelpumpe. Vor dem Verpressen der
Brandschutzdurchführungen sind die Laibungsflächen zu
entstauben und lose Bestandteile zu entfernen.
Mauerwerkswände sind vorzunässen. Der verwendete
Brandschutzmörtel darf nach der Abtrocknung und
Aushärtung
keine Schwund oder Setztungsrisse entstehen lassen. Die
Oberfläche muss glatt angezogen bzw. gefilzt werden.
Die
Arbeitsstelle ist vor Verunreinigung zu schützen.
Entstehende
Mörtelreste auf technischen Bauteilen sind zu
entfernen. Die
Arbeitsstelle ist besenrein zu hinterlassen. Eventuell
notwendigen Hilfskonstruktionen wie. z.B. rückseitige
Schalungen sind mit einzukalkulieren und nach der
Fertigstelung und Aushärtung wieder zu entfernen.
Abrechnung
erfolgt nach Volumen des eingebauten Frischmörtels.
Menge: 20,000 l

#### Bereich 01.06 Sanitäre Einrichtungsgegenstände und Zub

*Hinweis*

**01.06.1 Montageelement für WT, Standarmatur**
Montageelement für WT, Standarmatur
aus Stahl für die Verwendung im Trockenbau, Montagehöhe
Waschtich: 85 cm OKFF, inkl. Befestigung für
Anschlussbogen,
höhenverstellbare Traverse, 2x Wasseranschluss R 1/2",
Anschlussbogen DN 50, Dichtungen und
Befestigungsmaterial
für die Vorwandinstallation
liefern und montieren
Menge: 9,000 St

**01.06.2 Waschtischanlage, 60 cm**
Waschtischanlage, 60 cm
mit Hahnloch, mit Überlauf, Farbe: weiß, Werkstoff:
Sanitärkeramik, Montagehöhe: 85 cm OKFF
Bestehend aus:
- 1x Waschtisch
- 1x Ablauf- und Überlaufventil 1¼", mess.-verchromt
- 2x Eckregulierventile ½", verchromt
- 2x verchromtes Kupferrohr 10 x 1,0, min. 400 mm lang
- 1x Röhrengeruchsverschluss 1¼"
inkl. Befestigungsmaterial und Schallschutzset
liefern und montieren

gew. Fabrikat: '.........'
gew. Typ: '.........'
Menge: 9,000 St

**01.06.3 Einhebel-Waschtischbatterie**
Einhebel-Waschtischbatterie
mit Zugknopf-Ablaufgarnitur, verchromt, fester Auslauf
mit
Luftsprudler, mit Keramik-Kartusche,
Temperaturbegrenzer und
Mengenbegrenzung
liefern und montieren

gew. Fabrikat: '.........'
gew. Typ: '.........'
Menge: 4,000 St

**01.06.4 el. Waschtischbatterie, Netzbetrieb**
el. Waschtischbatterie, Netzbetrieb
berührungslos, elektronisch gesteuert, mit Mischer,
Netzbetrieb
230 V, einstellbare Nachlaufzeit, verchromter
Standauslauf für
Waschtischmontage, Magnetventil und absperrbare
Wassermengenregulierung, Rückflussverhinderer,
integrierte
Hygienespülfunktion, Funktionen der Armatur über
Mobilgerät
programmierbar, Spülzeit und Spüldauer variabel
einstellbar
liefern, montieren und elektrisch verdrahten

gew. Fabrikat: '.........'
gew. Typ: '.........'
Menge: 4,000 St

**01.06.5 Kristallglasspiegel, 600 mm**
Kristallspiegel, 600 mm
rechteckiger Spiegel mit geschliffenen Kanten, aus
hochwertigem Kristallglas mit Splitterschutzfolie,
Abmessungen
min. 600 x 1000 mm, horizontal und vertikal
montierbar, ins
Fliesenbild eingeklebt
liefern und montieren
Menge: 7,000 St

**01.06.6 Faltpapier-Handtuchspender**
Faltpapier-Handtuchspender
aus Kunststoff für ca. 600 Faltpapierhandtücher in
Lagen- oder
Zick-Zack-Falzung, geeignet für hohe Frequentierung,
Farbe.
weiß, mit Schloss
inkl. Erstfüllung, einer Ersatzbefüllung und
Befestigungsmaterial
liefern und montieren
Menge: 7,000 St

**01.06.7 Papierkorb**
Papierkorb
aus Sichtdraht, Farbe: weiß, zur Wandmontage oder zum
aufstellen geeignet
liefern und montieren
Menge: 7,000 St

**01.06.8 Seifencremespender**
Seifencremespender
aus Kunststoff für ca. 1000 ml Seifenkonzentrat,
geeignet für
hohe Frequentierung, Farbe: weiß, mit Schloss
inkl. Erstfüllung, einer Ersatzbefüllung und
Befestigungsmaterial
liefern und montieren
Menge: 7,000 St

*Hinweis*

**01.06.9 Montageelement für WC, UP-Spülkasten**
Montageelement für WC, mit UP-Spülkasten
aus Stahl für die Verwendung im Trockenbau, für
Wand-WC,
für 2-Mengen Spültechnik, Montagehöhe WC: 42 cm OKFF,
inkl. Leerrohr für den Anschluss eines Dusch-WC´s,
Wasseranschluss R 1/2", Bauschutz, Anschlussset für WC
DN
90, Anschlussbogen DN 90, Übergangsmuffe auf DN 100, 2
Gewindestangen und Befestigungsmaterial für die
Vorwandinstallation
liefern und montieren
Menge: 5,000 St

**01.06.10 Wand-WC Tiefspüler**
Wand-WC Tiefspüler
mit Spülrand, Farbe: weiß, Material: Sanitärkeramik,
Montagehöhe: 42 cm OK Keramik
Bestehend aus:
- 1x WC-Becken
- 1x WC-Sitz mit Deckel
inkl. Befestigungsmaterial undSchallschutzset
liefern und montieren

gew. Fabrikat: '.........'
gew. Typ: '.........'
Menge: 5,000 St

**01.06.11 WC-Betätigungsplatte**
WC-Betätigungsplatte
Betätigungsplatte aus Kunststoff für
Zweimengentechnik, zur
Betätigung von vorne oder von oben, flache
Betätigungsplatte
mit zwei Tasten, Farbe: weiß, inkl.
Befestigungsmaterial
liefern und montieren

gew. Fabrikat: '.........'
gew. Typ: '.........'
Menge: 5,000 St

**01.06.12 Papierrollenhalter**
Papierrollenhalter
aus hochwertigem Kunststoff, verdeckte Befestigung,
inkl.
Befestigungsmaterial, Farbe: nach Wahl des Bauherrn
liefern und montieren
Menge: 5,000 St

**01.06.13 Ersatzrollenhalter**
Ersatzrollenhalter
aus hochwertigem Kunststoff, verdeckte Befestigung,
inkl.
Befestigungsmaterial, Farbe: nach Wahl des Bauherrn
liefern und montieren
Menge: 5,000 St

**01.06.14 Bürstengarnitur**
Bürstengarnitur
aus hochwertigem Kunststoff, Behälter herausnehmbar,
Bürstenkopf auswechselbar,verdeckte Befestigung, inkl.
Befestigungsmaterial, Farbe: nach Wahl des Bauherrn
liefern und montieren
Menge: 5,000 St

**01.06.15 Hygienebeutelspender**
Hygienebeutelspender
aus Edelstahl für handelsüblicher Hygienebeutel, zur
Aufputzmontage, zugänglich über Frontklappe mit
Federverschluss
inkl. Erstbefüllung, einer Ersatzbefüllung und
Befestigungsmaterial liefern und montieren
Menge: 3,000 St

*Hinweis*

**01.06.16 Montageelement für Urinal, universell**
Montageelement für Urinal, universell
Montageelement aus Stahl für die Verwendung im
Trockenbau,
Standard-Montagehöhe Urinal: 65 cm OKFF
inkl. UP-Gehäuse zur Aufnahme von manueller oder
elektrischer Urinalsteuerung, Befestigung Zulauf,
höhenverstellbare Traverse, Wasseranschluss R 1/2",
Bauschutz, Anschlussbogen DN 50,
Urinalgeruchsverschluss, 2
Gewindestangen und Befestigungsmaterial für die
Vorwandinstallation
liefern und montieren
Menge: 3,000 St

**01.06.17 Urinal**
Urinal
Zulauf von hinten, Abgang nach hinten, ohne Deckel,
Geruchsverschluss verdeckt, Farbe: weiß, Werkstoff:
Sanitärkeramik,
Standard-Montagehöhe: 65 cm OKFF
Bestehend aus:
- 1x Urinalbecken
- 1x Ablaufanschlussstutzen DN 50
- 1x Einlaufgarnitur DN 15
inkl. Befestigungsmaterial undSchallschutzset
liefern und montieren

gew. Fabrikat: '.........'
gew. Typ: '.........'
Menge: 3,000 St

**01.06.18 UP-Spülergehäuse**
UP-Spülergehäuse zur Aufnahme von manuellen und
elektronischen Betätigungssystemen,für den Einbau in
eine
Nassbauwand, inkl. Vorabsperrung und Rohbauschutz
liefern und montieren
Menge: 3,000 St

**01.06.19 Urinal-Betätigungsplatte, elektrisch**
Urinal-Betätigungsplatte, elektrisch
Betätigungsplatte aus Edelstahl zur elektrischen
Spülauslösung,
Druckspülerkartusche, Spülmenge variabel einstellbar,
berührungslose Infrarot-Spülauslösung von vorne, inkl.
Befestigungsmaterial, Netzbetrieb 230 V
liefern, montieren und elektrisch verdrahten

gew. Fabrikat: '.........'
gew. Typ: '.........'
Menge: 3,000 St

*Hinweis*

**01.06.20 Bodenablauf, DN 50**
Bodenablauf, DN 50
Bodenablauf aus Kunststoff mit seitlichem Zulauf DN 50
einschl.
Verschlussstopfen, geprüft nach DIN EN 1253, mit
Halte-/Anschlussrand, mit herausnehmbarem
Geruchverschluss
und Bauschutzdeckel, inkl. Dichtungs- und
Befestigungsmaterial
bestenend aus:
- Ablaufkörper
- Höhenausgleichsstückfür den vertieften Einbau von
Bodenabläufen
- Dünnbettflansch, geeignet für die Aufnahme von
bauseits
eingebrachten Flüssigfolien für die Dünnbettabdichtung,
Flansch aus Kunststoff, mit angespritztem Vlies
- Aufsatzstück aus Edelstahl, für Barfußbereich
geerignet
Belastungsklasse K 3
Nennweite: DN 50
Der Bodenablauf ist mit einer zusätzlichen
Geruchssperre als
geruchssicherer Bodenablauf anzubieten.
liefern und montieren

gew. Fabrikat: '.........'
gew. Typ: '.........'
Menge: 4,000 St

**01.06.21 Brausethermostat**
Brausethermostat
zur Aufputz-Montage, Thermostatkartusche zur Regelung
der
Temparatur, Sicherheitssperre bei 38-40 °C,
Temperaturbegrenzung einstellbar,
Rückflussverhinderer, min.
Betriebsdruck: 1 bar, Material: Metall, Oberfläche:
verchromt
liefern und montieren

gew. Fabrikat: '.........'
gew. Typ: '.........'
Menge: 4,000 St

**01.06.22 Brausegarnitur, 9 l/min**
Brausegarnitur, 9 l/min
mit Normalbrause, zur Verwendung mit bauseitigem
Duschhandlauf mit Brausehalterung
Bestehend aus:
- Brausestange
- Halterung für Handbrause
- Handbrause
- Brauseschlauch
max. Durchflussmenge: 9 l/min, Oberfläche: verchromt
liefern und montieren

gew. Fabrikat: '.........'
gew. Typ: '.........'
Menge: 4,000 St

**01.06.23 Duschablage**
Duschablage aus hgochwertigem Kunststoff, verdeckte
Befestigung inkl. Befestigungsmaterial, Farbe: nach
Wahl des
Bauherrn
liefern und montieren
Menge: 4,000 St

*Hinweis*

**01.06.24 Bodenablauf, DN 100**
Bodenablauf, DN 100
Bodenablauf aus Kunststoff mit seitlichem Zulauf DN 70
einschl.
Verschlussstopfen, geprüft nach DIN EN 1253, mit
Halte-/Anschlussrand, mit herausnehmbarem
Geruchverschluss
und Bauschutzdeckel, inkl. Dichtungs- und
Befestigungsmaterial
bestenend aus:
- Ablaufkörper
- Höhenausgleichsstückfür den vertieften Einbau von
Bodenabläufen
- Dünnbettflansch, geeignet für die Aufnahme von
bauseits
eingebrachten Flüssigfolien für die Dünnbettabdichtung,
Flansch aus Kunststoff, mit angespritztem Vlies
- Aufsatzstück aus Edelstahl, für Barfußbereich
geerignet
Belastungsklasse K 3
Nennweite: DN 100
Der Bodenablauf ist mit einer zusätzlichen
Geruchssperre als
geruchssicherer Bodenablauf anzubieten.
liefern und montieren

gew. Fabrikat: '.........'
gew. Typ: '.........'
Menge: 4,000 St

**01.06.25 Geruchsverschluss Bodenablauf**
Geruchsverschluss Bodenablauf
als Ungezieferschutz, Schaumsperre und idealer
Geruchsverschluss für häufig austrocknende Abläufe.
Nachrüstbar in bereits eingebaute Aufsatzstücke, aus
Kunststoff
liefern und montieren

gew. Fabrikat: '.........'
gew. Typ: '.........'
Menge: 8,000 St

**01.06.26 Montageelement für WT, Wandarmatur AP**
Montageelement für AU, Wandarmatur AP
aus Stahl für die Verwendung im Trockenbau, Montagehöhe
Ausgussbecken: 85 cm OKFF, für Aufputz-Wandarmatur
inkl.
Befestigung für Anschlussbogen, höhenverstellbare
Traverse,
2x Wasseranschluss R 1/2", Anschlussbogen DN 50,
Dichtungen und Befestigungsmaterial für die
Vorwandinstallation
liefern und montieren
Menge: 2,000 St

**01.06.27 Mehrzweckbecken, 60 cm**
Mehrzweckbecken, 60 cm
ohne Hahnloch, mit Überlauf, Farbe: weiß, Werkstoff:
hochwertige Sanitärkeramik, Montagehöhe 85 cm OKFF
Bestehend aus:
1x Mehrzweckbecken
2x Befestigungskonsolen
1x Ablauf- und Überlaufventil 1 1/2", mess.-verchromt
1x Röhrengeruchsverschluss 1 1/2" mit Rosette weiß
liefern und montieren

gew. Fabrikat: '.........'
gew. Typ: '.........'
Menge: 2,000 St

**01.06.28 Manuelle Einhebel-Aufputzwandarmatur, Freispülautomatik**
Manuelle Einhebel-Aufputzwandarmatur, Freispülautomatik
mit Schwenkauslauf und Freispülautomatik in
Hygieneausführung
druckfeste Waschtischarmatur, Aufputzmontage,
Einhebelmischer mit Warmwasserbegrenzung, schwenkbarer
Auslauf mit laminarer Strahlregler, Oberfläche: Messing
verchromt, geeignet für Desinfektion gemäß ÖNORM B 1921
und DVGW W 551-3, mit einstellbarer
Hygienespülfunktion,
Batteriebetrieb, automatische Stagnationsspülung,
Spülintervall
und Spüldauer einstellbar, Dauerlauf und
Reinigungsstopp ohne
Werkzeug auslösbar, Funktionen über Remote-Anwendung
programmierbar
liefern, montieren und elektrisch verdrahten

gew. Fabrikat: '.........'
gew. Typ: '.........'
Menge: 2,000 St

**01.06.29 Einhebel-Spültischbatterie, Wandmontage**
Einhebel-Spültischbatterie, Wandmontage
schwenkbarer Rohrauslauf mit Luftsprudler, Temperaturbegrenzung einstellbar, Oberfläche verchromt
liefern und montieren

gew. Fabrikat: '.........'
gew. Typ: '.........'
Menge: 2,000 St

**01.06.30 Küchenspülenanschluss**
Küchenspülenanschluss
Bestehend aus:
- 2 Eckventilen 1/2" für Warm-/Kaltwasser
- 1 Ablaufventil für Doppel- und Einzelbecken
- 1 Geruchsverschluss
- 1 Universalventil mit Gewinde Kugelketten und Stöpsel
liefern und montieren
Menge: 1,000 St

**01.06.31 el. Eingriff-Spültischbatterie, Netzbetrieb**
el. Eingriff-Spültischbatterie, Netzbetrieb
druckfeste Spültischbatterie, Eingriff, zur
Standmontage,
schwenkbarer Auslauf mit Luftsprudler, mit
Temperaturbegrenzer, Oberfläche: verchromt, mit
einstellbarer
Hygienespülfunktion, Netzbetrieb 230 V, Funktionen über
Mobilgerät programmierbar, Spülzeit und Spüldauer
einstellbar,
automatische Stagnationsspülung
liefern, montieren und elektrisch verdrahten

gew. Fabrikat: '.........'
gew. Typ: '.........'
Menge: 1,000 St

**01.06.32 Untertisch-Speicher, 10 l**
Untertisch-Speicher, 10 l
elektronisch geregelt, druckfeste Bauart, für
Untertischmontage,
Auslauftemperatur variabel einstellbar, zur Versorgung
einer
Entnahmestelle, Wechselstrom einschl.
Sicherheitsarmaturen
Nennspannung 230 V / 2,2 kW
liefern, montieren und elektrisch verdrahten

gew. Fabrikat: '.........'
gew. Typ: '.........'
Menge: 1,000 St

**01.06.33 Übertisch-Speicher, 10 l**
Übertisch-Speicher, 10 l
elektronisch geregelt, druckfeste Bauart, für
Übertischmontage,
Auslauftemperatur variabel einstellbar, zur Versorgung
einer
Entnahmestelle, Wechselstrom einschl.
Sicherheitsarmaturen
Nennspannung 230 V / 2,2 kW
liefern, montieren und elektrisch verdrahten

gew. Fabrikat: '.........'
gew. Typ: '.........'
Menge: 2,000 St

**01.06.34 Kleindurchlauferhitzer, 6,5 kW, 400 V**
Kleindurchlauferhitzer, 6,5 kW, 400 V
elektronisch geregelt, druckfeste Bauart, mit
effektivem und
wartungsfreundlichem Heizsystem, Sensortaste und drei
unterschiedlich farbige LED zur Bestimmung der
maximalen
Auslauftemperatur in drei Stufen, auswechselbare
Heizkartusche, abnehmbare Blende für den Zugang zur
Haubenschraube, geeignet zur Nacherwärmung von
vorerwärmtem Wasser, optisch integrierter Wandhalter
für
einfache Aufsteckinstallation, Strahlregler, T-Stück
und
Druckschlauch zur einfachen Installation mit üblicher
Sanitärarmatur im Lieferumfang enthalten
Leistung / Spannung: 6,5 kW / 400 V
Absicherung: 2x 16 A
Anschluss: Festanschluss
Nennquerschnitt: 2,5 mm²
liefern, montieren und elektrisch verdrahten

gew. Fabrikat: '.........'
gew. Typ: '.........'
Menge: 5,000 St

**01.06.35 Komfortdurchlauferhitzer, 24 kW, 400 V**
Komfortdurchlauferhitzer, 24 kW, 400 V
, elektronisch geregelt für konstante
Warmwassertemperaturen,
Bedienfeld mit fünf unterschiedlich farbigen LED und
einer
Sensortaste zur Temperaturwahl, druckfeste Bauart,
strömungsoptimiertes Heizsystem, für
Wasserspararmaturen
geeignet durch besonders niedrige Einschaltwassermenge
1,5
l/min, doppeltes Sicherheitssystem, Multiple Power
System
MPS® für Einstellung der maximalen Leistungsaufnahme
bei
der Installation, variable Elektroanschlussmöglichkeit,
großzügiger Anschlussraum für Aufputz- und
Unterputzinstallation ½"
Leistung / Spannung: 24 kW / 400 V
Absicherung: 3x 30 A
Anschluss: Festanschluss
Nennquerschnitt 4,0 mm²
liefern, montieren und elektrisch verdrahten

gew. Fabrikat: '.........'
gew. Typ: '.........'
Menge: 4,000 St

**01.06.36 Geschirrspülmaschinenanschluss**
Geschirrspülmaschinenanschluss
Bestehend aus:
- 1 Auslaufventilen 1/2" für Kaltwasser mit RV &
Belüfter
verchromt inkl. Rosette
- 1 Geruchverschluss 1 1/2" mit Siphonbogen DN 50
vollkommen wasserdicht, mit Maschinenablauf verbunden
liefern und montieren
Menge: 1,000 St

**01.06.37 Zapfventil, 1/2"**
Zaphfhahn, 1/2"
Trinkwasseranschluss zur Unterputzmontage bestehend aus
Zapfventil mit Rückflussverhinderer und Wandrosette,
inkl.
Schlauchverschraubung, aus Messing, Oberfläche
verchromt
Dimension: 1/2" AG x 3/4" Schlachverschraubung
liefern und montieren
Menge: 2,000 St

**01.06.38 Wandeinbauschrank**
Wandeinbauschrank
aus Edelstahl zur Aufnahme von Außenwandanschlüssen,
verschließbar, Zylinderschloss, Klappe zum Anschluss
von
Leitungen bei geschlossener Tür, integrierter
Rückflussverhinderer als Sicherungskombination HD
Enthält folgende Anschlüsse:
- 1x frostsichere Außenzapfstelle
- 1x Stromanschluss 230 V
- 1x Stromanschluss 400 V / 16 A

gew. Fabrikat: '.........'
gew. Typ: '.........'
Menge: 1,000 St

**01.06.39 Dauerelastische Versiegelung der Anschlussfuge**
Dauerelastische Versiegelung der Anschlussfuge
Versiegelung vom Mehrzweckbecken an den Baukörper, mit
hochwertigem Sanitär-Silikon
liefern und montieren
Menge: 25,000 St

#### Bereich 01.07 Sonstige Arbeiten

*Hinweis*
Die folgenden Positionen dürfen nur auf schriftliche
Anordnung
der Bauleitung ausgeführtwerden, und zwar nur für
Arbeiten, die
in den übrigen Positionen dieses
Leistungsverzeichnisses nicht
enthalten sind. Die auf schriftliche Anweisung
durchgeführten
Stundenlohnarbeiten sind detailliert zu protokollieren
und täglich
vom Bauherrn oder der Bauleitung gegenzeichnen zu
lassen.
Stundenlohnarbeiten ohne gültige Unterschrift des
Bauherrn
oderder Bauleitung werden nicht vergütet.

**01.07.1 Obermonteurstunden**
Menge: 5,000 St

**01.07.2 Monteurstunden**
Menge: 10,000 St

**01.07.3 Helferstunden**
Menge: 10,000 St

*Hinweis*
Für Änderungen von Rohrleitungsführungen und das
Nachstemmen von vorh. Durchbrüchen sind die nachfolgend
aufgeführten Positionen vorgesehen. Die Stemmarbeiten
sind
bei der Bauleitung zu beantragen und dürfen nur nach
Genehmigung ausgeführt werden.

**01.07.4 Stemmstunden**
Stemmstunden
für das Nachstemmen bauseits nicht angelegter oder
maßlich
nicht korrekter Durchbrüche, einschl. Stemmgerät,
Reinigung
des Arbeitsbereichs und Entsorgung des Schutts durch
den
Auftragnehmer
Menge: 5,000 St

**01.07.5 Kernbohrungen, 60-79 mm**
Kernbohrungen, 60-79 mm
in ca. 10-25 cm starke massive Decken oder Wände,
einschl.
Baustelleneinrichtung und An- und Abbau der
Bohreinrichtung
sowie Kühlwasserabsaugung, Arbeitsfläche besenrein
hinterlassen
Menge: 10,000 St

**01.07.6 Kernbohrungen, 80-99 mm**
Kernbohrungen, 80-99 mm
wie vor
Menge: 10,000 St

**01.07.7 Kernbohrungen, 100-129 mm**
Kernbohrungen, 100-129 mm
wie vor
Menge: 5,000 St

**01.07.8 Kernbohrungen, 130-159 mm**
Kernbohrungen,130-159 mm
wie vor
Menge: 5,000 St

**01.07.9 Kernbohrungen, 160-189 mm**
Kernbohrungen, 160-189 mm
wie vor
Menge: 5,000 St

**01.07.10 Werk- und Montageplanung**
Werk- und Montageplanung
Erstellung der Werk- und Montageplanung auf CAD-Basis,
Ausführungspläne werden als dwg- oder dxf-Datein vom
Ingenieurbüro geliefert, anhand dieser Zeichnungen ist
vom
Auftragnehmer der Werk- und Montageplan mit allen Maßen
und Dimensionen sowie Durchbrüchen zu erstellen
Menge: 1,000 psch

**01.07.11 Satz Bestandsunterlagen**
Satz Bestandsunterlagen
1x in Papierform eingeheftet im Ordner, 1x Digital

Die Ordner sollen nach Register unter teilt, folgende
Unterlagen
enthalten:

Inhaltsverzeichnis

Bescheinigung des Betreibers über die ordnungsgemäße
Einweisung

Fachunternehmer- und Fachbauleitererklärung über die
Bescheinigung, dass die Anlage nach den gültugen
Normen und
den anerkannten Regeln der technik errichtet wurde

Technische Berechnungen:
- Rohrnetzberechnung
- Heizlastberechnung
- Heizflächenauslegung
- Kanalnetzberechnung

Protokolle:
- Druckprotokolle
- Protokoll über Einregulierung der Heizungsanlage
- Protokoll über Einregulierung der Lüftungsanlage
- Protokoll über Einregulierung der
Trinkwasserinstallation
- Hydraulischer Abgleich Heizung und Warmwasser
Zirkulation
- etc.

Bedienungsanleitungen für:
- Heizungsanlage
- Heizungregelung
- Heizkreisregelung
- Lüftungsgeräte
- etc.

Technische Unterlagen:
- Lüftungsanlagen
- Heizkessel
- Heizflächen
- Regelanlagen
- Pumpen
- Armaturen
- etc.

Bestandszeichnungen M 1:50, farbig angelegt, mit
Eintragung aller Einrichtungsgegenstände,
Rohrleitungen,
Maßangaben mit den genauen Positionen und Höhen der
anlagentechnischen Bauteile
Menge: 1,000 psch

**01.07.12 Einweisung und Übergabe**
Einweisung und Übergabe
Einweisung des Anlagenbetreibers bzw. des Bauherrn in
die
Anlagenbedienung und Übergabe der Anlage
Das Einweisungsprotokoll ist zur Abnahme vorzulegen.
Menge: 1,000 psch

**01.07.13 Beprobung der Trinkwasseranlage**
Beprobung der Trinkwasseranlage
Beprobung gemaß der aktuellen Trinkwasserverordnung,
auf
Legionellen und Mikroorganismen, Erstbeprobung
einschl. aller
erforderlichen Anträge (es wir nur eine Probe vergütet)

Die Beprobung hat vor Inbetriebnahme des Gebäude zu
erfolgen. Nur bei unauffälligem Befund darf das Gebäude
bezogen werden. Die Proben sind durch das zuständige
Gesundheitsamt, bzw. durch ein zugelassenes Instiut,
durchzuführen. Das Protokoll der Beprobung muss der
Bauleitung unverzüglich vorgelegt werden und ist
Bestandteil
der Abnahme.
Menge: 1,000 psch

### Titel 02 420 Heizungstechnik

#### Bereich 02.01 Wärmeerzeuger und Zubehör

*Hinweis*

**02.01.1 Luft-Wasser-Wärmepumpe, mind. 20 kW**
Luft-Wasser-Wärmepumpe, mind. 20 kW
Bestehend aus:
- Wärmepumpe für die Betriebsart Luft/Wasser zur
Außenaufstellung, modulierend, mit Schall- und
Schwingungsentkopplung.
- Wandhängende Box mit Regelung für die Anbindung der
Luft-Wasser Wärmepumpe, System-Regler inklusive
Heizkreis-Regelung für 1 Pumpenheizkreis,
Statusüberwachung, Systemdiagnose und Fehlererkennung,
mehrere Wochenzeitschaltprogramme für bis zu 3
Heizkreise,
Trinkwassererwärmung und Zirkulationspumpe,
Kaskadierung
und Einstellung des Bivalenzpunktes möglich. inkl.
Außentemperaturfühler

Technische Daten:
Kältemittel: R290A
Heizleistung EN 14511 (A2/W35): min. 20 kW
COP EN 14511 (A2/W35): min. 4
el. Leistungsaufnahme: max. 9 kW
Elektrischer Anschluss: 3/N/PE/400V/50Hz
Schalldruckpegel (1m): max. 45 dB(A)
Schallleistungspegel (EN 12102): max. 55 dB(A)
el. Leistungsaufnahme mit Elektro-Heizstab: max. 15 kW
Elektrischer Anschluss: 3/N/PE/400V/50Hz

liefern, montieren und elektrisch verdrahten

gew. Fabrikat: '..........'
gew. Typ: '..........'
Menge: 1,000 St

**02.01.2 Wärmeerzeuger aufstellen**
Wärmeerzeuger aufstellen
Aufstellort: Außenanlagen
vorgenannten Wärmeerzeuger betriebsfertig
einschließlich
allem erforderlichen Zubehör an den Aufstellort
transportieren,
montieren und mit allen Anschlüssen verbinden, vor
Lieferung
hat sich die ausführende Firma über die
Einbringmöglichkeiten
zu informieren und ggf. entsprechende Maßnahmen zu
treffen,
einschließlich Montage, Verdrahtung und
Inbetriebnahme, das
Auflegen der Gerätekabel ist einzukalkulieren
Menge: 1,000 St

**02.01.3 Sockel für Luft-Wasser-Wärmepumpe**
Sockel für Luft-Wasser-Wärmepumpe
Aluminiumsockel zur Montage für die außenaufgestellte
Luft-Wasser-Wärmepumpe, Rahmenkonstruktion aus
Aluminiumblechen mit Hohlraum, inkl. Kiesschüttung zur
Versickerung von Kondensat sowie Heizband für den
Kondensatablauf und aller erforderlicher Erdarbeiten
liefern und montieren
Menge: 1,000 St

**02.01.4 Strangregulierventil, DN 50**
Strangregulierventil, DN 50
mit Durchflussmessung 50-200l/min
mit Skala und Durchflussmengenanzeige.
Mit Isolierung
Max. Betriebsdruck: 10 bar
Temperaturbereich: -10-110°C
Menge: 1,000 St

**02.01.5 Kältemitteldetektor**
Kältemitteldetektor
zur Detektierung austrendes R290 mit Alarmsignal.
Inkl. 24 V Netzteil Hutschiene zur Installation im
Verteilerschrank.
Menge: 1,000 St

**02.01.6 Absperrventil, DN 50**
Absperrventil, DN 50
Absperrventil in Durchgangsform mit
Flanschen,wartungsfrei
und weichdichtend, Kurzbauform gem. EN 558, Gehäuse aus
Grauguss, Temperaturbereich -10 - 120°C, wartungsfreie
Spindelabdichtung, einschließlich Dichtungs- und
Befestigungsmaterial sowie erforderlichen Zubehör und
Montagematerial
Nenndruck: PN 6
Nennweite: DN 50
einschließlich Gegenflanschen, Schrauben und Dichtungen
liefern und montieren
Menge: 6,000 St

**02.01.7 Schlammabscheider, DN 50**
Schlammabscheider, DN 50
mit Magneteinsatz
Menge: 1,000 St

**02.01.8 Umwälzpumpe, DN 40**
Umwälzpumpe, DN 40
mit EC-Motor und elektronischer Leistungsanpassung,
einsetzbar für Heizungswasser, Kaltwasser und
Wasser/Glykolgemische, Trockenlauferkennung

Betriebsdaten:
Fördermedium: Wasser
Auslegungs-Förderstrom: mind. 2,7 m³/h
Auslegungs-Förderhöhe: mind. 8 mWS

Technische Daten:
Nennspannung: 230 V/50 Hz
Nennweite: DN 40
Nenndruck: PN6/10
Temperaturbereich -10-110 °C

einschließlich Gegenflanschen, Schrauben und Dichtungen
liefern, montieren und elektrisch verdrahten

gew. Fabrikat: '.........'
gew. Typ: '.........'
Menge: 1,000 St

**02.01.9 Rückschlagventil, DN 40**
Rückschlagventil, DN 40
Rückschlagventil als Zwischenflansch-Einklemmarmatur,
Ventilbauart mit Schließfeder für beliebige
Einbaulage, Gehäuse
aus Messing, Dichtung aus EPDM, inkl. Dichtungs- und
Befestigungsmaterial
Nenndruck: PN 6
Nennweite: DN 40
einschließlich Gegenflanschen, Schrauben und Dichtungen
liefern und montieren
Menge: 1,000 St

**02.01.10 Schlammabscheider, IG 2"**
Schlammabscheider, IG 2"
für Heiz- und Kühlwassersysteme bzw. geschlossene
flüssigkeitsgefüllte Anlagensysteme, geeignet für die
Medien
Wasser und Wasser/Glykolgemisch bis zu einem
Mischungsverhältnis von 50/50%, integrierter
Hochenergie-Dauermagnet mit hocheffizienter
Separierung und
Fixierung von ferromagnetischen Partikeln aus dem
Fluidstrom
direkt in die Abscheidekammer durch axial
ausgerichtetes
Magnetfeld, die Reinigung und Entleerung des
Schmutzsammelraums ist über einen eigenen
Entschlammungskugelhahn ohne Betriebsunterbrechung
möglich
Einbauvariante: horizontal
Dimension: IG 2"
inkl. Wärmedämmschale
liefern und montieren
Menge: 1,000 St

**02.01.11 Heizungsanlage füllen**
Heizungsanlage füllen
mit enthärtetem Wasser nach VDI 2035 befüllen und
entlüften,
einschließlich Erstellung eine Füllwasser-Protokolls
sowie
Druckprobe-Protokolls, welches dem Auftraggeber
auszuhändigen ist
Das Wasser sollte so aufbereitet werden, dass die
Hersteller
Vorgaben der zuvor genannten Heizunganlage eingehalten
werden.
Heizungswasservolumen max. 3000 Liter
Menge: 2500,000 l

**02.01.12 Wasseranalysenset**
Wasseranalysenset
Komplettset für zwei Wasserproben zur Probenahme
einschließlich Erstellung eines ausführlichen
Wasseruntersuchungsberichtes für eine Vergleichanalyse
von 3
Proben.
Bestehend aus:
- 2 Probeflaschen
- 2 Flaschenetiketten
- Anleitung zur Probenahme
- Begleitschein zur Wasseranalyse
- Rücksendeschein (unfrei)
- Umkarton zur Rücksendung Erstellung
eines ausführlichen Analyseberichtes
- Umfangreiche Wasseranalytik im Labor (Parameter
Leitfähigkeit, pH-Wert, Sättigungs-pH-Wert,
Langelier-Index, KS
8,2 (p-Wert), KS 4,3 (m-Wert), Summe Erdalkalien,
Gesamthärte, Karbonathärte, Nichtkarbonathärte,
Calcium,
Magnesium, Chlorid, Sulfat, Phosphat, Eisen, Kupfer,
Ammonium, Nitrat, Aluminium Silizium)
liefern, Probnenahme durchführen und dokumentieren
Menge: 1,000 St

**02.01.13 Herstellerinbetriebnahme**
Herstellerinbetriebnahme
Überprüfung und Einstellung der Anlagentechnik,
Einstellung
der Regelung und Anlagenparameter, Überprüfung der
elektrischen und hydraulischen Anschlüsse bezogen auf
Herstellerprodukte, Einweisung in die Gerätetechnik
inklusive
Protokoll zur Inbetriebnahmeunterstützung
Vorraussetzungen für die Inbetriebnahmeunterstützung
sind die
abgeschlossene Installation nach den derzeitigen
Richtlinien
und Normen, die betriebsbereite Heizungsanlage und der
freie
und sichere Zugang zum Wärmeerzeuger und dessen
Systemkomponenten.
durchführen und dokumentieren
Menge: 1,000 St

*Hinweis*

**02.01.14 Pufferspeicher, 500 l**
Pufferspeicher, 500 l
für den Heizungsbetrieb inkl. Speicherdämmung für
geringe
Stillstandsverluste
Anschlüsse:
- min. 6 Muffen 1 1/2" für Elektroheizstäbe
- min. 3 Muffen 1/2" für Temperaturfühler
- min. 4 Vor- und Rücklaufstutzen G 2 1/2 "
Maximaler Betriebsdruck Heizwasser: 3 bar
Maximale Betriebtemperatur Heizwasser: 95 °C
Nennvolumen: 500 l
liefern und montieren

gew. Fabrikat: '..........'
gew. Typ: '..........'
Menge: 1,000 St

**02.01.15 Pufferspeicher aufstellen**
Pufferspeicher aufstellen
Aufstellort: Technikraum EG
vorgenannten Pufferspeicher betriebsfertig
einschließlich allem
erforderlichen Zubehör an den Aufstellort
transportieren,
montieren und mit allen Anschlüssen verbinden, vor
Lieferung
hat sich die ausführende Firma über die
Einbringmöglichkeiten
zu informieren und ggf. entsprechende Maßnahmen zu
treffen
Menge: 1,000 psch

**02.01.16 Elektroheizstab, 6 kW**
Elektroheizstab, 6 kW
zur elektrischen Unterstützung von Heizungsanlagen,
für die
Einschubmontage in Pufferspeicher, inkl.
Temperaturregler und
Sicherheitstemperaturbegrenzer
Technische Daten:
Nennleistung: 6 kW
Anschlussspannung: 3/PE ~400V, 50Hz
passend für vorganannten Pufferspeicher
liefern, montieren und elektrisch verdrahten

gew. Fabrikat: '..........'
gew. Typ: '..........'
Menge: 1,000 St

**02.01.17 Zeigerthermometer**
Zeigerthermometer
Zeigerthermometer Klasse 1.0, Gehäuse aus Alu,
Sichtscheibe
aus Glas, Tauchhülse aus Edelstahl 1.4301, Durchmesser
100
mm, Einstecktiefe min. Dämmstärke plus 10 mm,
abnehmbar,
Verstelleinrichtung am Ende des inneren Tauchschaftes,
bis
120°C, Anschluss DN 15
liefern und montieren
Menge: 4,000 St

**02.01.18 Membran-Ausdehnungsgefäß, 50 l**
Membran-Ausdehnungsgefäß, 50 l
Ausdehnungsgefäß für geschlossene Heizungsanlagen,
Bodenstehend mit Befestigungsfüßen, maximale
Betriebstemperatur: 120°C
Vordruck: 1,5 bar
Inhalt: 50 Liter
liefern und montieren
Menge: 1,000 St

**02.01.19 Anschluss-Set Ausdehnungsgefäß**
Anschluss-Set Ausdehnungsgefäß
Bestehend aus: Kessel-Füll- und Entleerhahn, flexiblem
Edelstahl Schlauch 3/4", Länge 1 m, Kappenventil für
Ausdehnungsgefäß mit KFE-Ventil, Dichtungen für MAG
Anschluss 3/4" und 1"
liefern und montieren
Menge: 1,000 St

*Hinweis*

**02.01.20 Wärmepumpenregler**
Wärmepumpenregler
wandhängendes Wärmepumpenregelung,
Solar-Temperaturdifferenzregler, Rücklaufanhebung,
Vorregler/Zubringerpumpe oder verschiedene
Einzelfunktionen
der 3 Ausgänge und 2 Fühlereingänge, fertig verdrahtet
mit
Sicherung,. Netzschalter im Gehäuse für den Wandaufbau.
Zubehör:
- Busleitung 1-1,5 m
- 1 Universalanlegefühler
liefern, montieren und elektrisch verdrahten
Menge: 1,000 St

**02.01.21 Erweiterung Wärmepumpenmanager**
Erweiterung Wärmepumpenmanager
Erweiterungsmodul für vorgenannten Wärmepumpenmanager
zum Anschluss an ein Ethernet-Netzwerk, ermöglicht
Zugriff auf
die Regelung der Wärmepumpe über ein mobiles Endgerät
liefern, montieren und elektrisch verdrahten
Menge: 1,000 St

**02.01.22 Regelungskommunikationsmodul**
Regelungskommunikationsmodul
Kommunikationszentrale für den Datenaustausch mit
Wärmepumpensystem. Zur Hutschienenmontage oder den
Einbau in das zentrale Regel- u. Diagnosesystem der
Wärmepumpen auf DIN-Schiene. Das Modul dient zur
Kommunikation in verschiedenen Anwendungsfällen. Die
Spannungsversorgung erfolgt über das im zentralen
Regelsystem vorhandene 24V-Netzteil. Max. 1
Regelungs-Kommunikationsmodul kann pro Wärmepumpe
verbunden werden. Die Konfiguration des Moduls erfolgt
durch
direkten Zugriff über Ethernet oder im Heimnetzwerk via
Internetbrowser.
liefern, montieren und elektrisch verdrahten
Menge: 1,000 St

**02.01.23 Temperaturfühler NTC-10M**
Temperaturfühler NTC-10M
zum Anschluss an einen Wärmepumpenmanager, einsetzbar
als Anlegefühler für gemischte Heizkreise, als
Vorlauf- bzw.
Speicherfühler oder als Warmwasser- und
Raumtemperaturfühler, inkl. Anschlussleitung
liefern, montieren und elektrisch verdrahten
Menge: 2,000 St

**02.01.24 Betriebs- u. Störmeldemodul**
Betriebs- u. Störmeldemodul
mit 3 Relais zur potenzialfreien Weiterleitung von
Betriebs- und
Störmeldungen, inkl. Anschlusszubehör Montagekonsole,
einsetzbar für die Wandmontage
liefern, montieren und elektrisch verdrahten
Menge: 1,000 St

*Hinweis*

**02.01.25 Paket zur Wasseraufbereitung**
Paket zur Wasseraufbereitung
Besteht aus:
- Aufbereitungsmodul
- Füllkombination zum Be- und Nachfüllen
- 2x Wasseraufbereitungskartuschen
- Korrosionsschutzmittel
- Hygienespüleinrichtung
liefern und montieren
Menge: 1,000 St

#### Bereich 02.02 Verteiler, Pumpen, etc.

*Hinweis*

**02.02.1 Kleinverteiler, 2 Heizkreise**
Kleinverteiler, 2 Heizkreise
kombinierter Vor- und Rücklaufverteiler aus
Vierkantrohr mit
nebeneinander angeordneten, durch sinusförmige
Trennwand
geteilte Kammern aus schwarzem Stahlblech,
Kesselanschluss
von unten, Anschluss Heizkreise von oben, werkseitig
100%
dichtigkeitsgeprüft und grundiert, inklusive
Wärmedämmung mit
Dämmstärke gem. GEG
Technische Daten:
- Anzahl Heizkreise: 2 St
- Stutzenanzahl: 6 St
- Betriebstemperatur: -10 °C - 110 °C
- Betriebsüberdruck: 0 bar - 4 bar
- Anschlussart: Innengewinde
- Anschluss Erzeuger: R 2"
- Anschluss Heizkreis: Rp 1 1/2"
- Max. Volumenstrom: 6.5 m³/h
- Stutzenabstand: 200 mm
liefern und montieren

gew.Fabrikat: '..........'
gew: Typ: '..........'
Menge: 1,000 St

**02.02.2 Muffen-Kugelhahn, DN 32**
Muffen-Kugelhahn, DN 32
aus Messing, beidseitig Innengewinde, mit verlängertem
Knebelgriff aus Kunststoff, für max. PN 16 und 100° C,
mit
vollem Durchgang Messing vernickelt, Kugel Messing
verchromt, Dichtschalen aus PTFE, O-Ring-Abdichtung
Nennweite: DN 32
liefern und montieren
Menge: 4,000 St

**02.02.3 Muffen-Kugelhahn, DN 40**
Muffen-Kugelhahn, DN 40
wie zuvor beschrieben, jedoch
Nennweite: DN 40
liefern und montieren
Menge: 2,000 St

**02.02.4 3-Wege-Mischer, DN 25, Kvs 6,3**
3-Wege-Mischer, DN 25, Kvs 6,3
mit dreh- und wendbaren Skalenschild für
unterschiedliche
Einbausituationen und Symbolmarkierungen an den
Anschlüssen, inkl. Stellmotor und Antrieb 230 V, 3-
Punkt mit
Handverstellung
Technische Daten:
Mediumtemperatur max. (kontinuierlich): 110 °C
Medientemperatur max. (vorübergehend): 130 °C
Leckrate bei Differenzdruck 100 kPa: Mischen < 0.05% /
Verteilen < 0.02%
max. Differenzdruckabfall: Mischen 100 kPa/ Verteilen
200 kPa
Material: Mischergehäuse Messing / Ventileinsatz
Messing /
Welle und Lagerbuchse PPS Komposit / O-Ringe EPDM
Nenndruck: PN 10
Nennweite: DN 25
Anschluss: Rp1"
Kvs-Wert: 6,3
einschließlich Übergangsverschraubung auf das jeweilige
Rohrsystem
liefern und montieren

gew. Fabrikat: '.........'
gew. Typ: '.........'
Menge: 1,000 St

**02.02.5 Stellantrieb f. 3-Wegemischer**
Stellantrieb f. 3-Wegemischer
Stellantrieb inkl. Anbausatz auf den jeweiligen
Mischer,
Schutzart IP41, Schutzklasse II, Nennspannung 230 V AC,
3-Punkt, Drehmoment 6 Nm, Laufzeit 120 s./90 Grad
liefern, montieren und elektrisch verdrahten
Menge: 1,000 St

**02.02.6 Umwälzpumpe, DN 32**
Umwälzpumpe, DN 32
mit EC-Motor und elektronischer Leistungsanpassung,
einsetzbar für Heizungswasser, Kaltwasser und
Wasser/Glykolgemische, Trockenlauferkennung

Betriebsdaten:
Fördermedium: Wasser
Auslegungs-Förderstrom: mind. 1,02 m³/h
Auslegungs-Förderhöhe: mind. 6,0 mWS

Technische Daten:
Nennspannung: 230 V/50 Hz
Nennweite: DN 32
Nenndruck: PN6/10
Temperaturbereich -10-110 °C

einschließlich Übergangsverschraubung auf das jeweilige
Rohrsystem
liefern, montieren und elektrisch verdrahten

gew. Fabrikat: '.........'
gew. Typ: '.........'
Menge: 2,000 St

**02.02.7 Umwälzpumpe, DN 40**
Umwälzpumpe, DN 40
mit EC-Motor und elektronischer Leistungsanpassung,
einsetzbar für Heizungswasser, Kaltwasser und
Wasser/Glykolgemische, Trockenlauferkennung

Betriebsdaten:
Fördermedium: Wasser
Auslegungs-Förderstrom: mind. 1,81 m³/h
Auslegungs-Förderhöhe: mind. 2,0 mWS

Technische Daten:
Nennspannung: 230 V/50 Hz
Nennweite: DN 40
Nenndruck: PN6/10
Temperaturbereich -10-110 °C

einschließlich Übergangsverschraubung auf das jeweilige
Rohrsystem
liefern, montieren und elektrisch verdrahten

gew. Fabrikat: '.........'
gew. Typ: '.........'
Menge: 1,000 St

**02.02.8 Rückschlagventil, DN 32**
Rückschlagventil, DN 32
als Zwischenflansch-Einklemmarmatur, Ventilbauart mit
Schließfeder für beliebige Einbaulage, Gehäuse aus
Messing,
Dichtung aus EPDM, inkl. Dichtungs- und
Befestigungsmaterial
Nenndruck: PN 6
Nennweite: DN 32
einschließlich Gegenflanschen, Schrauben und Dichtungen
sowie passender Armaturen-Dämmkappe
liefern und montieren
Menge: 2,000 St

**02.02.9 Rückschlagventil, DN 40**
Rückschlagventil, DN 40
wie zuvor beschrieben, jedoch
Nennweite: DN 40
liefern und montieren
Menge: 1,000 St

**02.02.10 Absperrventil, DN 32**
Absperrventil, DN 32
Absperrventil in Durchgangsform mit
Flanschen,wartungsfrei
und weichdichtend, Kurzbauform gem. EN 558, Gehäuse aus
Grauguss, Temperaturbereich -10 - 120°C, wartungsfreie
Spindelabdichtung, einschließlich Dichtungs- und
Befestigungsmaterial sowie erforderlichen Zubehör und
Montagematerial
Nenndruck: PN 6
Nennweite: DN 32
einschließlich Gegenflanschen, Schrauben und Dichtungen
liefern und montieren
Menge: 8,000 St

**02.02.11 Absperrventil, DN 40**
Absperrventil, DN 40
Absperrventil in Durchgangsform mit
Flanschen,wartungsfrei
und weichdichtend, Kurzbauform gem. EN 558, Gehäuse aus
Grauguss, Temperaturbereich -10 - 120°C, wartungsfreie
Spindelabdichtung, einschließlich Dichtungs- und
Befestigungsmaterial sowie erforderlichen Zubehör und
Montagematerial
Nenndruck: PN 6
Nennweite: DN 40
einschließlich Gegenflanschen, Schrauben und Dichtungen
liefern und montieren
Menge: 4,000 St

**02.02.12 Schmutzfänger, DN 32**
Schmutzfänger, DN 32
aus Rotguss, beidseitig Innengewinde, in
Schrägsitzausführung
zur senkrechten und waagerechten Montage, geschraubter
Reinigungsverschluss mit austauschbarem Sieb,
Siebgewebe
aus nichtrostendem Chromnickelstahl
Nennweite: DN 32
liefern und montieren
Menge: 2,000 St

**02.02.13 Schmutzfänger, DN 40**
Schmutzfänger, DN 40
wie zuvor beschrieben, jedoch
Nennweite: DN 40
liefern und montieren
Menge: 1,000 St

**02.02.14 Magnetit- und Schlammabscheider, DN 40**
Magnetit- und Schlammabscheider, DN 40
Schmutzabscheider aus Stahl zum Entfernen von kleinsten
Schmutzpartikeln aus Heizungs- u. Kälteanlagen, mit
Flanschanschlüssen konform EN 1092-1 PN16, mit
Neodym-Supermagneten zur Magnetitabscheidungin der
Schmutzfabscheidereinheit integriert, keine störenden
Bauteile
im Hauptvolumenstrom, dadurch geringer
Strömungswiderstand
und hoher Wirkungsgrad
Dimension: DN 65, Flanschanschluss
Einbaulage: horizontale Leitungsführung
Maximaler Betriebsdruck: 10 bar
Maximale Betriebstemperatur: 120°C
inkl. Wärmedämmung bestehend aus zwei Halbschalen mit
Klemmleiste, Brandschutzklasse B2
einschließlich Gegenflanschen, Schrauben und Dichtungen
sowie passender Armaturen-Dämmkappe
liefern und montieren
Menge: 1,000 St

**02.02.15 Luftgefäß, 1 l**
Luftgefäß, 1 l
Luftgefäß mit 1 l Inhalt aus 25 cm Rohr DN 65
liefern und montieren
Menge: 4,000 St

**02.02.16 Luftgefäß, 2 l**
Luftgefäß, 2 l
Luftgefäß mit 2 l Inhalt aus 25 cm Rohr DN 80
liefern und montieren
Menge: 2,000 St

**02.02.17 Luftabscheider**
Luftabscheider
mit drehbarer Anschlussverbindung für horizontalen und
vertikalen Einbau, mit Isolierung, Innengewinde DN 40,
max.
Durchfluss: 6,0 m3/h
max. Betriebsdruck: 10 bar
Menge: 1,000 St

**02.02.18 Auffangrinne für Entlüftungsleitungen**
Auffangrinne für Entlüftungsleitungen
Auffangrinne aus Zinkblech
Bestehend aus:
- 1 Zink-Dachrinnein Kastenform, min. 6-teilig
- 2 Rinnenböden
- 1 Rinnenstutzen DN 50,
- 2 Zink-Rinnenhaltern
sowie Schrauben und Dübel
liefern und montieren
Menge: 1,500 m

**02.02.19 Entleerungs-Kugelhahn, DN 15**
Entleerungs-Kugelhahn, DN 15
Kugelhahn aus Messing, blank, mit verchromter
Messingkugel,
mit Schlauchverschraubung, Kappe und Kette,
Betätigungsgriff
Nennweite: DN 15
liefern und montieren
Menge: 6,000 St

**02.02.20 Kondensatpumpe**
Kondensatpumpe
Kondensathebeanlage mit Sammeltank aus Kunststoff, zur
Förderung von Kondensat aus Brennwertgeräten,
Klimaanlagen
und Kühlaggregaten, drehbares Pumpenteil mit 2
Zulauföffnungen, potenzialfreier Kontakt zur
Sicherheitsabschaltung oder Alarmsignal, inkl.
Zulaufadapter bis
50 mm HT-Rohr und Ablaufadapter für Schlauch 8 mm,
Druckleitung im Kuststoff-Leerrohr M20 montieren
max. Förderhöhe 6 m
max. Fördermenge 6 l/min
liefern und montieren
Menge: 1,000 St

**02.02.21 Zeigerthermometer**
Zeigerthermometer
Klasse 1.0, Gehäuse aus Alu, Sichtscheibe aus Glas,
Tauchhülse aus Edelstahl, Durchmesser 100 mm,
Einstecktiefe
min. Dämmstärke plus 10 mm, abnehmbar,
Verstelleinrichtung
am Ende des inneren Tauchschaftes, bis 120°C,
Anschluss DN
15
liefern und montieren
Menge: 6,000 St

**02.02.22 Manometer**
Manometer
Gehäuse aus Edelstahl, Anzeige 0 bis 4 bar, mit rotem
Strich
bei 2,5 bar und Markierungszeiger für den statischen
Druck
einschl. Dreiwegehahn mit Prüfflansch und Stopfbuchse
liefern und montieren
Menge: 4,000 St

*Hinweis*

**02.02.23 Halogenfreie Mantelleitung NHXMH-J 3 x 1,5**
Halogenfreie Mantelleitung NHXMH-J 3 x 1,5

Nennspannung Uo/U=300/500 V,
Prüfspannung 2000 V,
zulässige Betriebstemperatur am Leiter: +70° C.

Verlegeart: gemischte Verlegung in Unterputzausführung
inkl.
Schlitzarbeiten, auf Kabelrinnen, durch einziehen in
vorh. Rohre,
Befestigung mit Sammelleitungshaltern, in
Zwischendecken

einschl. Koordination zwischen Leiterquerschnitt,
Schutzgerät
und Leitungslänge.

in Teillängen einschl. Befestigungsmaterial liefern,
und
montieren, Befestigung nach Erfordernis,
anschließen an Verteilungen, Abzweig- und Verteildosen,
Installationsgeräte oder Endverbrauchsgeräte
Menge: 30,000 m

**02.02.24 Halogenfreie Mantelleitung NHXMH-J 5 x 1,5**
Halogenfreie Mantelleitung NHXMH-J 5 x 1,5

Nennspannung Uo/U=300/500 V,
Prüfspannung 2000 V,
zulässige Betriebstemperatur am Leiter: +70° C.

Verlegeart: gemischte Verlegung in Unterputzausführung
inkl.
Schlitzarbeiten, auf Kabelrinnen, durch einziehen in
vorh. Rohre,
Befestigung mit Sammelleitungshaltern, in
Zwischendecken

einschl. Koordination zwischen Leiterquerschnitt,
Schutzgerät
und Leitungslänge.

in Teillängen einschl. Befestigungsmaterial liefern,
und
montieren, Befestigung nach Erfordernis,
anschließen an Verteilungen, Abzweig- und Verteildosen,
Installationsgeräte oder Endverbrauchsgeräte
Menge: 15,000 m

**02.02.25 Halogenfreie Fernmeldeleitung J-H(St)H 2 x 2 x 0,8 mm**
Halogenfreie Fernmeldeleitung J-H(St)H 2 x 2 x 0,8 mm

Nennspannung U=300 V,
zulässige Betriebstemperatur außen: +50° C.

Verlegeart: gemischte Verlegung in Unterputzausführung
inkl.
Schlitzarbeiten, auf Kabelrinnen, durch einziehen in
vorh. Rohre,
Befestigung mit Sammelleitungshaltern, in
Zwischendecken

in Teillängen einschl. Befestigungsmaterial liefern,
und
montieren, Befestigung nach Erfordernis,
anschließen an Verteilungen, Abzweig- und Verteildosen,
Installationsgeräte oder Endverbrauchsgeräte
Menge: 20,000 m

**02.02.26 Halogenfreie Fernmeldeleitung J-H(St)H 4 x 2 x 0,8 mm**
Halogenfreie Fernmeldeleitung J-H(St)H 4 x 2 x 0,8 mm

Nennspannung U=300 V,
zulässige Betriebstemperatur außen: +50° C.

Verlegeart: gemischte Verlegung in Unterputzausführung
inkl.
Schlitzarbeiten, auf Kabelrinnen, durch einziehen in
vorh. Rohre,
Befestigung mit Sammelleitungshaltern, in
Zwischendecken

in Teillängen einschl. Befestigungsmaterial liefern,
und
montieren, Befestigung nach Erfordernis,
anschließen an Verteilungen, Abzweig- und Verteildosen,
Installationsgeräte oder Endverbrauchsgeräte
Menge: 20,000 m

**02.02.27 Paargeschirmte Netzwerkleitung-Duplex, halogenfrei**
Paargeschirmte Duplex-Datenleitung, halogenfrei

Wellenwiderstand 100 Ohm
Geeignet für Sprach-, Video-, und Datenübertragung für
Frequenzen bis 1000 MHz.

Gemäß ISO/IEC 11801 und EN 50173 Category 7,
2x(4x2xAWG 23/1)

geeignet für die Beschaltung von Netzwerk-Doppeldosen
in LSA-Anschlusstechnik

Verlegeart: gemischte Verlegung auf Kabelrinnen für
Kommunikationsleitungen, in Geräteeinbaukanäle,
durch Einziehen in vorh. Rohre,
Befestigung mit Sammelleitungshaltern,
in Zwischendecken und Hohlwänden

in Teillängen einschl. Befestigungsmaterial liefern,
und montieren, Befestigung nach Erfordernis,
anschließen an Datenverteiler oder Endgeräte
Menge: 15,000 m

**02.02.28 Datenbuskabel**
Datenbuskabel
2 x 1,50 mm² - geschirmt, flexible Steuerleitung für
Signal-,
Mess- und Steuerzwecke, Einsatz vorzugsweise im
Maschinenbau, Industrie- und Signalanlagen, erhöhter
Störschutz sowie erhöhte mechanische Belastbarkeit

Aufbau: Leiter: Cu-Litze, blank Litzenaufbau:
30x0,25mm.
Aderdurchmesser: ca. 2,80mm
Aderisolation: PVC nach VDE 0207, Aderkennzeichnung:
ziffernbedruckt, ab 3 Adern mit Schutzleiter gn-ge,
Verseilung:
Adern in Lagen
Abschirmung: Cu-Geflecht, vz, Bedeckung ca. 85% Mantel:
PVC nach VDE 0207, Mantelfarbe: grau, RAL 7001,
Außendurchmesser: ca. 7,5mm

Elektrische Eigenschaften:
Leiterwiderstand: ca. 13,0 Ohm/km
Betriebskapazität: ca. 180 pF/m
Betriebsspannung: 500 V
Prüfspannung: 2500 V
Temperaturbereich: ruhend: -30°C bis +70°C
bewegt: -5°C bis +70°C
Biegeradius: min. 15 x AD

inkl. Klein- und Befestigungsmaterial komplett
betriebsfertig
verlegen u. anschließen
Menge: 15,000 m

**02.02.29 Klemmdose, schmale Bauform**
Klemmdose, schmale Bauform
Farbe RAL 7030 (grau), Schutzart IP 54, gleichw.
Tehalit L5111,
für Kanaleinbau 5-pol. verklemmt
liefern und montieren
Menge: 8,000 St

**02.02.30 Elektroinstallationsrohr, 20 mm**
Elektroinstallationsrohr, 20 mm
Installationsrohr nach VDE 0605 als starres
Kunststoffpanzerrohr für mittlere Druckbeanspruchung,
flammwidrig (ACF), Verlegung offen inkl.
Abstandsschellen
Nenngröße: 20 mm
liefern und montieren
Menge: 20,000 m

**02.02.31 Elektroinstallationsrohr, 25 mm**
Elektroinstallationsrohr, 25 mm
wie vor, jedoch
Nenngröße: 25 mm
liefern und montieren
Menge: 15,000 m

**02.02.32 Installationskanal, 40 x 60 mm**
Installationskanal, 40 x 60 mm
als fabrikfertiger Leitungsführungskanal aus
Kunststoff, Unterteil
mit übergreifendem Oberteil,einzügig, nach DIN
57/604/VDE
0604, Farbe: weiß, inkl. erforderlichem
Befestigungsmaterial
liefern und montieren
Menge: 10,000 m

**02.02.33 Standard Kabelrinne, 100x60 mm**
Standard Kabelrinne, 100x60
Tragsystem aus verz. Stahlblech, in perforierter oder
geschlossener Ausführung, Blechstärke mindestens 1mm,
einschließlich der anteiligen Stoß-, Verbindungsteile
und
Schrauben, in Teillängen liefern und auf verlegefähigem
Tragsystem montieren
Nenngröße: 100 x 60 mm
liefern und montieren
Menge: 10,000 m

**02.02.34 Standard Wandausleger**
Standard Wandausleger
Systembauteil aus Stahl, in verzinkter Ausführung,
angepasst
an die maximale Belastbarkeit der Kabelrinnen zur
Befestigung
an Hängestielen, gleichw. Niedax liefern und montieren
Länge passend zu vorgenannter Kabelrinne
liefern und montieren
Menge: 10,000 St

**02.02.35 Erdung der Heizungsverteilung**
Erdung der Heizungsverteilung
Heizungsverteilung nach DIN/VDE erden und auf
Potentialausgleichsschiene auflegen, komplett in
fertiger Arbeit
einschließlich allen erforderlichen Nebenarbeiten,
Zubehör und
Hilfsmitteln
Menge: 1,000 psch

#### Bereich 02.03 Heizungsrohrleitungen und Zubehör

*Hinweis*

**02.03.1 Fernwärmerohr, 63 + 63/182**
Fernwärmerohr, 63 + 63/182
vorgedämmtes und flexibles Fernwärmerohr, für den,
Heizwassereinsatz bis max., 95 °C bei 6 bar
Bestehend aus:
- Fernwärme-Mediumrohr aus vernetztem Polyethylen
(PE-Xa)
nach EN 15632 und DIN 16892/93, mit
Sauerstoff-Diffusionssperre, nach DIN 4726, Duo-Rohr
mit
durchgehender Kennzeichnung, eines Rohres zur einfachen
und sicheren, Unterscheidung von Vor- und Rücklauf
- Dämmung aus kontinuierlich, hergestelltem,
FCKW-freiem,
flexiblem Hartschaum
- Gewellter, nahtloser Außenmantel
liefern und montieren

Fernwärmerohrin einem Stück verlegen Überdeckung von
min.
80 cm. Einschließlich Trassenwarnband ca. 50 cm
oberhalb des
Rohres.

gew. Fabrikat: '..........'
gew. Typ: '..........'
Menge: 10,000 m

**02.03.2 Übergang, 63 mm - 2"**
Übergang, 63 mm - 2"
Schiebehülsenfitting für den Übergang von PE-Xa- und
PE-Rohren auf zylindrisches Zoll-Außengewinde, Fitting
und
Schiebehülseaus korrosionsbeständigem
Messing
Dimension: 63 mm - 2" AG
liefern und montieren.
Menge: 4,000 St

**02.03.3 Gummiendkappe**
Gummiendkappe
Gummikappe zum Aufziehen, als Abschluss bei
Hausanschlüssen, passend zu vorgenanntem Fernwärmerohr,
Endkappe dient dem Schutz der Rohrenden vor
Feuchtigkeit,
als optischer Abschluss und als Ungeziefersperre
liefern und montieren
Menge: 2,000 St

**02.03.4 Rohrgraben ausheben**
Rohrgraben ausheben
Rohrgraben mit einer Tiefe von mind. 1,00 m und einer
Breite
von mind. 0,60 m ausheben, der Aushub ist seitlich zum
späteren verfüllen zu lagern, inkl. aller notwendigen
Nebenarbeiten und Absicherung der Baustelle
Menge: 10,000 m

**02.03.5 Zulage für die Herstellung eines Kopfloches**
Zulage für die Herstellung eines Kopfloches
Kopfloch mit einer Größe von min. 1,5 x1,5 x 1,0 m, zur
Anbindung der Erdleitung an einen vorh.
Hauseinführungsbogen
im Fundament, inkl. aller notwendigen Nebenarbeiten und
Absicherung der Baustelle
Menge: 1,000 St

**02.03.6 Rohrgraben verfüllen**
Rohrgraben verfüllen
Rohrgraben einschl. Kopflöcher, nach Verlegung der
Versorgungsleitungen, wieder lagenweise verfüllen und
verdichten, der Oberboden im Arbeitsbereich ist wieder
plan
abzuziehen
Menge: 10,000 m

*Hinweis*
Die nachfolgenden Kupferrohrleitungen sind für die
komplette
Heizungsinstallation nach dem Verteiler angedacht.

Kupferrohr Cu-DHP für die Heizungs. und
Sanitärinstallation
nach DIN EN 1057, mit Gütezeichen RAL und DVGW, in
gestreckter Länge, nahtlos gezogen, sauerstoffrei
komplett einschließlich aller erforderlichen Form und
Verbindungsstücke sowie Löt- und Befestigungs material
liefern
und montieren

**02.03.7 Kupferrohr 15/1,0**
Kupferrohr 15/1,0
Dimension: 15/1,0 mm
sonst wie vor beschrieben liefern und verlegen.
Menge: 10,000 m

**02.03.8 Kupferrohr 18/1,0**
Kupferrohr 18/1,0
Dimension: 18/1,0 mm
sonst wie vor beschrieben liefern und verlegen.
Menge: 35,000 m

**02.03.9 Kupferrohr 22/1,0**
Kupferrohr 22/1,0
Dimension: 22/1,0 mm
sonst wie vor beschrieben liefern und verlegen.
Menge: 35,000 m

**02.03.10 Kupferrohr 28/1,5**
Kupferrohr 28/1,5
Dimension: 28/1,5 mm
sonst wie vor beschrieben liefern und verlegen.
Menge: 85,000 m

**02.03.11 Kupferrohr 35/1,5**
Kupferrohr 35/1,5
Dimension: 35/1,5 mm
sonst wie vor beschrieben liefern und verlegen.
Menge: 65,000 m

**02.03.12 Kupferrohr 42/1,5**
Kupferrohr 42/1,5
Dimension: 42/1,5 mm
sonst wie vor beschrieben liefern und verlegen.
Menge: 20,000 m

**02.03.13 Bogen 15 x 1,0 mm**
Bogen 15 x 1,0 mm
aus Kupfer oder Rotguss, 15° - 90°.
Menge: 30,000 St

**02.03.14 Bogen 18 x 1,0 mm**
Bogen 18 x 1,0 mm
aus Kupfer oder Rotguss, 15° - 90°.
Menge: 30,000 St

**02.03.15 Bogen 22 x 1,0 mm**
Bogen 22 x 1,0 mm
aus Kupfer oder Rotguss, 15° - 90°.
Menge: 35,000 St

**02.03.16 Bogen 28 x 1,5 mm**
Bogen 28 x 1,5 mm
aus Kupfer oder Rotguss, 15° - 90°.
Menge: 22,000 St

**02.03.17 Bogen 35 x 1,5 mm**
Bogen 35 x 1,5 mm
aus Kupfer oder Rotguss, 15° - 90°.
Menge: 12,000 St

**02.03.18 Bogen 42 x 1,5 mm**
Bogen 42 x 1,5 mm
aus Kupfer oder Rotguss, 15° - 90°.
Menge: 8,000 St

**02.03.19 T-Stück 15 x 1,0 mm**
T-Stück 15 x 1,0 mm
aus Kupfer, Abgang gleich oder reduziert.
Menge: 3,000 St

**02.03.20 T-Stück 18 x 1,0 mm**
T-Stück 18 x 1,0 mm
aus Kupfer, Abgang gleich oder reduziert.
Menge: 6,000 St

**02.03.21 T-Stück 22 x 1,0 mm**
T-Stück 22 x 1,0 mm
aus Kupfer, Abgang gleich oder reduziert.
Menge: 6,000 St

**02.03.22 T-Stück 28 x 1,5 mm**
T-Stück 28 x 1,5 mm
aus Kupfer, Abgang gleich oder reduziert.
Menge: 8,000 St

**02.03.23 T-Stück 35 x 1,5 mm**
T-Stück 35 x 1,5 mm
aus Kupfer, Abgang gleich oder reduziert.
Menge: 16,000 St

**02.03.24 T-Stück 42 x 1,5 mm**
T-Stück 42 x 1,5 mm
aus Kupfer, Abgang gleich oder reduziert.
Menge: 2,000 St

**02.03.25 Muffe 15 x 1,0 mm**
Muffe 15 x 1,0 mm
aus Kupfer oder Rotguss
Menge: 3,000 St

**02.03.26 Muffe 18 x 1,0 mm**
Muffe 18 x 1,0 mm
aus Kupfer oder Rotguss
Menge: 10,000 St

**02.03.27 Muffe 22 x 1,0 mm**
Muffe 22 x 1,0 mm
aus Kupfer oder Rotguss
Menge: 6,000 St

**02.03.28 Muffe 28 x 1,5 mm**
Muffe 28 x 1,5 mm
aus Kupfer oder Rotguss
Menge: 10,000 St

**02.03.29 Muffe 35 x 1,5 mm**
Muffe 35 x 1,5 mm
aus Kupfer oder Rotguss
Menge: 10,000 St

**02.03.30 Muffe 42 x 1,5 mm**
Muffe 42 x 1,5 mm
aus Kupfer oder Rotguss
Menge: 10,000 St

**02.03.31 Übergangsstück, 15 mm**
Übergangsstück, 15 mm
aus Kupfer mit Dichtung aus EPDM und Sicherheitskontur,
unverpresst zuverlässig undicht, auf alle Nennweiten
mit Innen-
oder Außengewinde, Ausführung Eck oder Durchgang, zum
Anschluss an Rohrleitungen aus Kunststoff oder Metall
Menge: 3,000 St

**02.03.32 Übergangsstück, 18 mm**
Übergangsstück, 18 mm
wie vor
Menge: 3,000 St

**02.03.33 Übergangsstück, 22 mm**
Übergangsstück, 22 mm
wie vor
Menge: 3,000 St

**02.03.34 Übergangsstück, 28 mm**
Übergangsstück, 28 mm
wie vor
Menge: 5,000 St

**02.03.35 Übergangsstück, 35 mm**
Übergangsstück, 35 mm
wie vor
Menge: 5,000 St

**02.03.36 Übergangsstück, 42 mm**
Übergangsstück, 42 mm
wie vor
Menge: 3,000 St

*Hinweis*

**02.03.37 Montageschiene**
Montageschiene
Montageschiene zur Herstellung von geschraubten
Traversen-
oder Rahmenkonstruktionen, geeignet als Führungs- und
Tragschiene für ein Gleitstück, Material: Stahl,
verzinkt nach
DIN EN 10346, einschl. Befestigungsmaterial zur
Befestigung
am Baukörper, sowie Anbinde Bauteile zur Befestigung
von
Rohrschellen und Endkappen, Abmessungen min. 40 x 30 mm
liefern und montieren
Menge: 20,000 m

**02.03.38 Schienenkonsole**
Schienenkonsole
Schienenkonsole passend zum System der Montageschienen
Material: Stahl, verzinkt nach DIN EN 10346, einschl.
Befestigungsmaterial, Abmessungen min. 40 x 30 mm
liefern und montieren
Menge: 12,000 St

**02.03.39 Bezeichnungsschild**
Bezeichnungsschild
Bezeichnungsschild aus Kunststoff, Beschriftung und
Ausführung für Einzel- oder Schilderleiste, mit
verchromten
Schrauben, Beschriftung und Farbe nach Wahl des
Auftraggebers
Abmessungen: min. 50 x 100 mm
liefern und montieren
Menge: 6,000 St

**02.03.40 Rohr- Kanalkennzeichnung**
Rohr- Kanalkennzeichnung
Rohr oder Kanalkennzeichnungen gemäß DIN 2403
Bestehend aus:
- Kennzeichnung Medium
- Kennzeichnung Fließrichtung
mittels Aufgebrachter Kennzeichnungsbändern an
Wanddurchbrüchen, Knotenpunkten, und zentralen
Verteilungstellen im Gebäude und in den
Technikzentralen
Menge: 12,000 St

**02.03.41 Druckprobe der Heizungsleitungen**
Druckprobe der Heizungsanlage
nach den örtlichen Vorschriften, Durckprobe
abschnittsweise
entsprechen dem Baufortschritt
Durchführung und Übergabe eines Protokolls an die
Bauleitung
Menge: 1,000 psch

**02.03.42 Spülung der Heizungsleitungen**
Spülung der Heizungsleitungen
mit Wasser-Druckluft-Spülautomat, direkt nach der
Druckprobe,
vor der Inbetriebnahme
Durchführung und Übergabe eines Protokolls an die
Bauleitung
Menge: 1,000 psch

#### Bereich 02.04 Isolierung und Brandschutz Heizung

*Hinweis*
Die nachfolgenden Isolierschalen sind für alle
sichtbar verlegten
Heizungsleitungen und die Installation in Schächten
angedacht.

Rohrleitungs-Wärmedämmung mit Isolierschalen,
Isolierstärke:
100 % nach GEG, mit Aluminium-Folienmantel
Bestehend aus:
Mineralwolleschalen mit Oberflächenbeschichtung aus
gitternetzverstärkter Aluminiumfolie, nicht brennbar
nach DIN
4102/A2, fest und fugendicht um die Rohrleitung gelegt
und an
den Stößen, Längsnähten, abgeklebt mit nicht brennbaren
Alu-Folien-Selbstklebeband, umwickelt mit Draht mit
min. 5
Wicklungen pro Meter, einschl. aller Formstücke wie
Bogen,
Abzweige, Endmanschetten, Auschnitte, Rosetten usw.
liefern
und montieren

**02.04.1 Mineralwolleschale, 15 mm**
Mineralwolleschale, 15 mm
für Rohrleitungen mit einem Außendurchmesser von 15 mm
Menge: 5,000 m

**02.04.2 Mineralwolleschale, 18 mm**
Mineralwolleschale, 18 mm
für Rohrleitungen mit einem Außendurchmesser von 18 mm
Menge: 5,000 m

**02.04.3 Mineralwolleschale, 22 mm**
Mineralwolleschale, 22 mm
für Rohrleitungen mit einem Außendurchmesser von 22 mm
Menge: 5,000 m

**02.04.4 Mineralwolleschale, 28 mm**
Mineralwolleschale, 28 mm
für Rohrleitungen mit einem Außendurchmesser von 28 mm
Menge: 65,000 m

**02.04.5 Mineralwolleschale, 35 mm**
Mineralwolleschale, 35 mm
für Rohrleitungen mit einem Außendurchmesser von 35 mm
Menge: 25,000 m

**02.04.6 Mineralwolleschale, 42 mm**
Mineralwolleschale, 42 mm
für Rohrleitungen mit einem Außendurchmesser von 42 mm
Menge: 20,000 m

*Hinweis*
Die nachfolgenden Isolierschalen sind für alle nicht
sichtbar
verlegten Heizungsleitungen auf dem Rohboden im
Fußbodenaufbau angedacht.

Flexible Kompaktdämmhülse, 100 %
Dämmhülse für Heizungs- und Sanitärrohrleitungen im
Fußbodenaufbau gegen erdreichberührte,
außenluftberührte
und unbeheizte Bauteile sowie zwischen beheizten Räumen
eines und verschiedener Nutzer; Dämmung 100 % gemäß GEG
Bestehend aus:
geschlossenzelliger Polyethylenschaum,
Faser-Polsterlage aus
fest miteinander vernadelten Fasern, zusätzlich
verstärkt durch
eine reißfeste Gittergewebefolie, Gittergewebe an den
Kreuzungspunkten verknotet, geeignet für alle
Rohrmaterialien
Eigenschaften:
- Lambda Wert 0,035 W/(m*K) bei 40 °C zur Reduzierung
der
Aufbauhöhen durch geringere Dämmschichtdicken
- robuste, reißfeste Oberfläche um Beschädigungen in
der
Bauphase vorzubeugen
- CE-Kennzeichnung nach EN 14313 für den gesamten
europäischen Markt
- Baustoffklasse nach DIN 4102-1 : B2
- Baustoffklasse nach DIN EN 13501-1 : EL
- Wärmeleitfähigkeit nach DIN EN 12667 : l40°C = 0,035
W/(m×K)
- Temperaturbeständigkeit nach DIN EN 14706
(dauerhaft) :
von -40°C bis +90°C
liefern, gleich bei der Rohrverlegung anbringen und
alle
Stoßstellen und Schweißverbindungs-Nachisolierungen
einwandfrei verkleben

**02.04.7 Kompaktdämmhülse, 18 mm**
Menge: 25,000 m

**02.04.8 Kompaktdämmhülse, 22 mm**
Menge: 25,000 m

**02.04.9 Kompaktdämmhülse, 28 mm**
Menge: 20,000 m

**02.04.10 Kompaktdämmhülse, 35 mm**
Menge: 20,000 m

**02.04.11 Kompaktdämmhülse, 42 mm**
Menge: 3,000 m

*Hinweis*
Die nachfolgenden Isolierschalen sind für alle nicht
sichtbar
verlegten Trinkwasserleitungen und die Installation
auf dem
Rohboden und in Vorwänden angedacht.

Rohrleitungs-Wärmedämmung mit flexiblen
Isolierschlächen,
Isolierstärke: 100 % nach GEG
Bestehend aus:
Flexible Isolierschläuche, aus geschlossenzelligem
Schaumstoff
auf Basis synthetischem Kautschuks, schwer entflammbar,
liefern, gleich bei der Rohrverlegung anbringen und
alle
Stoßstellen und Schweißverbindungs-Nachisolierungen
einwandfrei verkleben

**02.04.12 Flexibler Isolierschlauch, 15 mm**
Flexibler Isolierschlauch, 15 mm
für Rohrleitungen mit einem Außendurchmesser von 15 mm
Menge: 10,000 m

**02.04.13 Flexibler Isolierschlauch, 18 mm**
Flexibler Isolierschlauch, 18 mm
für Rohrleitungen mit einem Außendurchmesser von 18 mm
Menge: 10,000 m

**02.04.14 Flexibler Isolierschlauch, 22 mm**
Flexibler Isolierschlauch, 22 mm
für Rohrleitungen mit einem Außendurchmesser von 22 mm
Menge: 10,000 m

**02.04.15 Flexibler Isolierschlauch, 28 mm**
Flexibler Isolierschlauch, 28 mm
für Rohrleitungen mit einem Außendurchmesser von 28 mm
Menge: 10,000 m

**02.04.16 Flexibler Isolierschlauch, 35 mm**
Flexibler Isolierschlauch, 35 mm
für Rohrleitungen mit einem Außendurchmesser von 35 mm
Menge: 5,000 m

**02.04.17 Flexibler Isolierschlauch, 42 mm**
Flexibler Isolierschlauch, 42 mm
für Rohrleitungen mit einem Außendurchmesser von 42 mm
Menge: 5,000 m

*Hinweis*

**02.04.18 Rohrabschottung R90, 15 mm**
Rohrabschottung R90, 15 mm
Rohrabschottung mit Zulassung zur Dämmung von
brennbaren
und nichtbrennbaren Rohrleitungen bei der Durchquerung
von
Brandabschnitten, alle erforderlichen Zulassungen für
Deutschland
Nennweite: 15 mm
liefern und montieren

für den passgenauen Einbau in eine Kernbohrung Ø60 mm

Fabrikat: Rockwool
Typ: Conlit 150 U
oder gleichwertig

gew. Fabrikat: '..........'
gew. Typ: '..........'
Menge: 2,000 m

**02.04.19 Rohrabschottung R90, 18 mm**
Rohrabschottung R90, 18 mm
wie vor, jedoch
Nennweite: 18mm
liefern und montieren

für den passgenauen Einbau in eine Kernbohrung Ø60 mm
Menge: 2,000 m

**02.04.20 Rohrabschottung R90, 22 mm**
Rohrabschottung R90, 22 mm
wie vor, jedoch
Nennweite: 22 mm
liefern und montieren

für den passgenauen Einbau in eine Kernbohrung Ø60 mm
Menge: 2,000 m

**02.04.21 Rohrabschottung R90, 28 mm**
Rohrabschottung R90, 28 mm
wie vor, jedoch
Nennweite: 28 mm
liefern und montieren

für den passgenauen Einbau in eine Kernbohrung Ø80 mm
Menge: 6,000 m

**02.04.22 Rohrabschottung R90, 35 mm**
Rohrabschottung R90, 35 mm
wie vor, jedoch
Nennweite: 35 mm
liefern und montieren

für den passgenauen Einbau in eine Kernbohrung Ø80 mm
Menge: 10,000 m

**02.04.23 Rohrabschottung R90, 42 mm**
Rohrabschottung R90, 42 mm
wie vor, jedoch
Nennweite: 42 mm
liefern und montieren

für den passgenauen Einbau in eine Kernbohrung Ø100 mm
Menge: 2,000 m

**02.04.24 Feuerbeständige Abschottung für Brandschutzdurchführungen**
Feuerbeständige Abschottung für
Brandschutzdurchführungen
Abschottung zum Verschließen des Ringspalts zwischen
Brandschutzdurchfürung und Wand/Decke mit Mörtel Typ MG
III für Wände/Decken bestehen aus Beton, Porenbeton,
Mauerwerk bzw. Trockenbau
Maßgebend für den Einbau, sowie die Verpressung von
Brandschutzschalen mit Brandschutzmörtel, sind die
Vorgaben
aus den Allgemeinen bauaufsichtlichen Zulassungen bzw.
den
ETA`s der jeweiligen Brandschutzisolierung.
Herstellung der
Verpressung mit Handmörtelpumpe bzw. maschineller
Mörtelpumpe. Vor dem Verpressen der
Brandschutzdurchführungen sind die Laibungsflächen zu
entstauben und lose Bestandteile zu entfernen.
Mauerwerkswände sind vorzunässen. Der verwendete
Brandschutzmörtel darf nach der Abtrocknung und
Aushärtung
keine Schwund oder Setztungsrisse entstehen lassen. Die
Oberfläche muss glatt angezogen bzw. gefilzt werden.
Die
Arbeitsstelle ist vor Verunreinigung zu schützen.
Entstehende
Mörtelreste auf technischen Bauteilen sind zu
entfernen. Die
Arbeitsstelle ist besenrein zu hinterlassen. Eventuell
notwendigen Hilfskonstruktionen wie. z.B. rückseitige
Schalungen sind mit einzukalkulieren und nach der
Fertigstelung und Aushärtung wieder zu entfernen.
Abrechnung
erfolgt nach Volumen des eingebauten Frischmörtels.
Menge: 20,000 l

#### Bereich 02.05 Heizflächen und Zubehör

*Hinweis*

**02.05.1 Noppenplatte**
Noppenplatte
als Rohrträger für Systemrohre 14-17 mm mit
Wärme-/Trittschalldämmung und Abdeckfolie, zur
Verlegung
auf bauseitiger Dämmung, Abdeckfolie mit
hinterschnittenen
tiefgezogenen Rohrhaltenoppen, mit zweiseitiger
Überlappung
zur Verbindung der Elemente, werkseitig zu einer
Einheit
zusammengefügt
Verlegeabstand VA (cm): 10, 15, 20, 25, 30
Verlegeraster (mm): 50
Höhe Noppe H/n (mm): 20
Höhe Wärme-/Trittschalldämmung H/t (mm): 30
Wärmedurchgangswiderstand (m²*K/W): 0,75
max. Nutzlast (kN/m²): 5
Baustoffklasse: B2 DIN EN 13501-1 Kls. E
Prüf- und Zertifizierungsgrundlagen: DIN EN 13163
liefern und montieren

gew. Fabrikat: '.........'
gew. Typ: '.........'
Menge: 390,000 m²

**02.05.2 Diagonalbefestigung**
Diagonalbefestigung
zur Fixierung der Systemrohre bei diagonaler Verlegung,
passend zu vorgenannter Noppenplatte, aus zwei
tiefgezogenen
Rohrhaltenoppen, Baustoffklasse B2 DIN EN 13501-1 Kls.
E
liefern und montieren
Menge: 35,000 St

**02.05.3 Ausgleichselement**
Ausgleichselement
zur Verwendung im Tür- oder Wandbereich, passend zu
vorgenannter Noppelplatte, zur Verlegung auf
bauseitiger
Dämmung
Bestehend aus:
- Abdeckfolie mit hinterschnittenen tiefgezogenen
Rohrhaltenoppen
- Wärme-/Trittschalldämmung
liefern und montieren
Menge: 32,000 St

**02.05.4 Anschluss-Klebeband**
Anschluss-Klebeband
für Ausgleichselement
Anschlussklebeband zum sicheren Abdecken der
Schnittkanten des Ausgleichselements.
Bedarf: max 3,4 m/ Ausgleichselement
Breite: 70,0 mm

komplett liefern und montieren.
Menge: 210,000 m

**02.05.5 Systemrohr, 17 x 2,0 mm**
Systemrohr, 17 mm
aus vernetztem Polyethylen zur Verwendung als
Flächenheizungs- und Kühlungsrohr,
sauerstoffdiffusionsdicht
Dimension (mm): 17 x 2,0 mm
Baustoffklasse: B2 nach DIN 4102-1, E nach DIN EN
13501-1
Biegeradius min.: 5xda
Betriebsdruck max. (bar): 6
Sauerstoffdichtheit: gemäß DIN 4726
liefern und montieren

gew. Fabrikat: '.........'
gew. Typ: '.........'
Menge: 2000,000 m

**02.05.6 Dehnungsfugenprofil**
Dehnungsfugenprofil
selbstklebendes Fugenprofil-Element aus PP mit
Polyethylen-Schaum Expansionsband, für die zuverlässige
Trennung der Estrichprofile (z.B. in Hauseingängen)
sowie zum
Absorbieren der Ausdehnung des Estrichs, für
Dehnungsfugen
nach DIN 18560-2
liefern und montieren
Menge: 30,000 m

**02.05.7 Schutzrohr**
Schutzrohr
zum Schutz der Anbindeleitung im Bereich der
Heizestrich-Bewegungsfugen gem. DIN 18560
Werkstoff: geschlossenzelliges Polyethylen mit
Selbstklebestreifen
Dimension: für Rohre bis 20 mm
liefern und montieren
Menge: 75,000 St

**02.05.8 Messstellenset**
Messstellenset
zur Ausweisung einer Messstelle für die Feuchtemessung
im
Estrich,die Befestigung auf der Abdeckung gem. DIN
18560
erfolgt mittels Klebestreifen, die Abdeckung wird
nicht zerstört
der Mindestabstand von der Messstelle bis zum nächsten
Heizungsrohr muss 10 cm betragen
Werkstoff: Rundstab Kautschuk, Fuß aus Kunststoff mit
Klebestreifen
liefern und montieren
Menge: 6,000 St

**02.05.9 Fußbodenheizungsverteiler, 8 Heizkreise**
Fußbodenheizungsverteiler, 8 Heizkreise
Verteiler aus Edelstahl für Flächenheiz- und
Kühlsysteme,
montagefreundliche, flachdichtende Anschlusstechnik,
Verteiler
mit Bördelung und Außengewinde für Systemanschluss
wahlweise rechts, links oder wechselseitig
bestehend aus:
- Vorlaufverteiler aus Edelstahl mit integrierten
Ventilen,
Ausführung mit regulierbaren Durchflussanzeigen und
Absperrfunktion
- Rücklaufverteiler mit Ventilen und Kappen, mit
integrierten
Entlüftungsventilen und Füll- und
Entleerungseinrichtungen
Heizkreisanschlüsse: G3/4" Eurokonus
max. Druck: 6 bar
max. Temperatur: 60°C
Anzahl Heizkreise: 8
liefern und montieren

gew. Fabrikat: '..........'
gew. Typ: '..........'
Menge: 2,000 St

**02.05.10 Fußbodenheizungsverteiler, 11 Heizkreise**
Fußbodenheizungsverteiler, 11 Heizkreise
wie vor, jedoch
Anzahl Heizkreise: 11
liefern und montieren
Menge: 1,000 St

**02.05.11 UP-Verteilerschrank**
UP-Verteilerschrank
aus Stahlblech, passend für zuvor genannten Verteiler,
zur
Aufnahme der Heizkreisverteiler, und der
Anbindeleitung,
horizontal und vertikal einstellbare
Verteilerbefestigung,
Estrich-Abschlussblende, Schranktür mit Verriegelung
Farbe: Verkehrsweiß
Einbauart: Unterputz
Tiefe: max. 90 mm
liefern und montieren

Fabrikat: Uponor
Typ: Vario IW
oder gleichwertig

gew. Fabrikat: '..........'
gew. Typ: '..........'
Menge: 3,000 St

**02.05.12 Differenzdruckregler**
Differenzdruckregler
ohne Hilfsenergie für Flächenheiz- und Kühlanlagen mit
vielen
Verteilern, Differenzdruck einstellbar, optimale
Betriebszuständen und Eliminierung von unerwünschten
hydraulischen Einflüssen durch Veränderung in
Teibereichen
der Anlage
- einstellbarer Differenzdruck: 5 - 50 kPa
- Nennweite: DN 25
- Anschlüsse: Rp 1"/G 1"
liefern und montieren

Fabrikat: Uponor
Typ: Vario
oder gleichwertig

gew. Fabrikat: '.........'
gew. Typ: '.........'
Menge: 3,000 St

**02.05.13 Kugelhahnset**
Kugelhahnset
Verteilerabsperrung 1" IG/ 1" IG, Set bestehend aus
Vor- und
Rücklaufkugelhahn aus Messing, passend zu
Heizkreisverteiler
mit Knebelgriff, inklusive Dichtungen
komplett liefern und montieren
Menge: 3,000 St

**02.05.14 Klemmverschraubung, universal, 17 mm**
Klemmverschraubung, universal, 17 mm
zum Anschluss von Fußbodenheizungsrohren an
Heizkreisverteiler, mit Überwurfmutter 3/4" vernickelt,
Klemmring, Stützkörper m. Eurokonus, O-Ring-Abdichtung,
Trennscheibe, Material: Messing
Dimension: 17 mm
liefern und montieren
Menge: 54,000 St

**02.05.15 Rohrführungsbogen, halboffen, 14-17 mm**
Rohrführungsbogen, halboffen, 14-17 mm
aus schlagfestem Kunststoff zur Richtungsänderung im
Verteilerbereich, mit 90 Grad Umlenkung
Dimension: 14-17 mm
liefern und montieren
Menge: 54,000 St

**02.05.16 Stellantrieb 24 V**
Stellantrieb 24 V
zur Ansteuerung der Ventile am Heizkreisverteiler
mittels
2-Punkt-Signal, Bajonettverschluss, Ausführung stromlos
geschlossen umstellbar auf stromlos offen,
Ventil-Stellungsanzeige, inkl. Kabellänge 0,8 m und
auflegen
der Kabel auf das Regelmodul
liefern und montieren
Menge: 32,000 St

**02.05.17 Regelmodul, 230 V**
Regelmodul, 230 V
für Raumregler und Stellantriebe, kabelgebunden, zur
Montage
im Verteilerschrank, modular erweiterbar,
Steckklemmenkontakte, Temperaturabsenkbetrieb über 2
Kanäle, Basismodul für den Anschluss von max. 6
Raumthermostaten und 8 Stellantrieben
Betriebsspannung: 230 V/50 Hz
Schutzklappe: IP20
liefern, montieren und elektrisch verdrahten

gew. Fabrikat: '.........'
gew. Typ: '.........'
Menge: 3,000 St

**02.05.18 Erweiterungsmodul, 230 V**
Erweiterungsmodul, 230 V
zum direkten Anschluss an vorgenanntes Regelmodul,
keine
zusätzliche Verkabelung erforderlich, zur Erweiterung
der
Anschlussmöglichkeiten um max. 6 Raumthermostate und 6
Stellantriebe
Betriebsspannung: 230 V/50 Hz
Schutzklappe: IP20
liefern, montieren und elektrisch verdrahten
Menge: 3,000 St

**02.05.19 Raumthermostat, digital**
Raumregler, digital
zur Aufputzmontage, digitaler LCD-Display mit
Temperaturanzeige in großen Ziffern, Bedientasten an
der
Vorderseite, Temperatureinstellbereich 5- 35 C°, mit
thermischer Rückführung, Temperaturbereichsbegrenzung
und
Temperaturabsenkung mittels externem Signal um ca. 5K,
zur
Aufputzmontage
liefern, montieren und elektrisch verdrahten

Fabrikat: '.........'
Typ: '.........'
Menge: 26,000 St

**02.05.20 Halogenfreie Fernmeldeleitung J-H(St)H 2 x 2 x 0,8 mm**
Halogenfreie Fernmeldeleitung J-H(St)H 2 x 2 x 0,8 mm

Nennspannung U=300 V,
zulässige Betriebstemperatur außen: +50° C.

Verlegeart: gemischte Verlegung in Unterputzausführung
inkl.
Schlitzarbeiten, auf Kabelrinnen, durch einziehen in
vorh. Rohre,
Befestigung mit Sammelleitungshaltern, in
Zwischendecken

in Teillängen einschl. Befestigungsmaterial liefern,
und
montieren, Befestigung nach Erfordernis,
anschließen an Verteilungen, Abzweig- und Verteildosen,
Installationsgeräte oder Endverbrauchsgeräte
Menge: 500,000 m

*Hinweis*
Deckenstrahlplatten und Zubehör

**02.05.21 Deckenstrahlplatte 1200 x 6000 mm**
Deckenstrahlplatte 1200 x 6000 mm
Rohrabstand 150 mm
28 x 1,5 mm Präzisionsstalrohre formschlüssig in
halbrunde
Rohrmulden eingepasst.
Betriebsgewicht: 20,9 kg/m²
Feuchteraumausführung

Anschlussmuffen für die Rohrleitung, sowie Muffen für
Entlüftung oder Entleerung werksseitig angeschweißt

Aluminiumkaschiertes Polyestervlies zur Verringerung
der
Schallpegels eingelegt.
Schallabsorbtionsgrad bei 1000Hz mindestens 0,85

Materialdicke: 1,2 mm
Material: Stahlblech
Baubreite: 1200mm
Länge: 6000mm

Fabrikat: '.........'
Typ: '.........'
Menge: 4,000 St

**02.05.22 Deckenstrahlplatte 1200 x 7800 mm**
Deckenstrahlplatte 1200 x 7800 mm
Rohrabstand 150 mm
28 x 1,5 mm Präzisionsstalrohre formschlüssig in
halbrunde
Rohrmulden eingepasst.
Betriebsgewicht: 20,9 kg/m²

Anschlussmuffen für die Rohrleitung, sowie Muffen für
Entlüftung oder Entleerung werksseitig angeschweißt

Aluminiumkaschiertes Polyestervlies zur Verringerung
der
Schallpegels eingelegt.
Schallabsorbtionsgrad bei 1000Hz mindestens 0,85

Materialdicke: 1,2 mm
Material: Stahlblech
Baubreite: 1500mm
Länge: 5150mm

Fabrikat: '.........'
Typ: '.........'
Menge: 2,000 St

**02.05.23 Deckenstrahlplatte 1200 x 4800 mm**
Deckenstrahlplatte 1200 x 4800 mm
Rohrabstand 150 mm
28 x 1,5 mm Präzisionsstalrohre formschlüssig in
halbrunde
Rohrmulden eingepasst.
Betriebsgewicht: 11,8 kg/m²
Feuchteraumausführung

Anschlussmuffen für die Rohrleitung, sowie Muffen für
Entlüftung oder Entleerung werksseitig angeschweißt

Aluminiumkaschiertes Polyestervlies zur Verringerung
der
Schallpegels eingelegt.
Schallabsorbtionsgrad bei 1000Hz mindestens 0,85

Materialdicke: 1,2 mm
Material: Stahlblech
Baubreite: 1200mm
Länge: 4800mm

Fabrikat: '.........'
Typ: '.........'
Menge: 1,000 St

**02.05.24 Deckenstrahlplatte 1200 x 6550 mm**
Deckenstrahlplatte 1200 x 6550 mm
Rohrabstand 150 mm
28 x 1,5 mm Präzisionsstalrohre formschlüssig in
halbrunde
Rohrmulden eingepasst.
Betriebsgewicht: 11,8 kg/m²
Feuchteraumausführung

Anschlussmuffen für die Rohrleitung, sowie Muffen für
Entlüftung oder Entleerung werksseitig angeschweißt

Aluminiumkaschiertes Polyestervlies zur Verringerung
der
Schallpegels eingelegt.
Schallabsorbtionsgrad bei 1000Hz mindestens 0,85

Materialdicke: 1,2 mm
Material: Stahlblech
Baubreite: 1200mm
Länge: 4800mm

Fabrikat: '.........'
Typ: '.........'
Menge: 1,000 St

**02.05.25 Montagesatz set**
Montagesatz set
Montageschienen
bestehend aus:
Pendelabhänger M8,
Ringmutter M8,
Karabinerhaken
Menge: 92,000 St

**02.05.26 Montageschiene**
Montageschiene
Zur Befestigung der Deckenstrahlplatte
für größere Spannweiten.
Die Spannweiten sind vor der Ausführung mit
dem Werk abzustimmen.
inkl. aller Klein- und Befestigungsteile
Menge: 90,000 m

**02.05.27 Profilfüße**
Profilfüße
für die Montage der Montageschienen zwischen den
bauseitigen Holzbindern, Stahlträgern oder
Betonbindern.
Menge: 32,000 St

**02.05.28 Volumenstromdurchflussreglerset DN 15 LF**
Volumenstromdurchflussreglerset DN 15 LF
bestehend aus:
Volumenstromdurchflussregler
Einstellbereich 55 - 275 l/h, G 3/4" A
Strangabsperrventil G 3/4" A
inkl. 4 Stück Gewindenippel
Auf dem Volumenstromdurchflussregler kann sofort ein
Stellantrieb angeschlossen werden.
Menge: 8,000 St

**02.05.29 flexible Registeranschlussgarnitur**
flexible Registeranschlussgarnitur
für die spannungsfreie Verbindung zwischen
Deckenstrahlplatte und Rohrnetz, diffusionsdicht.
DN 15 / PN 10
Aus korrosions-,hitze- und druckbeständigem Edelstahl.
Länge ca. 300 mm
Menge: 16,000 St

**02.05.30 Thermostellantrieb**
Thermostellantrieb
für den Einbau auf dem
Volumenstromdurchflussregler.
Versorgungsspannung 230 Volt/ 2 Watt,
stromlos geschlossen (NC)
Menge: 8,000 St

**02.05.31 Systemerweiterungsmodul**
Systemerweiterungsmodul
Zur Ansteuerung größerer Regelkreise oder zur direkten
Ansteuerung der Heizkreispumpe.
Zum einfacheren Anschluss ist der Systemverteiler mit
Anschlussbuchsen für ein Stecksystem versehen. Die
passenden Gegenstecker für den Anschluss der
Verkabelung
liegen bei.
Schaltvermögen AC230V 16A
Menge: 1,000 St

**02.05.32 elektronische Raumregelung**
elektronische Raumregelung
mit 7-Tage-Programm, Ferienprogramm,
Spannungsversorgung 230V/50Hz.
Um beste Regelungswerte zu erhalten wird empfohlen
einen Strahlungssensor einzusetzen.
(nur max. 5 Stellantriebe auf eine Regelung
anschließen)
Menge: 2,000 St

**02.05.33 Strahlungssensor**
Strahlungssensor
für TP Regelung.
bestehend aus einer schwarzen Strahlungshalbkugel.
Maße 70x74x40 mm
Messbereich -35 bis 100 Grad
Schutzart IP30
Menge: 1,000 St

**02.05.34 Feuchtraumfühler**
Feuchtraumfühler
Schutzart IP65
Menge: 1,000 St

**02.05.35 Infrarot-Thermografie**
Infrarot-Thermografie
Nachweis der ordnungsgemäßen Montage und Funktion der
Heiz- und Kühldecken durch Infrarot-Thermografie.
Mit einer Wärmebildkamera werden von bis zu 10
ausgewählten
Deckenflächen nach der Inbetriebnahme der Warm- und
oder
Kaltwasseranlage gescannt und per PC-Programm
hinsichtlich
des wärmeleitenden Kontakts zwischen Verrohrung und
Unterdecke geprüft. Zur Dokumentation sind
Farbausdrucke der
grafisch dargestellten Messergebnisse vorzulegen.
Die Ausführung findet nach der Inbetriebnahme der
Gesamtanlage statt. Die Thermografie ist als
eigenständiger
Dienstleistungsauftrag zu betrachten und ist somit
losgelöst von
der Abnahme und Erfüllung der Hauptleistung.
Menge: 1,000 St

**02.05.36 Frachtkostenanteil**
Frachtkostenanteil
inklusive Mautgebühr
Menge: 1,000 St

*Hinweis*

**02.05.37 Montage der Deckenstrahlplatten**
Montage der Deckenstrahlplatten
Montagehöhe bis 10 Meter
Komplette Montage der Deckenstrahlplatten und der
Befestigungssets durch den Hersteller bis zum
Sammelkasten.
(ohne Armaturen und Rohrleitungen). Das für die Montage
benötigte Arbeitsmaterial wird vom Auftraggeber zur
Baustelle
und in die entsprechende Halle geliefert.

Montageumfang:
- Gestellung der erforderlichen Scherenhubbühne
- Mehrpreis bei Montage mit Gerüsten
- Verbindung der einzelnen Teillängen durch Pressen
- Schweißen auf Anfrage
- Druckprobe zur Überprüfung der Dichtigkeit der
Verbindungen,
anschließend werden die Abdeckbleche angebracht.

komplett durch den Auftragnehmer zu koordinieren ung zu
überwachen
Menge: 1,000 St

**02.05.38 Montage der Montageschiene und der Profilfüße**
Montage der Montageschiene und der Profilfüße
Das für die Montage benötigte Arbeitsmaterial wird vom
Auftraggeber zur Baustelle und in die entsprechende
Halle
geliefert.

Der Montageumfang und die Montagebedingungen
entsprechen
den selbigen wie bei der Montage der
Deckenstrahlplatten.
Menge: 90,000 m

#### Bereich 02.06 Sonstige Arbeiten

*Hinweis*
Die folgenden Positionen dürfen nur auf schriftliche
Anordnung
der Bauleitung ausgeführtwerden, und zwar nur für
Arbeiten, die
in den übrigen Positionen dieses
Leistungsverzeichnisses nicht
enthalten sind. Die auf schriftliche Anweisung
durchgeführten
Stundenlohnarbeiten sind detailliert zu protokollieren
und täglich
vom Bauherrn oder der Bauleitung gegenzeichnen zu
lassen.
Stundenlohnarbeiten ohne gültige Unterschrift des
Bauherrn
oderder Bauleitung werden nicht vergütet.

**02.06.1 Obermonteurstunden**
Menge: 5,000 St

**02.06.2 Monteurstunden**
Menge: 10,000 St

**02.06.3 Helferstunden**
Menge: 10,000 St

*Hinweis*
Für Änderungen von Rohrleitungsführungen und das
Nachstemmen von vorh. Durchbrüchen sind die nachfolgend
aufgeführten Positionen vorgesehen. Die Stemmarbeiten
sind
bei der Bauleitung zu beantragen und dürfen nur nach
Genehmigung ausgeführt werden.

**02.06.4 Stemmstunden**
Stemmstunden
für das Nachstemmen bauseits nicht angelegter oder
maßlich
nicht korrekter Durchbrüche, einschl. Stemmgerät,
Reinigung
des Arbeitsbereichs und Entsorgung des Schutts durch
den
Auftragnehmer
Menge: 5,000 St

**02.06.5 Kernbohrungen, 60-79 mm**
Kernbohrungen, 60-79 mm
in ca. 10-25 cm starke massive Decken oder Wände,
einschl.
Baustelleneinrichtung und An- und Abbau der
Bohreinrichtung
sowie Kühlwasserabsaugung, Arbeitsfläche besenrein
hinterlassen
Menge: 10,000 St

**02.06.6 Kernbohrungen, 80-99 mm**
Kernbohrungen, 80-99 mm
wie vor
Menge: 10,000 St

**02.06.7 Kernbohrungen, 100-129 mm**
Kernbohrungen, 100-129 mm
wie vor
Menge: 5,000 St

**02.06.8 Kernbohrungen, 130-159 mm**
Kernbohrungen,130-159 mm
wie vor
Menge: 5,000 St

**02.06.9 Mobile Elektro Heizzentrale**
Mobile Elektro Heizzentrale
mit eine Leistung bis zu 50 KW, zur Durchführungs des
Funktions- und Belegreifheizen des Estrichs, an die
Baustelle
liefern, mit den Rohrleitungen am Verteiler verbinden,
Füllen
und mit Aufheizprogramm gemäß Vorgabe des Estrichleger,
einstellen, nach Beendinung der Beheizung wieder
Abbauen
und Abfahren
Die Entfernung zum Baustromverteiler mit der
Entsprechenden
Anschlussleistung beträgt 35 - 50 m.
Wochenweise berechnet, inklusive einmalige Einrichtung
Menge: 1,000 psch

**02.06.10 Miete Mobile Heizzentrale**
Miete Mobile Heizzentrale
wöchentliche Miete für die zuvor genannte Heizzentrale
Menge: 3,000 Wo

**02.06.11 Werk- und Montageplanung**
Werk- und Montageplanung
Erstellung der Werk- und Montageplanung auf CAD-Basis,
Ausführungspläne werden als dwg- oder dxf-Datein vom
Ingenieurbüro geliefert, anhand dieser Zeichnungen ist
vom
Auftragnehmer der Werk- und Montageplan mit allen Maßen
und Dimensionen sowie Durchbrüchen zu erstellen
Menge: 1,000 psch

**02.06.12 Satz Bestandsunterlagen**
Satz Bestandsunterlagen
1x in Papierform, 1x Digital
eingeheftet in Ordner, mit

Die Ordner sollen nach Register unterteilt, folgende Unterlagen enthalten:

Inhaltsverzeichnis

Bescheinigung des Bedienungspersonals über die
ordnungsgemäße Einweisung

Bescheinigung des Auftragnehmers, dass die Anlage der
DIN
4751 entspricht und nach den neuesten Regeln der
Technik
erstellt wurde.

Technische Berechnungen:
Rohrnetzberechnung
Heizlastberechnung
Heizflächenauslegung
Kanalnetzberechnung

Protokolle:
Druckprotokolle
Protokoll über Einregulierung der Heizungsanlage
Protokoll über Einregulierung der Lüftungsanlage
Protokoll über Einregulierung der
Trinkwasserinstallation
Hydraulischer Abgleich Heizung und Warmwasser
Zirkulation

Bedienungsanleitungen für:
Heizungsanlage
Heizungregelung
Heizkreisregelung
Lüftungsgeräte

Technische Unterlagen:
Lüftungsanlagen
Heizkessel
Heizflächen
Regelanlagen
Pumpen
Armaturen etc.

Bestandspläne:

Bestandszeichnungen M 1:50, farbig angelegt, mit
Eintragung
aller Einrichtungsgegenstände, Rohrleitungen,
Maßangaben mit
den genauen Positionen und Höhen der anlagentechnischen
Bauteile. ELT-Schaltplan für alle Anlagenbauteile.
Menge: 1,000 psch

**02.06.13 Einweisung und Übergabe**
Einweisung und Übergabe
Einweisung des Anlagenbetreibers bzw. des Bauherrn in
die
Anlagenbedienung und Übergabe der Anlage
Das Einweisungsprotokoll ist zur Abnahme vorzulegen.
Menge: 1,000 psch

### Titel 03 430 Lüftungstechnik

#### Bereich 03.01 Lüftungsgerät mit Zubehör

**03.01.1 Zentrales Lüftungsgerät, 2310 m³/h**
Zentrales Lüftungsgerät, 2310 m³/h
mechanischen Zu- und Abluftgerät mit integrierter
Wärmepumpe, geeignet zur Innenaufstellung,
Luftbehandlungsschritte: Filtern, Erhitzen, Kühlen und
Wärmerückgewinnung, Volumenstrom: 5885 m³/h

Gehäuse:
Das Gehäuse des Gerätes besteht aus einer
doppelwandingen
Metallkonstruktion aus Aluminium/Zinkbehandeltem
Stahlblech
mit Schutzbehandlung mit 50mm Isolierung.Das Gehäuse
erfüllt
die Anforderungen der Dichtheitsklasse B (L2) sowie der
Wärmedurchgangsklasse T2 und des Wärmebrückenfaktors
TB3 laut EN 1886:2007.

Reversible Wärmepumpe:
Das Gerät verfügt über eine komplett integrierte,
reversible
Wärmepumpe, konzipiert für die stufenlose Steuerung der
Zulufttemperatur. Das Register ist so positioniert,
dass eine
Vereisung während des Betriebs der Wärmepumpe nicht
vorkommen kann. Die Wärmepumpe benötigt somit keine
Enteisung bzw. keinen Frostschutz und stellt eine
konstante
Beibehaltung der Zulufttemperatur ohne Unterbrechungen
sicher. Der Kältekreis ist im Gerät integriert und mit
elektronischem Expansionsventil, Feuchteabscheider,
4-Wege-Ventil und drehzahlgesteuertem Kompressor für
Kapazitätsregelung ausgestattet.

Regelung:
Eine Regelungseinheit mit Modbus TCP/IP und
RTU-Kommunikation ist standardmäßig enthalten.
Das Gerät ist für die Steuerung mit einem
Cloud-Service, der
über ein Abonnement mit dem Internet verbunden ist
vorbereitet.
Das Gerät muss für die Steuerung mit einer App für
Android
und iOS vorbereitet sein. Das Tablet oder Smartphone
mit der
heruntergeladenen App ist mit dem internen WiFi des
Gebäudes verbunden, an das das Gerät über TCP/IP
angeschlossen ist. Alternativ ist das Gerät mit WiFi
ausgestattet.
Siehe unten für eine detaillierte Spezifikation.
Das Gerät wird mit Energy Watch geliefert, was eine
kontinuierliche Leistungs- und
Energieberichterstattung für
Ventilatoren, zusätzliche Wärme und Wärmerückgewinnung
bedeutet. Darstellung des SFP-Wertes und der
Temperatureffizienz, sowohl historischer als auch
aktueller
Werte, sowie Überwachung etwaiger Leckagen im
Heizungsventil.

Dimensionierte technische Daten:
Luftvolumenstrom Zuluft: 2310 m³/h
Luftvolumenstrom Abluft: 2310 m³/h
Externer Kanaldruck Zuluft: 300 Pa
Externer Kanaldruck Aussenluft: 50Pa
Externer Kanaldruck Abluft: 300 Pa
Externer Kanaldruck Fortluft: 50 Pa
Aussenlufttemperatur: -12,0 °C
Relative Feuchte in Aussenluft: 98 %
Ablufttemperatur: 21,0 °C
Relative Feuchte in Abluft: 30 %

Geräteaufbau:
Zuluft unten rechts

Jalousielappe:
Klappe für die Kanalmontage, werksseitig montiert aus
Aluminium, Korrosionsklasse C4, Dichtheitsklasse 3
gemäß SS
EN 1751.

Filterteil:
Befestigungsschienen für Filter sowie Schloss mit
Exzenterschienen, Filtersatz Klasse F7/ePM1-60%,
tiefgefaltete
Glasfaser-Taschenfilter

Rotierender Wärmetauscher:
Hocheffizienter rotierender Wärmetauscher aus
Aluminium, mit
hygroskopischer Beschichtung für eine erhöhte
Feuchtigkeitsübertragung, mit einstellbarem
Reinblassektor.
Integrierte Drehzahlregelung und -überwachung über
interne
Kommunikation mit eingebautem Rotationswächter.

Reversible Wärmepumpe:
Integrierte Zusatzwärme mit Stromanschluss zusammen mit
Kältemaschine/Wärmepumpe, Geruchverschluss aus
Kunststoff., integrierte(s) Rückschlagklappe/-ventil,
Kältemittelerkennung
Technische Daten:
Sommer
Aussenlufttemperatur Sommer: 32,0 °C
Zulufttemp Sommer: 20,0 °C
Abluftemp. Sommer: 26,0 °C
Zulufttemp hinter Ventilator: 28,1 °C
Kühlleistung: 28,1 kW
Winter
Aussenlufttemperatur: -12,0 °C
Relative Feuchte in Aussenluft: 98 %
Gewünschte Zulufttemp Winter: 21,0 °C
Ablufttemperatur: 21,0 °C
Zulufttemp hinter Ventilator: 21,0 °C
Gesamte Heizleistung Kompressor & Rotor: 25,1 kW
Temperaturwirkungsgrad trocken Rotor (gem. EN308):
85,7 %

Ventilator:
Ventilatoreinheit mit integriertem EC-Motor mit
eingebauter
elektronischer Drehzahlregelung. Ausziehbare
Ventilatoreinheit
auf Schwingungsdämpfern aufgestellt,
Hygiene-Ventilatormontage laut VDI 6022

Abluft:

Filterteil:
Befestigungsschienen für Filter sowie Schloss mit
Exzenterschienen, Filtersatz Klasse M5/ePM10-60%,
tiefgefaltete Glasfaser-Taschenfilter

Reversible Wärmepumpe:
siehe Beschreibung des Zuluftteils

Rotierender Wärmetauscher:
siehe Beschreibung des Zuluftteils

Ventilator
Ventilatoreinheit mit integriertem EC-Motor mit
eingebauter
elektronischer Drehzahlregelung. Ausziehbare
Ventilatoreinheit
auf Schwingungsdämpfern aufgestellt,
Hygiene-Ventilatormontage laut VDI 6022

Jalousielappe:
Klappe für die Kanalmontage, werksseitig montiert aus
Aluminium, Korrosionsklasse C4, Dichtheitsklasse 3
gemäß SS
EN 1751.

Regelungsausrüstung:
- Schaltschrank
- Steuerungsausrüstung
- Elektrischer Anschluss Abluft
- Elektrischer Anschluss Zuluft
- Regelung Wärmetauscher: Der Rotor wird über die
interne
Regelung gesteuert und überwacht.
- Energy Watch
- Handterminal mit Touch-Bildschirm für die
Platzierung im
Gebäude
- ECO Jahreszeitenregelung
- Steuerung Luftvolumenstrom Zu-, Abluft,
Druckanzeige: Die
Ventilatoren werden über die interne Regelung
gesteuert und
überwacht.
- Aussenluftregler Ein/Aus, Federrückzug
- Fortluftregler Ein/Aus, Federrückzug
- Filterwächter Zu-u. Abluftventil. Die
Filterüberwachung
verwendet dynamische Alarmgrenzen in Abhängigkeit vom
Luftstrom.
- Kältemittelerkennung
- Ventilatorsteuerung bei Brand: Stopp
- Rauchmelder für Kanalmontage: 1 St für Zuluft mit
eingebauter Steuereinheit DiBt zugelassen (230V)
- Brandmeldetemperatur Zuluft über: internen
Zuluftsensor
- Brandmeldetemperatur Abluft über: Interner
Abluftsensor
- Kommunikation: BACnet
- Modbus TCP/IP und RTU als Standard inbegriffen

liefern, montieren und elektrisch verdrahten

gew. Fabrikat: '..........'
gew. Typ: '..........'
Menge: 1,000 St

**03.01.2 Kulissenschalldämpfer, verzinktes Stahlblech**
Kulissenschalldämpfer in einem verzinktem
Stahlblechgehäuse
mit Anschlussflansch, Kulissen verrottungssicher
feuchtigkeitsabweisend und nicht brennbar nach DIN
4102,
Luftgeschwindigkeit im Kulissenspalt bis 20m/s.
Dämpfung: min. 18 dB / 250 Hz
Größe:

Passend zum Lüftunggerät aus Pos. 01.01 für
Frischluft und Fortluft 800*500*1000
Zuluft und Abuft 800*500*1000

Mit Dichtungs-, Verbindungs- und Befestigungsmaterial.
liefern und montieren.
Menge: 4,000 St

**03.01.3 Elastischer Stutzen, 300 x 700 mm**
Elastischer Stutzen, 300 x 700 mm
Zubehör für vorgenanntes Lüftungsgerät, elastischer
Stutzen
aus Polyester mit Anschlussrahmen zur einseitigen
Montage am
Profilrahmen des Gerätes, gestreckte Länge ca. 200 mm,
mindestens 100 mm axiale Dehnungsaufnahme,
Baustoffklasse
B1 nach DIN 4102, mit Zertifikat zur
Hygiene-Konformitätsprüfung als Erfüllungsnachweis
gemäß
VDI 6022
Größe (HxB): 300 x 700 mm
passend zum Profilrahmen am Geräteanschluss
liefern und montieren
Menge: 4,000 St

**03.01.4 KNX Modul**
KNX Modul zur Übertragung der Störmeldungen
Menge: 1,000 St

**03.01.5 Kanalrauchmelder, 230V AC**
Kanalrauchmelder, 230V AC
mit DIBt-Zulassung, inklusive Entnahmerohr mit
Universallänge
160 mm, passend für alle Kanalquerschnitte, zur
frühzeitigen
Erkennung von Schwelbränden und Bränden mit
Rauchentwicklung, Sensor mit Streulichtprinzip, mit
Alarmschwellennachführung, kontinuierliche Anzeige der
Verschmutzung durch 2-stellige LED-Anzeige im
Klartext, bei
Verschmutzung größer 70 Prozent fällt das Relais ab,
Anzeige
von Rauchalarm, fehlender Luftströmung, Systemstörung
und
Betriebsbereitschaft durch LEDs, Entriegelung und
Funktionsprüfung durch Taster, Rauchalarmrelais mit
pot.-freiem Umschalt-/Öffnerkontakt, Überprüfung mit
Testspray
ohne Öffung des Deckels möglich
liefern, montieren und elektrisch verdrahten
Menge: 2,000 St

**03.01.6 Lüftungsgerät aufstellen**
Lüftungsgerät aufstellen
Aufstellort: Lüftungsraum OG
vorgenanntes Lüftungsgerät in Einzelteilen oder als
Ganzes
betriebsfertig einschließlich allem erforderlichen
Zubehör an den
Aufstellungsort transportieren, montieren und mit allen
Anschlüssen verbinden, vor Lieferung hat sich die
ausführende
Firma über die Einbringmöglichkeiten zu informieren
und ggf.
entsprechende Maßnahmen zu treffen, einschließlich
Montage
Verdrahtung und Inbetriebnahme, das Auflegen der
Gerätekabel sowie alle erforderlichen Hilfsmittel wie
Kran,
Hebezeuge und sonstige Werkzeuge sind einzukalkulieren
Menge: 1,000 St

**03.01.7 Herstellerinbetriebnahme und Einregulierung**
Herstellerinbetriebnahme und Einregulierung
Inbetriebnahme des Lüftungsgeräts inkl. Fahrtkosten
innerhalb
von Deutschland auf dem Festland
Bestehend aus:
- Einstellen der Sollwerte gemäß Kundenwunsch
(Temperatur,
Temperaturregelung, Drehzahlregelung Ventilatoren,
erweiterter
Betrieb, Filteralarm, freie Nachtkühlung, Feueralarm,
Zeitprogramme, etc.)
- Überprüfen der programmierten Funktionen
(Frostschutz,
Feueralarm, Klappenansteuerung, etc.)
- Inbetriebnahme von Zubehör wie z.B. Stellantrieb,
Raumfühler,
CO2 Sensor, Hygrostat, etc.
- Ausgefülltes Inbetriebnahmeprotokoll sowie
Dokumentation
der eingestellten Parameter
Durchführen und Inbetriebnahmeprotokoll an den Bauhhern
übergeben
Menge: 1,000 St

#### Bereich 03.02 Einbauteile, Luftauslässe, etc.

*Hinweis*

**03.02.1 Kulissenschalldämpfer, 200 x 250 x 1000 mm**
Kulissenschalldämpfer, 200 x 250 x 1000 mm
Schalldämpfer mit eingebauten Kulissen mit biolöslicher
Mineralwolle und mit hochfester, abriebsicherer,
feuchtigkeitsabweisender Oberfläche aus Glasseide.
Nichtbrennbar nach DIN 4102, Zweikammerbauart aus
verzinktem Stahlblech, mit Resonanz- und
Absorptionselementen zur optimalen Schalldämpfung bei
250
Hz, umlaufendem Profilrahmen, sowie durchgehendem
Stabilisierungs- und Kammertrennprofil. Kanalgehäuse
aus
verzinktem Stahlblech, mit Anschlussrahmen und
Aussteifungsprofilen
Größe (H x B): 200 x 250 mm
Länge: 1000 mm
Kulissenanzahl: 1
Kulissendicke: 100 mm
liefern und montieren
Menge: 2,000 St

**03.02.2 Kulissenschalldämpfer, 300 x 700 x 1000 mm**
Kulissenschalldämpfer, 300 x 700 x 1000 mm
wie vor, jedoch
Größe (H x B): 300 x 700 mm
Länge: 1000 mm
Kulissenanzahl: 3
Kulissendicke: 200 mm
liefern und montieren
Menge: 4,000 St

**03.02.3 Rohrschalldämpfer, DN 100**
Rohrschalldämpfer, DN 100
Schalldämpfer in runder, starrer Bauform, mit
perforiertem
Innenrohr und verzinktem Aussenrohr,
Schallschluckpackung
aus gepresster Mineralwolle, mit Filzvlies zwischen
Innenrohr
und Isolierung
Nennweite: DN 100
Länge: 1000 mm
Packungsdicke: 50 mm
liefern und montieren
Menge: 13,000 St

**03.02.4 Rohrschalldämpfer, DN 125**
Rohrschalldämpfer, DN 125
wie vor, jedoch
Nennweite: DN 125
Länge: 1000 mm
Packungsdicke: 50 mm
liefern und montieren
Menge: 16,000 St

**03.02.5 Rohrschalldämpfer, DN 200**
Rohrschalldämpfer, DN 200
wie vor, jedoch
Nennweite: DN 200
Länge: 1000 mm
Packungsdicke: 50 mm
liefern und montieren
Menge: 8,000 St

**03.02.6 Flexschalldämpfer, DN 100**
Flexschalldämpfer, DN 100
Schalldämpfer in flexibler Bauform, mit flexiblem
Innen- und
Außenaufbau, schalldämmender Füllung aus geeigneter
Mineral- oder Akustikfaser, mit schalldurchlässiger
Innenstruktur und schützender Außenummantelung.
Dimension: DN 100
Länge: 1000 mm
liefern und montieren
Menge: 8,000 St

**03.02.7 Flexschalldämpfer, DN 125**
Flexschalldämpfer, DN 125
wie vor, jedoch
Nennweite: DN 125
Länge: 1000 mm
Packungsdicke: 50 mm
liefern und montieren
Menge: 2,000 St

*Hinweis*

**03.02.8 Konstanter Volumenstromregler, DN 80**
Konstanter Volumenstromregler, DN 80
in runder Bauform, für kostante Volumenströme, für
Zuluft oder
Abluft, mechanisch selbsttätig, ohne Hilfsenergie,
bestehend
aus dem Gehäuse mit Regelklappe und außenliegender
Kurvenscheibe, ohne Stellantrieb

Ausführung:
Gehäuse und Regelklappe aus verzinktem Stahlblech
Rohrstutzen mit Lippendichtung beidseitig

Nennweite: DN 80
liefern und montieren
auf die vorgegebene Luftmenge einstellen
Menge: 2,000 St

**03.02.9 Konstanter Volumenstromregler, DN 100**
Konstanter Volumenstromregler, DN 100
wie vor, jedoch
Nennweite: DN 100
liefern und montieren
auf die vorgegebene Luftmenge einstellen
Menge: 30,000 St

**03.02.10 Konstanter Volumenstromregler, DN 125**
Konstanter Volumenstromregler, DN 125
wie vor, jedoch
Nennweite: DN 125
liefern und montieren
auf die vorgegebene Luftmenge einstellen
Menge: 22,000 St

**03.02.11 Konstanter Volumenstromregler, DN 160**
Konstanter Volumenstromregler, DN 160
wie vor, jedoch
Nennweite: DN 160
liefern und montieren
auf die vorgegebene Luftmenge einstellen
Menge: 2,000 St

**03.02.12 Konstanter Volumenstromregler, DN 200**
Konstanter Volumenstromregler, DN 200
wie vor, jedoch
Nennweite: DN 200
liefern und montieren
auf die vorgegebene Luftmenge einstellen
Menge: 2,000 St

**03.02.13 Volumenstromregler, 200 x 250 mm**
Volumenstromregler, 200 x 250 mm
in rechteckiger Bauform für konstante Volumenströme,
aus
verzinkltem Stahlblech, mechanisch selbsttätig, ohne
Hilfsenergie, für Zuluft oder Abluft, bestehend aus dem
Gehäuse mit leichtgängig gelagerter Regelklappe,
Regelbalg
und außenliegender Kurvenscheibe mit Blattfeder
Größe (H x B): 200 x 250 mm
liefern, montieren
auf die erforderliche Luftmenge einstellen
Menge: 2,000 St

**03.02.14 Drosselklappe, DN 100**
Drosselklappe, DN 100
in runder Bauform für konstante Volumenströme, aus
verzinktem Stahlblech, für Zuluft oder Abluft,
bestehend aus
dem Gehäuse mit Stellklappe und Handrad zur stufenlosen
Einstellung
Nennweite: DN 100
liefern, montieren und erforderliche Luftmenge
einstellen
Menge: 8,000 St

*Hinweis*

**03.02.15 Brandschutzklappe, 200 x 250 mm**
Brandschutzklappe, 200 x 250 mm
nach DIN EN 15650 mit bis zu 120 Minuten
Feuerwiderstandsdauer, Feuerwiderstandsklasse EI
30/60/90/120 (ve - ho, i <-> o) S C 10000, luftdichtes
Gehäuse,
Dichtheitsklasse C nach EN 1751, einteilig umlaufend
gekantet
und druckgefügt, angeschrägte Innensicke für den
Absperrklappenblattfreilauf, Außensicken zur
Gewährleistung
umfassender Stabilität und mit Anschlussflanschen,
austauschbares Absperrklappenblatt aus abriebfestem
Kalziumsilikat, mit eingefalzten, verschleißfesten
Elastomer-Lippendichtungen an einem Profilrahmen, im
Gehäusewandungsbereich liegende, voll gekapselte,
wartungsfreie Antriebsmechanik mit selbstverriegelnder
Kurbelschleife für bruchsichere
Drehmomentübertragungen,
abgedichtete Antriebsachsen aus rostfreiem Edelstahl,
Lager
aus Rotmetall geeignet zum Einbau ohne Mindestabstand
und
mit liegenden oder stehenden Absperrklappenblattachsen
in
massiven Wänden und Decken, direkter Anschluss an
Lüftungsleitungen aus nichtbrennbaren oder brennbaren
Baustoffen oder mit Schutzgitter, gekapselte,
wartungsfreie
thermische Auslösung.

Auslösetemperatur:
72 °C

Gehäuse-/Klappenblattausführung:
Gehäuse und Klappenblatt-Profilrahmen aus verzinktem
Stahl

Endschalter und Antriebe:
Thermisch-mechanische Auslöseeinrichtung (TMA),
Federrücklaufantrieb mit 2 integrierten
Endlagenschaltern für
Klappenstellungsanzeige AUF/ZU

Einbauart:
ohne Ein- oder Anbaurahmen

Geprüft nach EN 15650, Anhang B, mit 20%-iger
Salzlösung
zum Nachweis dauerhafter Funktion unter hoher
Korrosionsbeanspruchung
Nachweis zur Erfüllung der Hygiene-Anforderungen gemäß
VDI
6022-1, VDI 3803-1, DIN 1946-4, DIN EN 13779, der
erforderlichen Widerstandsfähigkeit aller Baustoffe
gegen
Mikroorganismen (Pilze, Bakterien) und der
Desinfektionsmittelbeständigkeit
Mit Umwelt-Produktdeklaration nach ISO 14025 und EN
15804

Größe (H x B): 200 x 250 mm
Länge: 500 mm
liefern und montieren

gew. Fabrikat: '.........'
gew. Typ: '.........'
Menge: 2,000 St

**03.02.16 Zulage für einen elastischer Stutzen, 200 x 250 mm**
Zulage für einen elastischer Stutzen, 200 x 250 mm
Zubehör für vorgenannte Brandschutzklappe, elastischer
Stutzen aus Polyester mit Anschlussrahmen zur
einseitigen
Montage am Profilrahmen des Klappengehäuses, gestreckte
Länge ca. 200 mm, mindestens 100 mm axiale
Dehnungsaufnahme, Baustoffklasse B1 nach DIN 4102, mit
Zertifikat zur Hygiene-Konformitätsprüfung als
Erfüllungsnachweis gemäß VDI 6022
Größe (HxB): 200 x 250 mm
liefern und montieren
Menge: 2,000 St

**03.02.17 Brandschutzklappe, DN 100**
Brandschutzklappe, DN 100
nach DIN EN 15650 mit bis zu 120 Minuten
Feuerwiderstandsdauer, Feuerwiderstandsklasse EI
30/60/90/120 (ve - ho, i <-> o) S C 10000, luftdichtes
Gehäuse,
Dichtheitsklasse C nach EN 1751, einteilig umlaufend
gekantet
und druckgefügt, angeschrägte Innensicke für den
Absperrklappenblattfreilauf, Außensicken zur
Gewährleistung
umfassender Stabilität und mit Anschlussflanschen,
austauschbares Absperrklappenblatt aus abriebfestem
Kalziumsilikat, mit eingefalzten, verschleißfesten
Elastomer-Lippendichtungen an einem Profilrahmen, im
Gehäusewandungsbereich liegende, voll gekapselte,
wartungsfreie Antriebsmechanik mit selbstverriegelnder
Kurbelschleife für bruchsichere
Drehmomentübertragungen,
abgedichtete Antriebsachsen aus rostfreiem Edelstahl,
Lager
aus Rotmetall geeignet zum Einbau ohne Mindestabstand
und
mit liegenden oder stehenden Absperrklappenblattachsen
in
massiven Wänden und Decken, direkter Anschluss an
Lüftungsleitungen aus nichtbrennbaren oder brennbaren
Baustoffen oder mit Schutzgitter, gekapselte,
wartungsfreie
thermische Auslösung

Auslösetemperatur:
70°C

Gehäuse-/Klappenblattausführung:
Gehäuse und Klappenblatt-Profilrahmen aus verzinktem
Stahl

Endschalter und Antriebe:
Thermisch-mechanische Auslöseeinrichtung (TMA),
Federrücklaufantrieb mit 2 integrierten
Endlagenschaltern für
Klappenstellungsanzeige AUF/ZU

Geprüft nach EN 15650, Anhang B, mit 20%-iger
Salzlösung
zum Nachweis dauerhafter Funktion unter hoher
Korrosionsbeanspruchung
Nachweis zur Erfüllung der Hygiene-Anforderungen gemäß
VDI
6022-1, VDI 3803-1, DIN 1946-4, DIN EN 13779, der
erforderlichen Widerstandsfähigkeit aller Baustoffe
gegen
Mikroorganismen (Pilze, Bakterien) und der
Desinfektionsmittelbeständigkeit
Mit Umwelt-Produktdeklaration nach ISO 14025 und EN
15804

Nennweite: DN 100
liefern und montieren

gew. Fabrikat: '.........'
gew. Typ: '.........'
Menge: 2,000 St

**03.02.18 Zulage für einen elastischer Stutzen, DN 100**
Zulage für einen elastischer Stutzen, DN 100
Zubehör für vorgenannte Brandschutzklappe, runder
Stutzen
zur einseitigen Montage am Profilrahmen des
Klappengehäuses
Nennweite: DN 100
Länge: flexibel bis 150 mm
liefern und montieren
Menge: 2,000 St

**03.02.19 Feuerbeständige Abschottung für Brandschutzdurchführungen**
Feuerbeständige Abschottung für
Brandschutzdurchführungen
Abschottung zum Verschließen des Ringspalts zwischen
Brandschutzdurchfürung und Wand/Decke mit Mörtel Typ MG
III für Wände/Decken bestehen aus Beton, Porenbeton,
Mauerwerk bzw. Trockenbau
Maßgebend für den Einbau, sowie die Verpressung von
Brandschutzschalen mit Brandschutzmörtel, sind die
Vorgaben
aus den Allgemeinen bauaufsichtlichen Zulassungen bzw.
den
ETA`s der jeweiligen Brandschutzisolierung.
Herstellung der
Verpressung mit Handmörtelpumpe bzw. maschineller
Mörtelpumpe. Vor dem Verpressen der
Brandschutzdurchführungen sind die Laibungsflächen zu
entstauben und lose Bestandteile zu entfernen.
Mauerwerkswände sind vorzunässen. Der verwendete
Brandschutzmörtel darf nach der Abtrocknung und
Aushärtung
keine Schwund oder Setztungsrisse entstehen lassen. Die
Oberfläche muss glatt angezogen bzw. gefilzt werden.
Die
Arbeitsstelle ist vor Verunreinigung zu schützen.
Entstehende
Mörtelreste auf technischen Bauteilen sind zu
entfernen. Die
Arbeitsstelle ist besenrein zu hinterlassen. Eventuell
notwendigen Hilfskonstruktionen wie. z.B. rückseitige
Schalungen sind mit einzukalkulieren und nach der
Fertigstelung und Aushärtung wieder zu entfernen.
Abrechnung
erfolgt nach Volumen des eingebauten Frischmörtels.
Menge: 20,000 l

*Hinweis*

**03.02.20 Tellerventil, DN 80**
Tellerventil, DN 80
Lüftungsventil aus Stahlblech, mit lackierter
Oberfläche, für
Zuluft und Abluft, einstellbare Mengenregulierung
Dimension: DN 80
liefern, montieren und einregulieren
Menge: 2,000 St

**03.02.21 Tellerventil, DN 100**
Tellerventil, DN 100
wie vor, jedoch,
Dimension: DN 100
liefern, montieren und einregulieren
Menge: 35,000 St

**03.02.22 Tellerventil, DN 125**
Tellerventil, DN 125
wie vor, jedoch,
Dimension: DN 125
liefern, montieren und einregulieren
Menge: 33,000 St

**03.02.23 Dralldurchlässe, 300 mm**
Dralldurchlässe, 300 mm
mit quadratischem oder rundem Frontdurchlass, als
Zuluft- und
Abluftdurchlass, beste lufttechnische und akustische
Funktion
durch Lamellen mit aerodynamisch optimierter
Formgebung für
drallförmige horizontale Luftführung mit hoher
Induktion, zum
Einbau in abgehängte Decken aller Art, Materialien und
Oberflächen, Frontdurchlass, Anschlussstutzen und
Drosselelement aus Kunststoff, Anschlusskasten und
Traverse
aus verzinktem Stahlblech, Luftverteilelement aus
Kunstfasergewebe, Doppellippendichtung aus Gummi
Frontdurchlass lackiert: reinweiß
Bauform: quadratisch
Nenngröße: 300 mm
einschließlich Einbaurahmen liefern, in Zusammenarbeit
mit
dem Deckenbauer montieren und Luftmenge einregulieren

gew. Fabrikat: '.........'
gew Typ: '.........'
Menge: 10,000 St

**03.02.24 Wetterschutzgitter, 700 x 300 mm**
Wetterschutzgitter, 700 x 300 mm
gegen das Eindringen von direkt einwirkendem Regen und
von
groben Verunreinigungen, geeignet für die Montage an
geraden
und abgeschrägten Lüftungskanälen, für
Außenluftansaugung
und für Fortluft, aus verzinktem Stahl, mit umlaufendem
Profilfrontrahmen, waagerechten, wasserabweisenden
Profillamellen und mit rückseitigem, fest montierten
Schutzgitter
aus Edelstahl, Befestigung mit Schrauben in den
Rahmenbohrungen, ohne Frontrahmenbohrung, RAL-Farbton
nach Wahl des Bauherrn
Nenngröße (H x B): 700 x 300 mm
liefern und montieren
Menge: 2,000 St

**03.02.25 Einmessen der Luftmengen**
Einmessen der Luftmengen
Leistungsumfang:
- Durchführung von Luftmengenmessungen an allen Zu-
oder
Abluftöffnungen der Lüftungsanlage
- Einregulierung der Luftmengen gemäß der
Planungsvorgaben
durch Einstellung der Volumenstromregler,
Drosselklappen oder
Luftauslässe, bei Bedarf Anpassung der
Ventilatordrehzahl
- Erstellen eines Messprotokolls mit Soll- und
Istwerten fpr alle
Luftauslässe, Angabe der verwendeten Messgeräte und
eventueller Abweichungen von den Planungsvorgaben
Messverfahren:
Verwendung kalibrierter Messgeräte (z.B.
Flügelradanemometer), Durchführung dee Messung nach DIN
EN 12599, Berücksichtigung der Lüftungseffektivitär in
den
Räumen
durchführen und protokollieren durch qualifiziertes
Fachpersonal
Menge: 1,000 psch

#### Bereich 03.03 Lüftungskanäle mit Zubehör

*Hinweis*
Lüftungskanäle und Formstücke gefalzt, stahl verzinkt
mit eckigem Querschnitt nach DIN EN 1505, DIN EN 1507
und
VDI 3803
- Material: sendzimirverzinktes Feinblech
- Druckstufe N (Niederdruck): 1000 / -500 Pa,
Blechdicke in
Abhängigkeit des Druckbereichs,
- Bauteile geeignet zur Herstellung von Luftleitungen
in
Dichtheitsklasse C nach DIN EN 1507
- Leitblechanordnung nach DIN EN 1505
- Kanalflanschverbindung mit aufgestecktem Kanalprofil
und
4-Loch-Eckbefestigung
- Gewährleistung der Luftleitungsreinheit nach VDI
6022 Blatt 1
- Sauberkeitsklasse hoch: bei Lieferung mit
Verpackungs- und
Transportschutz (z.B. Stirnseitenverschluss), bei
Montage
Lagerungsschutz, vor Montage reinigen, Öffnungen
verschließen
- Kanal-Normschusslänge: 1500 mm
- Höhe Rahmenprofile: Profilhöhe 20 mm bis Kantenlänge
1000
mm, Profilhöhe 30 mm bis Kantenlänge 2000 mm,
Profilhöhe
40 mm ab Kantenlänge 2000 mm

Kanalaufhängung im Abstand von max. 2 m mit verzinkter
Tragkostruktion aus Lüftungswinkeln oder
Montageschienen
inkl. Gewindestangen, Muttern, Unterlegscheiben,
Befestigungsschrauben mit zugelassenen Dübeln und
geräuschdämmende Zwischenlage aus Profilgummi oder
Schalldämmelementen, die Abrechnung der Kanaloberfläche
erfolgt nach DIN18379, alle vorgenannten Nebenarbeiten
sind in
die Einheitspreise mit einzukalkulieren
liefern und montieren

**03.03.1 Rechteckkanal L1, bis 500 mm**
Rechteckkanal L1, bis 500 mm
stahlverz. Luftkanal als Rechteckkanal in Form von
geraden
Kanälen
Abrechnungsgruppe: L1
max. Kantenlänge: 500 mm
liefern und montieren
Menge: 55,000 m²

**03.03.2 Rechteckkanal L2, bis 1000 mm**
Rechteckkanal L2, bis 1000 mm
wie vor, jedoch
Abrechnungsgruppe: L2
max. Kantenlänge: 1000 mm
liefern und montieren
Menge: 5,000 m²

**03.03.3 Formteile F1, bis 500 mm**
Formteile F1, bis 500 mm
stahlverz. Luftkanal als Rechteckkanal in Form von
Formteilen
Abrechnungsgruppe: F1
max. Kantenlänge: 500 mm
liefern und montieren
Menge: 68,000 m²

**03.03.4 Formteile F2, bis 1000 mm**
Formteile F2, bis 1000 mm
wie vor, jedoch
Abrechnungsgruppe: F2
max. Kantenlänge: 1000 mm
liefern und montieren
Menge: 24,000 m²

*Hinweis*

**03.03.5 Revisionsdeckel, 100 x 200 mm**
Revisionsdeckel, 100 x 200 mm
aus verzinktem Stahlblech in eckiger oder ovaler
Ausführung
mit zwei Sterngriffen und Dichtungen, Dichtheitsklasse
passend
zum Lüftungskanal
Größe (HxB): 100 x 200 mm
liefern und montieren
Menge: 20,000 St

**03.03.6 Revisionsdeckel, 200 x 300 mm**
Revisionsdeckel, 200 x 300 mm
wie vor, jedoch
Größe (HxB): 200 x 300 mm
liefern und montieren
Menge: 15,000 St

**03.03.7 Revisionsdeckel, 300 x 400 mm**
Revisionsdeckel, 300 x 400 mm
wie vor, jedoch
Größe (HxB): 300 x 400 mm
liefern und montieren
Menge: 10,000 St

*Hinweis*
Wickelfalzrohr, stahl verzinkt
aus sendzimirverzinktem Feinblech nach DIN 24145,
Bauteile
geeignet zur Herstellung von Luftleitungen in
Dichtheitsklasse C
nach DIN EN 1507, Kanalaufhängungen im Abstand von
max. 2
Metern mit verzinkter Tragkonstruktion aus
Lüftungswinkeln
oder Montageschienen, inkl. Gewindestangen, Muttern,
Unterlegscheiben, Befestigungsschrauben mit
zugelassenen
Dübeln und geräuschdämmende Zwischenlage aus
Profilgummi
oder Schalldämmelementen, alle vorgenannten
Nebenarbeiten
sind in die Einheitspreise mit einzukalkulieren
liefern und montieren

**03.03.8 Wickelfalzrohr, DN 80**
Menge: 4,000 m

**03.03.9 Wickelfalzrohr, DN 100**
Menge: 55,000 m

**03.03.10 Wickelfalzrohr, DN 125**
Menge: 40,000 m

**03.03.11 Wickelfalzrohr, DN 160**
Menge: 30,000 m

**03.03.12 Wickelfalzrohr, DN 200**
Menge: 32,000 m

**03.03.13 Wickelfalzrohr, DN 250**
Menge: 8,000 m

**03.03.14 Wickelfalzbogen, DN 80**
Wickelfalzbogen, DN 80
mit einem Winkel von 15 bis 90°
Menge: 5,000 St

**03.03.15 Wickelfalzbogen, DN 100**
Wickelfalzbogen, DN 100
mit einem Winkel von 15 bis 90°
Menge: 55,000 St

**03.03.16 Wickelfalzbogen, DN 125**
Wickelfalzbogen, DN 125
mit einem Winkel von 15 bis 90°
Menge: 36,000 St

**03.03.17 Wickelfalzbogen, DN 160**
Wickelfalzbogen, DN 160
mit einem Winkel von 15 bis 90°
Menge: 15,000 St

**03.03.18 Wickelfalzbogen, DN 200**
Wickelfalzbogen, DN 200
mit einem Winkel von 15 bis 90°
Menge: 5,000 St

**03.03.19 Wickelfalzbogen, DN 250**
Wickelfalzbogen, DN 250
mit einem Winkel von 15 bis 90°
Menge: 2,000 St

**03.03.20 Wickelfalzabzweig, DN 100**
Wickelfalzabzweig, DN 100
mit Abzweigwinkel von 90°, Abzweig in gleicher
Dimension oder
kleiner
Menge: 8,000 St

**03.03.21 Wickelfalzabzweig, DN 125**
Wickelfalzabzweig, DN 125
mit Abzweigwinkel von 90°, Abzweig in gleicher
Dimension oder
kleiner
Menge: 10,000 St

**03.03.22 Wickelfalzabzweig, DN 160**
Wickelfalzabzweig, DN 160
mit Abzweigwinkel von 90°, Abzweig in gleicher
Dimension oder
kleiner
Menge: 12,000 St

**03.03.23 Wickelfalzabzweig, DN 200**
Wickelfalzabzweig, DN 200
mit Abzweigwinkel von 90°, Abzweig in gleicher
Dimension oder
kleiner
Menge: 20,000 St

**03.03.24 Wickelfalzabzweig, DN 250**
Wickelfalzabzweig, DN 250
mit Abzweigwinkel von 90°, Abzweig in gleicher
Dimension oder
kleiner
Menge: 2,000 St

**03.03.25 Wickelfalzreduzierung, DN 125**
Wickelfalzreduzierung, DN 125
konzentrisch, bis 3 Nennweiten reduziert
Menge: 15,000 St

**03.03.26 Wickelfalzreduzierung, DN 160**
Wickelfalzreduzierung, DN 160
konzentrisch, bis 3 Nennweiten reduziert
Menge: 10,000 St

**03.03.27 Wickelfalzreduzierung, DN 200**
Wickelfalzreduzierung, DN 200
konzentrisch, bis 3 Nennweiten reduziert
Menge: 5,000 St

**03.03.28 Wickelfalzmuffe, DN 80**
Menge: 4,000 St

**03.03.29 Wickelfalzmuffe, DN 100**
Menge: 15,000 St

**03.03.30 Wickelfalzmuffe, DN 125**
Menge: 15,000 St

**03.03.31 Wickelfalzmuffe, DN 160**
Menge: 10,000 St

**03.03.32 Wickelfalzmuffe, DN 200**
Menge: 15,000 St

**03.03.33 Wickelfalzmuffe, DN 250**
Menge: 2,000 St

**03.03.34 Bundkragen, DN 80**
Bundkragen, DN 80
zur nachträglichen Abzweigung an einem Lüftungskanal,
aus
sendzimirverzinktem Feinblech, 90 Grad, symmetrisch,
Steckverbindung mit werksseitig fest montierter
Doppellippendichtung, einschl. Herstellen der
erforderlichen
Auschnitte im Lüftungskanal, passend zu vorgenanntrem
Wickelfalzrohr
Nennweite: DN 80
liefern und montieren
Menge: 2,000 St

**03.03.35 Bundkragen, DN 100**
Bundkragen, DN 100
zur nachträglichen Abzweigung an einem Lüftungskanal,
aus
sendzimirverzinktem Feinblech, 90 Grad, symmetrisch,
Steckverbindung mit werksseitig fest montierter
Doppellippendichtung, einschl. Herstellen der
erforderlichen
Auschnitte im Lüftungskanal, passend zu vorgenanntrem
Wickelfalzrohr
Nennweite: DN 100
liefern und montieren
Menge: 10,000 St

**03.03.36 Bundkragen, DN 125**
Bundkragen, DN 125
wie vor, jedoch
Nennweite: DN 125
liefern und montieren
Menge: 14,000 St

**03.03.37 Bundkragen, DN 160**
Bundkragen, DN 160
wie vor, jedoch
Nennweite: DN 160
liefern und montieren
Menge: 2,000 St

**03.03.38 Bundkragen, DN 200**
Bundkragen, DN 200
wie vor, jedoch
Nennweite: DN 200
liefern und montieren
Menge: 2,000 St

**03.03.39 Bundkragen, DN 250**
Bundkragen, DN 250
wie vor, jedoch
Nennweite: DN 250
liefern und montieren
Menge: 2,000 St

**03.03.40 Aluflexrohr, DN 80**
Aluflexrohr, DN 80
flexibles Lüftungsrohr aus Reinaluminium, zwei
Kunststoffschichten, eine Aluminiumschicht, nach DIN
24146,
nicht brennbar gemäß DIN 4102 Klasse A1,
temperaturbeständig bis 200°C, einschließlich
schwingungsdämpfender Aufhänge- und
Befestigungsmaterialien, sowie wärmeschrumpfender
Verbindungs- und Abdichtungsmanschetten aus
Polyethylen,
innen mit Heißschmelzkleber beschichtet,
einschließlich aller
erforderlichen Form- und Verbindungsteilen
Nennweite: DN 80
liefern und montieren
Menge: 2,000 m

**03.03.41 Aluflexrohr, DN 100**
Aluflexrohr, DN 100
flexibles Lüftungsrohr aus Reinaluminium, zwei
Kunststoffschichten, eine Aluminiumschicht, nach DIN
24146,
nicht brennbar gemäß DIN 4102 Klasse A1,
temperaturbeständig bis 200°C, einschließlich
schwingungsdämpfender Aufhänge- und
Befestigungsmaterialien, sowie wärmeschrumpfender
Verbindungs- und Abdichtungsmanschetten aus
Polyethylen,
innen mit Heißschmelzkleber beschichtet,
einschließlich aller
erforderlichen Form- und Verbindungsteilen
Nennweite: DN 100
liefern und montieren
Menge: 18,000 m

**03.03.42 Aluflexrohr, DN 125**
Aluflexrohr, DN 125
wie vor, jedoch
Nennweite: DN 125
liefern und montieren
Menge: 15,000 m

**03.03.43 Aluflexrohr, DN 160**
Aluflexrohr, DN 160
wie vor, jedoch
Nennweite: DN 160
liefern und montieren
Menge: 5,000 m

**03.03.44 Aluflexrohr, DN 200**
Aluflexrohr, DN 200
wie vor, jedoch
Nennweite: DN 200
liefern und montieren
Menge: 2,000 m

*Hinweis*

**03.03.45 Montageschiene**
Montageschiene
Montageschiene zur Herstellung von geschraubten
Traversen-
oder Rahmenkonstruktionen, geeignet als Führungs- und
Tragschiene für ein Gleitstück, Material: Stahl,
verzinkt nach
DIN EN 10346, einschl. Befestigungsmaterial zur
Befestigung
am Baukörper, sowie Anbinde Bauteile zur Befestigung
von
Rohrschellen und Endkappen, Abmessung min. 40 x 30 mm
liefern und montieren
Menge: 40,000 m

**03.03.46 Schienenkonsole**
Schienenkonsole
Schienenkonsole passend zum System der Montageschienen
Material: Stahl, verzinkt nach DIN EN 10346, einschl.
Befestigungsmaterial, Abmessung min. 40 x 30 mm
liefern und montieren
Menge: 30,000 St

**03.03.47 Bezeichnungsschild**
Bezeichnungsschild
Bezeichnungsschild aus Kunststoff, Beschriftung und
Ausführung für Einzel- oder Schilderleiste, mit
verchromten
Schrauben, Beschriftung und Farbe nach Wahl des
Auftraggebers
Abmessungen: min. 50 x 100 mm
liefern und montieren
Menge: 15,000 St

**03.03.48 Rohr- Kanalkennzeichnung**
Rohr- Kanalkennzeichnung
Rohr oder Kanalkennzeichnungen gemäß DIN 2403
Bestehend aus:
- Kennzeichnung Medium
- Kennzeichnung Fließrichtung
mittels Aufgebrachter Kennzeichnungsbändern an
Wanddurchbrüchen, Knotenpunkten, und zentralen
Verteilungstellen im Gebäude und in den
Technikzentralen
Menge: 20,000 St

#### Bereich 03.04 Isolierung Lüftung

*Hinweis*
Die nachfolgende Isolierung ist für alle
Lüftungsleitungen in
Wand- und Deckendruchbrüchen, sowie im Technikraum und
in
Schächten angedacht. Lüftungsleitungen innerhalb der
thermischen Hülle in Abhangdecken werden nicht
isoliert.

Wärmedämmung der Lüftungskanäle
Wärmeleitgruppe: 035
Dämmdicke: 20 mm
in der Ausführung wie nachfolgend beschrieben

Wärmedämmung von runden und eckigen Lüftungsleitungen,
Wärmedämmung nichtbrennbar gemäß DIN 4102-1,
Klassifizierung nach DIN 13501-1 min. A2L-s1, d0,
Zuordnung
der Klassifizierung zu genannten bauaufsichtlichen
Anforderungen nach MVV TB, Matten oder Schalen auf die
vorhandenen Leitungsabmessungen zuschneiden und gemäß
DIN 4140 mit verzinktem Bindedraht, mindestens 6
Windungen
pro Meter, befestigen, bei eckigen Kanälen wird das
Dämmmaterial mit 6 Schweiß- /Klebestiften je m² (bzw.
mit 10
Stiften je m² an der Kanalunterseite) sowie
Sicherungsscheiben
befestigt, Längs und Querstöße mit 100 mm breitem,
selbstklebendem Alu-Klebeband dampfdiffusionsdicht
verkleben, für rechteckige Luftkanäle sämtlicher
Kantenlängen,
einschließlich aller Formstücke und Einbauteile,
Kanalstöße
überisoliert, inkl. Herstellen und Einfassen von
Ausschnitten bis
0,3 m² für Mess- und Regelinstrumente, Revisionsdeckel
etc.
mit verzinkten Stahlblechwinkel
komplett mit allem Zubehör zu liefern und montieren

**03.04.1 Mineralwolleplatten**
Mineralwolleplatten
alukaschierte Mineralwolleplatten wie vor beschrieben,
Abrechnung nach Quadratmeter
Menge: 20,000 m²

**03.04.2 Mineralwolleschalen, DN 100**
Mineralwolleschalen, DN 100
alukaschierte Mineralwolleschalen wie vor beschrieben,
Abrechnung nach lfd. Meter
Menge: 15,000 m

**03.04.3 Mineralwolleschalen, DN 125**
Mineralwolleschalen, DN 125
alukaschierte Mineralwolleschalen wie vor beschrieben,
Abrechnung nach lfd. Meter
Menge: 2,000 m

**03.04.4 Mineralwolleschalen, DN 160**
Mineralwolleschalen, DN 160
alukaschierte Mineralwolleschalen wie vor beschrieben,
Abrechnung nach lfd. Meter
Menge: 2,000 m

**03.04.5 Mineralwolleschalen, DN 200**
Mineralwolleschalen, DN 200
alukaschierte Mineralwolleschalen wie vor beschrieben,
Abrechnung nach lfd. Meter
Menge: 2,000 m

*Hinweis*
Die nachfolgende Isolierung ist als wetterfeste
Isolierung für alle
Lüftungsleitungen auf dem Dach im Außenbereich
angedacht.

Wärmedämmung der Lüftungskanäle
Wärmeleitgruppe: 035
Dämmdicke: 100 mm
in der Ausführung wie vor beschrieben, jedoch
zusätzlich

Wärmedämmung umlaufen mit titenverz. Blechmantel
entsprechend DIN 4140 verkleiden, an der Quer- und
Längsnähten wind- und wasserdicht verarbeiten für
Kanalverlegung im Außenbereich zum Schutz vor
Durchnässung der Isolierung, mechanischer Beschädigung,
Beschädigung durch Tiere und witterungsbedingten
Einflüssen
wie UV-Einstrahlung wie folgt
- Aufbau und Montage von Blechverkleidungen bei
vertikal
verlaufenden Lüftungskanälen von unten nach oben mit
überlappender Nahtanordnung entgegen der
Wassereindringung, Verbindung mit Blindnieten oder
Blechschrauben mit Dichtungseinlagen sowie Einlage von
temperaturbeständigen Dichtungsbändern zwischen den
Blechverbindungen, Verbindungen der Bleche
untereinander mit
einfacher Stehfalz oder einfacher Leistenfalz mit
Abdeckschiene, Abkantungen jeweils min. 30 mm
- Aufbau und Montage von Blechverkleidungen bei
horizontal
verlaufenden Lüftungskanälen wahlweise in vier-, drei-
oder
zweiteiliger Ausführung mit seitlichen Abkanntungen
von Dach-
und Bodenblechen (min. 30 mm) entgegen der
Wassereindringung, Seitenbleche werden auf der
Innenseite
der Aufkantung des Dachblechs und auf der Außenseite
der
Aufkanntung des Bodenblechs montiert, Verbindungen der
Bleche untereinander mit einfacher Stehfalz oder
einfacher
Leistenfalz mit Abdeckschiene, Abkantungen jeweils
min. 30
mm, Ecken zusätzlich mit Deckschiene zu verkleiden,
Dachblech wasserabführend aufbauen mit Diagonalfalz bei
kleineren oder einem Gefälle >2% bei größeren
Kanalabmessungen
- Tragkonstruktionen von Lüftungsleitungen im
Außenbereich
grundsätzlich auf der Unterseite montieren, Kanalblech
ausschneiden und mit Abdeckrosetten verschließen
- zur Abführung von Kondensatbildungen auf der
Innenseite der
Blechverkleidung auf der Unterseite Öffnungen zum
Ablaufen
der Feuchtigkeit vorsehen
komplett mit allem Zubehör zu liefern und fachgerecht
zu
montieren

**03.04.6 Mineralwolleplatten mit Blechmantel**
Mineralwolleplatten
alukaschierte Mineralwolleplatten mit Blechmantel wie
vor
beschrieben, Abrechnung nach Quadratmeter
Menge: 20,000 m²

#### Bereich 03.05 Sonstiges

*Hinweis*
Die folgenden Positionen dürfen nur auf schriftliche
Anordnung
der Bauleitung ausgeführtwerden, und zwar nur für
Arbeiten, die
in den übrigen Positionen dieses
Leistungsverzeichnisses nicht
enthalten sind. Die auf schriftliche Anweisung
durchgeführten
Stundenlohnarbeiten sind detailliert zu protokollieren
und täglich
vom Bauherrn oder der Bauleitung gegenzeichnen zu
lassen.
Stundenlohnarbeiten ohne gültige Unterschrift des
Bauherrn
oderder Bauleitung werden nicht vergütet.

**03.05.1 Obermonteurstunden**
Menge: 4,000 St

**03.05.2 Monteurstunden**
Menge: 8,000 St

**03.05.3 Helferstunden**
Menge: 8,000 St

*Hinweis*
Für Änderungen von Rohrleitungsführungen und das
Nachstemmen von vorh. Durchbrüchen sind die nachfolgend
aufgeführten Positionen vorgesehen. Die Stemmarbeiten
sind
bei der Bauleitung zu beantragen und dürfen nur nach
Genehmigung ausgeführt werden.

**03.05.4 Stemmstunden**
Stemmstunden
für das Nachstemmen bauseits nicht angelegter oder
maßlich
nicht korrekter Durchbrüche, einschl. Stemmgerät,
Reinigung
des Arbeitsbereichs und Entsorgung des Schutts durch
den
Auftragnehmer
Menge: 5,000 St

**03.05.5 Kernbohrungen, 100-129 mm**
Kernbohrungen, 100-129 mm
in ca. 10-25 cm starke massive Decken oder Wände,
einschl.
Baustelleneinrichtung und An- und Abbau der
Bohreinrichtung
sowie Kühlwasserabsaugung, Arbeitsfläche besenrein
hinterlassen
Menge: 5,000 St

**03.05.6 Kernbohrungen, 130-159 mm**
Kernbohrungen,130-159 mm
wie vor
Menge: 10,000 St

**03.05.7 Kernbohrungen, 160-189 mm**
Kernbohrungen, 160-189 mm
wie vor
Menge: 5,000 St

**03.05.8 Kernbohrungen, 190-219 mm**
Kernbohrungen, 190-219 mm
wie vor
Menge: 5,000 St

**03.05.9 Kernbohrungen, 230-259 mm**
Kernbohrungen, 230-259 mm
wie vor
Menge: 5,000 St

**03.05.10 Werk- und Montageplanung**
Werk- und Montageplanung
Erstellung der Werk- und Montageplanung auf CAD-Basis,
Ausführungspläne werden als dwg- oder dxf-Datein vom
Ingenieurbüro geliefert, anhand dieser Zeichnungen ist
vom
Auftragnehmer der Werk- und Montageplan mit allen Maßen
und Dimensionen sowie Durchbrüchen zu erstellen
Menge: 1,000 psch

**03.05.11 Satz Bestandsunterlagen**
Satz Bestandsunterlagen
1x in Papierform, 1x Digital
eingeheftet in Ordner, mit

Die Ordner sollen nach Register unterteilt, folgende Unterlagen enthalten:

Inhaltsverzeichnis

Bescheinigung des Bedienungspersonals über die
ordnungsgemäße Einweisung

Bescheinigung des Auftragnehmers, dass die Anlage der
DIN
4751 entspricht und nach den neuesten Regeln der
Technik
erstellt wurde.

Technische Berechnungen:
Rohrnetzberechnung
Heizlastberechnung
Heizflächenauslegung
Kanalnetzberechnung

Protokolle:
Druckprotokolle
Protokoll über Einregulierung der Heizungsanlage
Protokoll über Einregulierung der Lüftungsanlage
Protokoll über Einregulierung der
Trinkwasserinstallation
Hydraulischer Abgleich Heizung und Warmwasser
Zirkulation

Bedienungsanleitungen für:
Heizungsanlage
Heizungregelung
Heizkreisregelung
Lüftungsgeräte

Technische Unterlagen:
Lüftungsanlagen
Heizkessel
Heizflächen
Regelanlagen
Pumpen
Armaturen etc.

Bestandspläne:

Bestandszeichnungen M 1:50, farbig angelegt, mit
Eintragung
aller Einrichtungsgegenstände, Rohrleitungen,
Maßangaben mit
den genauen Positionen und Höhen der anlagentechnischen
Bauteile. ELT-Schaltplan für alle Anlagenbauteile.
Menge: 1,000 psch

**03.05.12 Einweisung und Übergabe**
Einweisung und Übergabe
Einweisung des Anlagenbetreibers bzw. des Bauherrn in
die
Anlagenbedienung und Übergabe der Anlage
Das Einweisungsprotokoll ist zur Abnahme vorzulegen.
Menge: 1,000 psch

**03.05.13 Mitwirken bei der TÜV- bzw. Sachverständigenabnahme**
Mitwirken bei der TÜV- bzw. Sachverständigenabnahme
der Anlagen in direkter Abstimmung mit den übrigen
Gewerken
(Gebäudeautomation, Elektro usw.) im wesentlichen
bestehend
aus:
- Bereitstellung der erforderlichen
Inbetriebnahme-Techniker zur
Durchführung der Zwischenprüfungen und Abnahmeprüfung

- Bereitstellung erforderlicher Leitern und Gerüsten
zur
Durchführung der Zwischenprüfungen und Abnahmeprüfung

- Bereitstellung der kompletten Anlagendokumentation
als
Grundlage für die Zwischenprüfungen und Abnahmeprüfung

- Fotodokumentation und Listen aller
sicherheitstechnischen
Einrichtungen wie z.B. BSK für die Zwischenprüfungen
und
Abnahmeprüfung

- Bereitstellen sämtlicher vom AN angefertigten Mess-
und Prüf
protokolle über sämtliche erfolgte Messungen,
Prüfungen in
Rahmen der Inbetriebnahme und für die Zwischenprüfungen
und Abnahmeprüfung

-Bereitstellen von Messgeräten
Menge: 1,000 psch

**03.05.14 Sachverständigen Abnahme Lüftungstechnik**
Sachverständigen Abnahme Lüftungstechnik
für ein Lüftungsgerät mit bis zu 10
Brandschutzklappen, Prüfung
vor Inbetriebnahme nach Baurecht DVNBauO
Menge: 1,000 psch

### Titel 04 470 Nutzungsspezifische Anlagen

#### Bereich 04.05 Abgasabsauganlage mit Zubehör

*Hinweis*
Die Arbeitshöhe beträgt 3,5 bis 7,0 Meter, die
Arbeits,- und Sicherheitsvorschriften sind bei der
Montage einzuhalten. Die Kosten für das Rollgerüst
evtl.
Hubgerüst oder Steiger sind in den Kosten einzurechnen.
liefern und montieren.

**04.05.1 Abgaserfassung LS 10-D**
Abgaserfassung LS 10-D
Feuerwehr-Abgasabsaugsystem LS 10-D, als
mitfahrende Anlage. Bestehend aus Systemlaufschiene
(stranggepreßtes Aluminium), 6 m lang.
Das Profil hat eine Wandstärke von bis zu 3,5mm
für eine hohe Verschleißfestigkeit und beste
Rolleigenschaften. Einschließlich Führungs-,
Befestigungs- und Stabilitätsprofil, aus einem Stück
gefertigt. 7,50 m Hochtemperatur-Abgasschlauch DN
100, geeignet bis 210°C Abgastemperatur,
Federbalancer aus schlagfestem Aluminium,
druckluftgesteuerte Ablöseautomatik mit Druckregler
und Manometer, Abkopplungsventil, drehbare
Sicherheitsablösung (Vermeidung von
Schlauchverdrehungen beim Aufstecken), Handschalter
am Schlauch, Druckluftschlauchpaket
(Druckluftkomponenten bis 10bar geeignet),
Spezialerfassungsdüse DN125 (abweichenden Ø bitte
angeben) für 100%ige Erfassung der Fahrzeugabgase,
Fahrweg: ca. 9m

liefern und montieren
Menge: 3,000 St

**04.05.2 Befestigungssatz für Systemlaufschiene**
Befestigungssatz für Systemlaufschiene
zur Decken/Trägermontage über Konsolen bzw.
Rohrabhängungen.

liefern und montieren.
Menge: 6,000 St

**04.05.3 Überschubbegrenzer UB**
Überschubbegrenzer UB
gefertigt aus galvanisch verzinktem Stahl.
Durch die genaue Positionierung ist
eine 100%ige Erfassung der Abgase sichergestellt.
Geeignet zur Befestigung am Auspuffendrohr. Fertigung
nach Aufmaß.

Liefern und montieren.
Menge: 3,000 St

**04.05.5 Druckminderer mit Manometer, 0,5 - 16 bar**
Druckminderer mit Manometer
0,5 - 16 bar, inkl. Druckluft-Kupplung,
Druckluft-Stecknippel und Wandhalterung
liefern und montieren.
Menge: 5,000 St

**04.05.6 Ventilator und Steuerung**
Ventilator und Steuerung
Radialventilator inkl. der herstellerbezogenen
Regelung, solide
Industrieausführung aus Stahlblech gefertigt, lackiert
in RAL
nach Hersteller, Flügelrad statisch und dynamisch
ausgewuchtet, einschließlich Standfuß oder saugseitiger
Schnellspannflansch, Saug- und

je nach Hersteller:
Volumenstrom: 2.000-7.500m³/h,
Pressung: 3.300-1.100Pa, 400V.

Geprüft und zertifiziert vom Tüv oder BG
liefern und montieren.
Menge: 1,000 St

**04.05.7 Signalleuchte grün**
Signalleuchte grün
zur Anzeige des Betriebszustandes einer
Abgasabsauganlage.
Einschließlich Verteilerfuß zur Wandmontage und
Beschriftung.
liefern und montieren.
Menge: 2,000 St

**04.05.8 Schalldämmhaube**
Schalldämmhaube
aus verzinktem Stahlblech, aufgebaut auf solidem
Grundrahmen, mit Mineralwoll- / Noppenschaumdämmung,
einschl. Einbau des Ventilators, Schalldämpfung ca.
15dB(A),
liefern und montieren.
Menge: 1,000 St

**04.05.9 Wandkonsole für Ventilator**
Wandkonsole für Ventilator
Wandkonsole für zuvor genannten Ventilator mit
Schalldämmhaube.
liefern und montieren.
Menge: 1,000 St

**04.05.10 Schwingmetall-Satz**
Schwingmetall-Satz
für zuvor genannten Ventilator
liefern und montieren.
Menge: 1,000 St

**04.05.11 Gummimanschette mit Befestigungsschellen, DN 200**
Gummimanschette mit Befestigungsschellen, DN 200
liefern und montieren.
Menge: 2,000 St

**04.05.12 Reparatur-Notschalter**
Reparatur-Notschalter
allpolige Abschaltung, Schaltleistung bis 11 kW.
Liefern und montieren.
Menge: 1,000 St

**04.05.13 Ventilator-Nachlaufsteuerung**
Ventilator-Nachlaufsteuerung
In solidem, pulverbeschichteten Metallgehäuse. Diese
Schaltung ermöglicht das automatische Anlaufen der
Absauganlage beim Öffnen der Tore über einen
potentialfreien
Kontakt (Taster, bauseitiger Impulsschalter) oder
durch den
Druckdifferenzschalter, Zeitschaltrelais, mit
Motorschutzschalter, Betriebsmeldung mit
potentialfreiem
Kontakt am Schütz, Störmeldung. Schaltstellungen:
AUTOMATIK/AUS/HAND.

BG geprüft und zertifiziert auf Produktsicherheit
BG geprüfte und zertifizierte Produktionsstätte
BG freigegebenes GS-Siegel

liefern und montieren.
Menge: 1,000 St

**04.05.14 Druckschalter**
Druckschalter
Kunststoffgehäuse schlagfest,
werkseingestellt, hysteresefreie Ausführung, mit
Metallgewindeanschluss
liefern und montieren
Menge: 4,000 St

**04.05.15 Wickelfalzrohr inkl. Zubehör DN 100**
Wickelfalzrohr inkl. Zubehör DN 100
(Abdichtband, je 3m: 1x
Strangschelle, 1x Rohrverbinder), DN 100
liefern und montieren
Menge: 15,000 m

**04.05.16 Wickelfalzrohr inkl. Zubehör DN 125**
Wickelfalzrohr inkl. Zubehör DN 125
(Abdichtband, je 3m: 1x
Strangschelle, 1x Rohrverbinder), DN 125
liefern und montieren
Menge: 2,000 m

**04.05.17 Wickelfalzrohr inkl. Zubehör DN 160**
Wickelfalzrohr inkl. Zubehör DN 160
(Abdichtband, je 3m: 1x
Strangschelle, 1x Rohrverbinder), DN 160
liefern und montieren
Menge: 2,000 m

**04.05.18 Wickelfalzrohr inkl. Zubehör DN 200**
Wickelfalzrohr inkl. Zubehör DN 200
(Abdichtband, je 3m: 1x
Strangschelle, 1x Rohrverbinder), DN 200
liefern und montieren
Menge: 15,000 m

**04.05.19 Wickelfalzrohr inkl. Zubehör DN 250**
Wickelfalzrohr inkl. Zubehör DN 250
(Abdichtband, je 3m: 1x
Strangschelle, 1x Rohrverbinder), DN 250
liefern und montieren
Menge: 10,000 m

**04.05.20 Rohrbogen, 90°, verzinkt, DN 100**
Rohrbogen, 90°, verzinkt, DN 100
liefern und montieren.
Menge: 5,000 St

**04.05.21 Rohrbogen, 90°, verzinkt, DN 200**
Rohrbogen, 90°, verzinkt, DN 200
liefern und montieren.
Menge: 3,000 St

**04.05.22 Rohrbogen, 90°, verzinkt, DN 250**
Rohrbogen, 90°, verzinkt, DN 250
liefern und montieren.
Menge: 3,000 St

**04.05.23 T- Stück als Reduzierung, DN 200**
T- Stück als Reduzierung, DN 200
verzinkt
Durchmesser DN 200
hier DN 160/160/100
liefern und montieren.
Menge: 2,000 St

**04.05.24 T- Stück als Reduzierung, DN 250**
T- Stück als Reduzierung, DN 250
verzinkt
Durchmesser DN 250
hier DN 200/200/250 und 250/250/250
liefern und montieren.
Menge: 3,000 St

**04.05.25 Verschlussdeckel DN 100**
Verschlussdeckel DN 100
liefern und montieren.
Menge: 3,000 St

**04.05.26 Reduzierung, verzinkt, DN 250/DN200**
Reduzierung, verzinkt, DN 250/DN200
liefern und montieren.
Menge: 2,000 St

**04.05.27 Rückschlagklappe, dichtschließend, verzinkt, DN 200**
Rückschlagklappe, dichtschließend, verzinkt, DN 200
Hier zum Einbau vor dem Ventilator!
liefern und montieren.
Menge: 1,000 St

**04.05.28 Drosselklappe, DN 100**
Drosselklappe, DN 100
liefern und montieren.
Menge: 5,000 St

**04.05.29 Rohrschalldämpfer mit 100 mm starkem Dämmpaket**
Rohrschalldämpfer mit 100 mm starkem Dämmpaket,
verzinkte Ausführung, Länge=1000mm, DN 355
liefern und montieren.
Menge: 1,000 St

**04.05.30 Deflektorhaube DN 250**
Deflektorhaube DN 250
verzinkt, in strömungsoptimierter
Ausführung, DN 250
liefern und montieren.
Menge: 1,000 St

**04.05.31 Interne Elektroinstallation**
Interne Elektroinstallation
mit 15m Steuerleitung (2 x 0,75mm²) je Stellplatz und
15m
Verbindungsleitung vom Steuerkasten zum Ventilator (4 x
2,5mm²). Die Zuleitung, das Aufklemmen und die
vorschriftsmässige Messung erfolgen bauseits. In der
Verteilung
sind Schutzschalter für Elektromotoren
(Auslösecharakteristik
C) vorzusehen.
liefern und montieren.
Menge: 1,000 St

**04.05.32 Inbetriebnahme der Abgasabsauganlage**
Inbetriebnahme der Abgasabsauganlage
im Anschluss der Montage.
Menge: 1,000 St

**04.05.33 Standard-Dokumentation**
Menge: 1,000 St

**04.05.34 Prüfbuch**
Prüfbuch
inkl. der aktuellen gesetzlichen
Vorschriften, Datenstammblatt und Prüfungsvordruck,
Erfassung der Stammdaten
Menge: 1,000 St

**04.05.35 Luftmengenmessung**
Luftmengenmessung
je Prüfstelle einschließlich Berechnung
der Saugleistung und Erfassung der Werte
Menge: 4,000 St

**04.05.36 Jährliche Wartung**
Jährliche Wartung
der Abgasabsauganlage nach VOB inkl.
der UVV-Pflichtprüfung. Mit Prüfbuchauszug und Siegel
nach §4 der ArbStättV sowie der BG/BIA/ASA-Empfehlung
einschl. Fahrkosten, Unterbringung usw.
Menge: 1,000 St

#### Bereich 04.06 Druckluftleitungen mit Zubehör

**04.06.1 Kompressoranlage**
Kompressoranlage

zur Versorgung der Abgasabsauganlage sowie zur
Bremsdruckerhaltung der Fahrzeuge, Reifen aufpumpen
etc.

Technische Daten:
Ansaugleistung 360-480 l/min
Höchstüberdruck 10 bar
Druckbehälter 50 l

gew. Fabrikat: '.........'
gew. Typ: '.........'

liefern und montieren
Menge: 1,000 St

**04.06.2 Wandkonsolensatz**
Wandkonsolensatz
zur losen Aufstellung eines des zuvor genannten
Kompressors
Menge: 1,000 St

**04.06.3 Filterregler**
Filterregler
als Anbauteil für einen Kompressor
bestehend aus Druckminderer, Manometer und
Wasserabscheider.
Menge: 1,000 St

**04.06.4 Druckluftinstallationsmaterial**
Druckluftinstallationsmaterial
bestehend aus PE-Schutzrohr mit Befestigung,
Druckschlauch 4/6, allen Verbindungsbauteilen
für eine Stellplatzversorgung einschließlich
anteiliger Sammelleitung. Das Schutzrohr
hat Reserve für die Elektroinstallation.
Liefern und montieren.
Menge: 4,000 St

**04.06.5 Schalldämmhaube**
Schalldämmhaube
für zuvor genannten Kompressor
Menge: 1,000 St

**04.06.6 Energiespar-Kältetrockner**
Energiespar-Kältetrockner

Technische Daten (Daten bei Referenzbedingungen nach
DIN/ISO 7183 Option A1:  Umgebungstemperatur +25°C,
Kühlmedium-Eintrittstemperatur +25°C,
Drucklufteintrittstemperatur +35°C, Drucktaupunkt +3°C,
Betriebsüberdruck 7 bar,

Volumenstrom nach ISO 7183 A1 0,6 m³/min
Max. Überdruck  16 bar
Kältemittel R 513A
Kühlluftmenge 650 m³/h

liefern, montieren und verdrahten.
Menge: 1,000 St

**04.06.7 Druckluftfilter**
Druckluftfilter

Filter nach Reinheitsklassen nach ISO 8573-1
Volumenstrom: bis 0,6 m³/min
Überdruck max. 16 bar
Anschluss: G 3/4"
Abm.: (BxTxH) 245 - 255 mm x 215 - 220 mm x 460 - 470
mm
liefern und montieren.
Menge: 1,000 St

**04.06.8 Kondensataufbereitungssystem**
Kondensataufbereitungssystem
Geprüfte und zertifizierte Kondensataufbereitung
Technische Daten
geeignet für max. Kompressorliefermenge
(bei Klimazone 2) 1,9 m³/min
Behältervolumen 10,0 l
Menge: 1,000 St

**04.06.9 Inbetriebnahme der vorgenannten Kompressoranlage durch den**
Inbetriebnahme der vorgenannten Kompressoranlage durch
den
Hersteller, einschl. Erstellung eines Inbetriebnahme
Protokoll
und Einweisung der Nutzer.
Menge: 1,000 St

**04.06.10 Schallschutz Wetterschutzgitter aus Aluminium 400 x 660 mm**
Schallschutz Wetterschutzgitter aus Aluminium  400 x
660 mm
mit Einbaurahmen zum Einbau in Isopaneel Außenwand.
Wetterschutzgitter auf der Innenseite mit
Schalldämmkulissen
als Zuluftöffnung für den Kompressorraum.
einschl. aller Notwendigen Befestigungs und
Dichtungsmaterialien. Das Herstellen der notwendigen
Öffnung
in der Isopaneel Außenwand sowie im Hintermauerwerk
(17, 5
cm KS Stein) ist ebenfalls zu Berücksichtigen.
liefern und montieren
Menge: 1,000 St

*Hinweis*
Druckluftleitungen aus Edelstahlrohr vom Kompressor
zu den Arbeitsplätzen, Retboxen, Werkbänke und
dergleichen einschließlich Anschlussmuffen für die
Geräte, nach Verlegeplan liefern und verlegen.

*Hinweis*
Präzisions-Edelstahlrohre und Formstücke
Rohrleitungen für Druckluftinstallationen nach DIN ISO
8573-1
und DIN 2403, aus nichtrostenden Cr-Mo-Ti Stahl, mit
handelsüblichen Biegegeräten bis 28 mm biegbar,
Lieferbedingungen nach DIN EN 10305-4, Werkstoff-Nr.
1.4521
(V2A) nach DIN EN 10088, PRE-Wert: 24,1, komplett
einschließlich aller erforderlichen Form und
Verbindungsstücke
sowie Press-, Löt- und Befestigungsmaterial liefern und
montieren

**04.06.11 Edelstahlrohr, 18 x 1,0 mm**
Menge: 35,000 m

**04.06.12 Bogen, 18 mm**
Bogen, 18 mm
aus Edelstahl mit Dichtung aus EPDM und
Sicherheitskontur,
unverpresst zuverlässig undicht, mit einem Winkel von
15 bis
90°
Menge: 12,000 St

**04.06.13 T-Stück, 18 mm**
T-Stück, 18 mm
aus Edelstahl mit Dichtung aus EPDM und
Sicherheitskontur,
unverpresst zuverlässig undicht, Abgang gleich oder
reduziert
um bis zu 3 Nennweiten
Menge: 8,000 St

**04.06.14 Muffe, 18 mm**
Muffe, 18 mm
aus Edelstahl mit Dichtung aus EPDM und
Sicherheitskontur,
unverpresst zuverlässig undicht
Menge: 5,000 St

**04.06.15 Übergangsstück, 18 mm**
Übergangsstück, 18 mm
aus Edelstahl mit Dichtung aus EPDM und
Sicherheitskontur,
unverpresst zuverlässig undicht, auf alle Nennweiten
mit Innen-
oder Außengewinde, Ausführung Eck oder Durchgang
Menge: 5,000 St

**04.06.16 Rohrschelle 18 mm**
Zweiteilige Schraubrohrschelle mit 2G-Anschluß;
für Rohrdurchmesser 18 mm
zur Befestigung von Rohrleitungen. Inkl.
Spannschrauben u.
Muttern einseitig vormontiert und gegen Herausfallen
gesichert;
Mit Profilgummieinlage SBR/EPDM schwarz, Material: 20
x 1,5
bis 25 x 2,5; mit Gewindeanschluss M8/M10; aus Stahl
galv.
verzinkt.
einschl. Stockschraube / Gewindestange verzinkt bis zu
einer
Länge von 0,2 m, sowie für den Baustoff an dem
Befestigt
werden soll, zugelassenen Dübel.
liefern und montieren
Menge: 35,000 St

**04.06.17 Druckluft-Kugelhahn 1/2"**
Druckluft-Kugelhahn 1/2"
Druckluft- Kugelhahn mit Anschlussverschraubung
für vorg. Leitungssystem. inkl. Sicherheits -
Schnellkupplung 1
fach

liefern und montieren
Menge: 5,000 St

**04.06.18 Druckluft-Kugelhahn 1/2"**
desgl., jedoch: mit Schnellkupplung 2-fach
Nennweite : 1/2" liefern und montieren
Menge: 6,000 St

**04.06.19**
Druckluftanschluss
bestehend aus:
1 Verteiler 2-fach aus Messing
2 Sicherheitskupplung Rectusafe 1/2"
liefern und montieren
Menge: 6,000 St

**04.06.20 Anschluss der vorg. Druckluftleitung an die bauseits**
Anschluss der vorg. Druckluftleitung an die bauseits
gelieferte und montiere Druchklufterzeugung, einschl
eines Wartungskugelhahn 1 " und 2 Verschraubungen 28 x
1,0 mm. Liefern und montieren.
Menge: 1,000 St

**04.06.21 Industrie-Schlauchaufroller 12 m - 10x14 mm DRF**
Industrie-Schlauchaufroller 12 m - 10x14 mm
Sicherheitskupplung.
Schwenkbare Halterung (180°) zur Anbringung an Wand
oder
Decke. Europäisches Kupplungsprofil NW 7,2-7,4

liefern und montieren
Menge: 1,000 St

**04.06.22 Sicherheitskupplung G1/2 Außengewinde NW 7,4**
Sicherheitskupplung G1/2 Außengewinde NW 7,4
Einhand-Sicherheitskupplung NW 7,4 -
Druckknopf-Ausführung
Anschluss G1/2 außen, ESI 071153

liefern und montieren
Menge: 5,000 St

**04.06.23 Zweiteilige Wartungseinheiten bestehend aus einem**
Zweiteilige Wartungseinheiten bestehend aus einem
vordruckunabhängigen, rücksteuerbaren
Membrandruckregler
mit Sekundärentlüftung in Verbindung mit einem
Zentrifugalabscheider .

liefern und montieren
Menge: 1,000 St

USt %: 19,00
